# Lüftungsinstallation
Angebotsaufforderung (GAEB 90, DA83)
Vergabenummer: 008
Währung: EUR
Auftraggeber: Apfelböck GmbHIng.-Büro

## Zusätzlicher Text
LEISTUNGSVERZEICHNIS

Projekt:  Sanierung und Erweiterung der Grundschule
Oberschneiding

Bauleistung:  Lüftungsinstallation

Bauherr:  Gemeinde Oberschneiding
  Pfarrer- Handwercher-Platz 4
  94363 Oberschneiding

Baustelle:  Im Bestand
  Waltingerstr. 8
  94363 Oberschneiding

## Zusätzlicher Text
ALLGEMEINE VORBEMERKUNGEN - BAUBESCHREIBUNG

ANGABEN ZUR BAUSTELLE:

Lage und Beschaffenheit des Objekts:

Bei der vorgesehenen Maßnahme handelt es sich um die Sanierung der
Grundschule Oberschneiding zzgl. eines Holzanbaus in Oberschneiding.

Die Gemeinde Oberschneiding, errichtet das betreffende Gebäude im Jahre
1982.
Das Gebäude  muss nun umgebaut und saniert werden. Ein kleiner Bereich
wird obergeschossig neu angebaut.
Der Holzbau steht auf Stützen und grenzt an das 1.OG an der Westseite.
Das Gebäude teilt sich in 3 Gebäudeteile ein. Schule, Mittelbau,
Mehrzweckhalle.
Beim Umbau/ Sanierung des Baukörpers handelt es sich um einen
1-geschossigen Bestandsbau (EG, 1. OG
sowie Speicher) der sowohl die Grundschule als auch die dazugehörige
Mehrzweckhalle beherbergt.
Im Zuge der Baumaßnahme ist ein barrierefreier Zugang zum bzw. im
Gebäude herzustellen; des Weiteren müssen die Vorgaben des
Brandschutzgutachtens und der EnEV-Berechnung umgesetzt werden. D. h.
eine
neu Deckung, sowie Dämmung und die Anbringung eines WDVS an der Fassade
müssen mit berücksichtigt werden.

Der Neubau umfasst zwei Klassenzimmer im 1.OG und eine Lagerfläche im
Dachgeschoss.

Das Grundstück befindet sich in Oberschneiding, unmittelbar am
Ortseingang vom Süden kommend, an der Waltinger Straße auf einer Höhe
von ca. 354 m üNN.

Beschreibung der baulichen Anlage:

Der Baukörper hat eine Größe von ca. 78,00 x 27,00 m und ist als
1-geschossiger Massivbau mit Dachgeschossausbau, errichtet worden.

Das Gebäude wird über den schuleigenen Parkplatz und Vorplatz von der
Waltingerstraße aus betreten.

Das Grundstück Waltinger Straße 8, 94363 Oberschneiding, Flurnummer 550
befindet sich per 1980 ab-geschlossenem Erbbaurecht für 99 Jahre im
Besitz der Gemeinde Oberschneiding. Die Erweiterung des Schulgebäudes um
2 Neubauklassen mit westlichem Anschluss bleibt auf dem Grundstück und
ist Teil der Flurnummer 550.
Die Erneuerung des Pausenhofes und des Vorplatzes (Schule und Turnhalle)
werden Teil der Sanierungs-maßnahme.

Allgemein:
- Einbau einer Aufzugsanlage
- Abbruch, Verschluss- und Umbauarbeiten in Ziegel, Beton und Gipskarton

- Erdarbeiten
- Grundleitungen
- Abdichtungsarbeiten
- Fliesen-und Plattenarbeiten
- Parkett- und PVC-Bodenbeläge
- GK-Ständerwände und Abhängedecken
- Anstricharbeiten an Decken und Wänden
- Schlosserarbeiten - Geländer und Metallbauarbeiten -
Flurabschlusstüren
- Sonnenschutzarbeiten
- Holzinnentüren in Stahlumfassungszargen

Untergeschoss:
- GK-Ständerwände
- Deckendämmung

Erdgeschoss:
- Sanierung und Einbau von neuen WC-Kernen
- Sanierung Klassenzimmer
- GK-Ständerwände
- Möblierung Regalwände, Teeküche,
- Neuer Deckenaufbau und Bodenaufbau in der Mehrzweckhalle

1. Obergeschoss:
- Sanierung und Einbau von neuen WC-Kernen
- Sanierung Klassenzimmer
- Schaffung neuer Klassenzimmer im neuen Anbau in Holzbauweise

Dachgeschoss:
- Umnutzung der Lagerfläche in eine Lüftungszentrale
- Schaffung neuer Lagerfläche durch den Holzanbau

Sanierung Gebäude nach EnEV-Berechnung:
- Abbruch bestehender Deckung und Dämmung + OSB-Plattenbelag über DG
- Neuer zimmermannsmäßiger Dachstuhl mit Ziegeldeckung
- Dämmung auf oberster Geschoßdecke
- Klempnerarbeiten
- Demontage sämtlicher Fenster und Neueinbau als Holz-Alu-Fenster mit
3-fach Verglasung
- Metallbauarbeiten - Eingangselemente
- Anbringung WDVS mit Armier- und Oberputz

Baustelleneinrichtung:

Für die notwendige Baustelleneinrichtung stehen vor dem Gebäude
ausreichend Flächen zur Verfügung.
Genaue Festlegungen sind in Abstimmung mit der Bauleitung zu treffen.
Zur besseren Orientierung liegt dem LVZ ein Lageplan M= 1/ 1000 bei.

Orientierung auf der Baustelle:
Dem Anbieter wird dringend empfohlen, vor Ausarbeitung der Kalkulation
die Baustelle bzw. das Baugrundstück zu besichtigen und sich mit den örtlichen Verhältnissen und
sonstigen Begleitumständen bekanntzumachen, die für die Kalkulation und Ausführung der Arbeiten wichtig sind.
Nachforderungen, die auf Grund von nicht auf der Baustelle eingeholten
Informationen beruhen, können in
keinem Falle anerkannt werden.

Wasser / Energie / Abwasser:
Der Auftragnehmer der Bauunternehmerarbeiten errichtet auf der Baustelle
einen Baustromkasten und eine
Entnahmestelle für Bauwasser.
Jeder Auftragnehmer kann Baustrom und Bauwasser entnehmen. - Die Kosten
hierfür übernimmt der Bauherr.

Abfall:
Der Anbieter hat die Baustelle täglich sauber zu hinterlassen und nach
Fertigstellung seiner Arbeiten dafür zu sorgen, dass sämtliches
Restmaterial von der Baustelle entfernt wird. Es steht bauseits kein
Container zur Verfügung. Für das Entsorgen von Abfall gelten die ATV der
VOB/C, DIN 18299 Punkt 4.1.11 und 4.1.12.
Kommt der Unternehmer dieser Verpflichtung nicht in ausreichendem Maße
nach, so werden Reinigungsarbeiten in Auftrag gegeben. Die anfallenden
Kosten werden auf sämtliche Firmen, die in dem betreffenden Bereich
tätig waren, umgelegt und in Abzug gebracht.

Lärmbekämpfung und Ruhezeiten:
Es wird ausdrücklich darauf hingewiesen, dass die Ruhezeiten von 22:00
Uhr nachts bis 07:00 Uhr früh bindend einzuhalten sind.
An Samstagen kann von 07:00 Uhr bis 12:00 Uhr mittags gearbeitet werden.

Sollte im Bereich der Gemeinde Oberschneiding eine Lärmschutzverordnung
bestehen, so hat diese absoluten Vorrang und Gültigkeit.

AUSFÜHRUNG:

Ausführungsfristen:

Den genauen Bauablauf regelt ein exakter Bauzeitenplan. Die in den
Ausführungsfristen genannten Termine
sind verbindlich

a) Beginn der Baumaßnahme - Bauunternehmerarbeiten
(Baustelleneinrichtung): KW 15/2026
b) Rohbaufertigstellung - MZH: KW 46/2026; ZWB, Schule und Anbau KW
41/2027
c) Beginn Ausbaugewerke - ca. KW 19/2026
d) Teilfertigstellung - MZH: KW 13/2027; ZWB, Schule und Anbau: KW
44/2027
e) Gesamtfertigstellung Generalsanierung und Umbau - KW 44/2027

Zusätzliche Vertragsbedingungen

Bautagebuch:
Der Bauunternehmer ist verpflichtet, für die Dauer seiner
Baustellentätigkeit ein Bautagebuch zu führen.
Die ausgeführten Leistungen und die Anzahl der jeweils auf der Baustelle
Beschäftigten sind vollständig einzutragen. Das Bautagebuch ist 1x
wöchentlich der Bauleitung zur Unterschrifts-Gegenzeichnung vorzulegen.
Die Führung des Bautagebuches ist zwingender Bestandteil des Auftrages.

Baustellenbesetzung:
Bedingt durch die kurze Bauzeit ist ein massiver Einsatz auf der
Baustelle erforderlich!
Der AN hat die Einhaltung der vorgegebenen Termine lt. Bauzeitenplan zu
gewährleisten.

Baustellenbesprechung:
Der Auftragnehmer hat zu den Baustellenbesprechungen, die der
Auftraggeber regelmäßig durchführt, einen
geeigneten bevollmächtigten Vertreter zu entsenden. Der Jour-Fixe-Termin
wird mit Auftragserteilung bekannt gegeben.

Allgemeine Vorbemerkungen zur Ausführung

Winterschutz
Bei eventuellen Arbeiten während der Wintermonate sind entsprechende
Vorkehrungen zu treffen, dass die einzubauenden Werkstücke keinen
Schaden nehmen. Bei allen Positionen ist die Lieferung der Materialien
und das Entfernen des Bauschutts/Verpackungsmaterials etc.
einzukalkulieren, auch wenn im LV nicht besonders darauf hingewiesen
wird.

Vergleichbarkeit
Besonders zu beachten: Soweit in der Leistungsbeschreibung auf
Technische Spezifikationen (z.B. Normen) Bezug genommen wird, werden
auch ohne den ausdrücklichen Zusatz "oder gleichwertig" immer
gleichwertige Spezifikationen in Bezug genommen.
Der Bieter muss in seinem Angebot mit geeigneten Mitteln nachweisen,
dass die der Norm entsprechende jeweilige Ware oder Dienstleistung den
Leistungs- oder Funktionsanforderungen des Auftraggebers entspricht. Als
geeignete Mittel gelten insbesondere eine technische Beschreibung des
Herstellers oder ein Prüfbericht einer anerkannten Stelle.

Vollständige Unterlagen
Mit Abgabe des Angebots erkennt der Bieter an, dass die im
Leistungsverzeichnis enthaltenen Unterla-gen eine genaue Kalkulation
ermöglichen. Bedenken über die vorgesehene Ausführungsart und -zeit sind
bei Angebotsabgabe schriftlich anzuzeigen und berechtigen nicht zu
Nachforderungen. Für die Konstruktions- und Funktionssicherheit der
fertigen Leistungen sowie für die Einhaltung der in dieser
Leis-tungsbeschreibung geforderten technischen Werte übernimmt der
Bieter die volle und uneingeschränkte Haftung.

Rechnungsstellung
Der Auftragnehmer hat seine Leistungen prüfbar abzurechnen. Er hat die
Rechnungen übersichtlich aufzustellen und dabei die Reihenfolge der
Positionen gemäß LVZ einzuhalten.
Bei der Rechnungstellung ist die Gebäudeunterteilung zu beachten. Dies
eist auch nochmal in den Plänen ersichtlich.

Die abzurechnenden Mengen sind mind. 14 Tage vor Rechnungsstellung
gemeinsamen durch Auftragnehmer und Bauleitung zu prüfen, sodass
Widersprüche in der Abrechnung vermieden werden. Abschlags- und
Schlussrechnungen können erst nach gemeinsamer Aufmaßprüfung zwischen
Bauleitung und Auftragnehmer gestellt werden, nur geprüfte und
freigegebene Aufmaße sind Grundlage der Rechnungsstellung. Jeglicher
Schriftverkehr und die Rechnungslegungen erfolgen an die jeweilige
Bauleitung (1 x Original). Als Eingangstermin derselben gilt der Tag des
Eingangs bei der Bauleitung.

Die Rechnungen sind jeweils in Kostengruppen aufzuteilen. Das heißt,
alle einzelnen Positionen sind einer Kostengruppe ersichtlich zuzuweisen
und dann in Kostengruppengesamtsummen aufzuteilen. Die
Kostengruppennummern sind aus den LV-Positionen zu entnehmen.

Alle Abschlags- und Schlussrechnungen sind getrennt zu erstellen und
müssen mit zugehörigen Mengenberechnungen, Zeichnungen und anderen
Belegen in jeweils 2-facher Fertigung beim Architekten bzw. Fachplaner
eingereicht werden. Alle Rechnungen, die nicht dieser Form entsprechen,
werden zurückgewiesen!

Nachträge
Grundsätzlich gelten die Regeln des Vergabehandbuchs.
Zusätzlich ist auf folgende Punkte zu achten:
- Nachtrag muss begründete Nachtragspositionen enthalten - Auflistung
der zusätzlichen Positionen mit Kosten - Auflistung der entfallenden
Positionen mit Kosten - Mehr / Minderkosten angeben - EFB Blatt (mit
Einkaufspreis, Aufschlag, Zeitansatz / Montagezeit / Kosten) für alle
Positionen muss beiliegen

Anlagen
- Lageplan_Baustelleneinrichtungsplan
- Checkliste-Nachtragsprüfung_2026-02-11

## Zusätzlicher Text
TECHNISCHE VORBEMERKUNGEN (TVB)

1. Technische Baubeschreibung

(Ohne Verbindlichkeit im Detail zur gegenständlichen Leistung)
Umbau und Sanierung Berufsfachschule Mitterfels

Anschrift der Baustelle:
Flurstücknummer: 550
Waltingerstr. 8
94363 Oberschneiding

Bauweise:
Massivbauweise, Ziegel, Holzbau, Trockenbau
Satteldach, Anbau mit Satteldach Holz

Fassade:
mit WDVS

Lage und Erschließung:
Das Baugelände liegt im südlichen Teil von Oberschneiding an der
Waltingerstr.
Aufgrund der Randlage ist eine ausreichende Baustelleneinrichtungsfläche
gegeben. (siehe beiliegender Baustelleneinrichtungsplan).

Gebäudehöhe Schule:  ca. +7m über OK Gelände EG
Gebäudehöhe Mehrzweckhalle:  ca. +12 m über OK Gelände EG

Funktionskonzept:
Im Baufeld befindet sich ein Bestandsgebäude welches in 3 Gebäudeteile
unterteilt wird. In Schule, Mittelbau und Mehrzweckhalle. Die Schule
wurde 1982 erbaut. Die Schüler und Verwaltung werden in ein externes
Geäude für die Zeit der Sanierung ausgelagert.

Schule:
Die Schule ist unterkellert. Im EG des Schulgebäudes befindet sich die
Aula, Klassenzimmer, Werkraum und die Sanitäranlagen. Im 1.OG gibt es
weitere Klassenzimmer und Lernlandschaften zzgl. WC-Kern. Angrenzend zum
1.OG des Schulgebäude schließt der Anabu in Holzbauweise an, welche
ebenfalls Klassenzimmer beinhaltet. Das DG diet als Lagerfläche und wird
als solches weiterverwendet.

Mehrzweckhalle:
Die Mehrzweckhalle beinhaltet Saniträranlagen, Duschräume und
Umkleideräume.
Ergänzend zur Halle sind Lagerflächen, Technikraum und Geräteräume in
der Mehrzweckhalle verortet.

Mittelbau:
Im Mittelbau welcher das Schulgebäude mit der Merhzweckhalle verbindet
sind neben einem WC-Kern, Büro und Besprechungsräume untergebracht.

UG:
Im UG wird die Decke mit einer Dämmung versehen um einen neun Abschluss
der thermischen Hülle mit der Decke über UG herzustellen. Um einen
Luftaustaushc herzustellen wird im Technikraum ELT, ein Wandlüfter KWL
EC 60 eingesetzt um den nötigen Luftaustausch herzustellen. Die
angrenzenden Lagerräume erhalten eine eigene Abluft, welche über einen
Rohrventilator nach draußen gesaugt wird. Die Zuluft erfolgt über
Nachströmung. Der Rohrventilator wird über eine Feuchteregelung
gesteuert. Im Kanalnetz der Abluft sind keine Brandschutztechnischen
Maßnahmen notwendig.

EG:
Im Schulgebäude befinden sich Kalssenzimmer, Aula sowie WC-Kern. Die
Klassenzimmer, Lernlandschaften und der Werkraum werden über die
zentrale Lüftungsanlage im Dachgeschoss erschlossen. Die Räume erhalten
Zu- und Abluft, welche über Wickelfalzrohre eingebracht wird. Im
Kanalnetz werden Lüftungsgitter eingesetzt. Zur Unterbindung von
Schallübertragung werden feste Telefonieschalldämpfer eingesetzt. Zur
Einregulierung sind im Kanalnetz Konstantvolumenstromregler enthalten.
Stellenweise werden Revisiosnöffnungen im Kanalnetz vorgesehen. Der
WC-Kern wird wie die restlichen Räume über Wickelfalzrohre erschlossen.
Als Schallschutz sind felxible Telefonieschalldämpfer vorgesehen. Die
Anbindung der Tellerventile in der Abhangdecke erfolgt via Flexrohre.
Die Einregulierung wird durch die Volumenstromregler und Tellerventile
sichergestellt.
Im Verbindungsbau zwischen Schule und Mehrzweckhalle ist die Verwaltung
untergebracht. Die Verwaltung und der dazugehörige WC-Kern  werden über
zwei eigene kleine KWL-Geräte versorgt, zu einmal 470 m³/hh und einmal
500 m³/h. Die Verrohrung erfolgt im darüberliegenden Dachgeschoss am
Boden was als Installationebene dient. Die Lüftungsauslässe für die
Räume können direkt in Betondecke eingesetzt werden.
Die erforderlichen Kernbohrungen werden bauseits erstellt, Brandschutz
kommt hier keiner zu tragen.
Abschließend im EG im nördlichen Bereich, befindet sich die
Merhzweckhalle mit Turnbereich und Sanitär- und Duschbereichen sowie
Umkleiden. Die Mehrzweckhalle sowie Ihre zugehörigen Räume haben eine
eigene zentrale Lüftungsanlage. Die Bestandsanlage wird bauseits
demontiert und damit die Lüftungszentrale komplett Leer geräumt. Die
neue RLT-Analge mit 3360m³/h muss in Einzelteilen (Korpusgröße) WRG als
gesamtes in die RLT-Zentrale eingebracht werden. Der Einbringweg ist
ebenerdig und kann z.B. über eine Ameise bewerkstelligt werden.
Ausreichende Türbreiten sind gegeben, In der Lüftungszentrale wird an
das Bestandskanalnetz für Fortluft und Außenluft angeschlossen. Ebenso
für das Abluftkuftkanalnetz der Halle, welche als Bodenkanal im Bestand
ausgeführt wurde. Gemäß VDI 6022 sind die Kanäle vor Inbetriebnahme zu
reinigen. Die Zuluft und Abluft für die zugehörigen Räume wird komplett
neu aufgebaut, ebenso der die Zuluftführung für die Mehrzweckhalle. Die
Zuluft für die Turnhalle und für drei Umkleiden und Duschräume werden
mit zwei unterschiedlichen Temperaturniveaus gefahren. Die Zuluft für
die Duschräume hat hierfür ein eignes zusätzliches Heizregister im
Kanalnetz. Die Zuluft Halle wird über die Bestandsöffnungen in Form von
eckigen Anschlusskästen mit Ballwurfsicheren Lüftungsgittern in die
Halle eingebracht  Die Duschräume und Umkleiden werden über
Wickelfalzrohre in der Abhangdecke erschlossen. Die Abluft wird über
Tellerventile in der Abhangdecke abgesaugt. Die Zuluft wird über
Wandauslassgitter mit Anschlusskästen in die Umkleiden eingeblasen. Die
zentrale Lüftungsanalge hat eine Herstellereigene Regelung. Die
Lüftungsanlage wird im Zeitprogramm betrieben. Im Bereich der
Mehrzweckhalle sind keine Brandschutztechnsichen Einbauten notwendig.
Eingesetzt werden konstante Volumenstromregler und
Einschubvolumenstromregler sowie flexible Telefonieschalldämpfer. Im
Geräteraum und Stuhllager, welche der Mehrzweckhalle zugehörig sind,
werden jeweils zwei Einzellüfter vom Typ KWL EC 60 eingesetzt

1.OG:
Im 1.OG, wo sich gleich dem EG nur Klassenzimmer und ein WC-Kern
befinden, werden in gleicher Form wie im EG erschlossen. Wickelfalzrohre
in Sichtinstallation, Konstant-Volumenstromregler, Fest
Telefonieschalldämpfer. Einbringung über Lüftungsgitter im Kanalbau. Im
WC-Kern erfolgt die Installation ebenfalls gleich dem EG mit der
Installation in der Abhangdecke, mit Kontsantvolumenstromregler, und
flexible Telefonieschalldämpfern und Tellerventilen in der Abhangdecke.
Bei den Geschossübergängen sind Brandschutzklappen zu berücksichtigen.
Der Einbau erfolgt im Nasseinbau mit Aufsatzsockel. Der Sockel wird
bauseits hergestellt. Die Brandschutzklappen sind mit Endlagenschalter
auszustatten. Der Bestandsbau der Schule wird im 1.OG um einen kleinen
Holzanbau auf Stützen erweitert. Im Anbau befinden sich zwei
Klassenzimmer die durchgehend vom Bestandsbau aus mit versorgt werden.

DG:
Im Dachgeschoss wird die RLT-Analge für das Schulgebäude aufgestellt.
Die RLT-Anlage kann als ganzes über die größzügige Fassadenöffnung via
Kran oder Teleskoplader eingebracht werden. Im Hinblick zur einfacheren
Positionierung empfiehlt es sich die RLT-Anlage geteilt einzubringen.
Die ca. 10.000m³/h  für die darunterliegenden Klassenräume werden über
rechteckige Kanäle im DG verteilt. In den Zuleitungen zu den
Steigsträngen sind Drosselklappen zum Abgleich vorgesehen. Bei
Durchdringung der Brandwand sind Brandschutzklappen eingeplant, ebenso
bei den Deckendurchdringungen. Ergänzend dazu werden Kanalrauchmelder
eingesetzt. Die Brandschutzklappen erhalten Endlagenschalter. Für die
spätere Revisonierbarkeit sind im Verteilnetz Revisionsöffnungen
vorzusehen. Die Regelung erfolgt über die herstellereigene Regelung. Der
Schaltschrank kann unmittelbar in Gerätenähe aufgestellt werden. Die
Regelung erfolgt auch hier über ein Zeitprogramm.
2. Vorschriften, Verordnungen
Nachstehende Unterlagen liegen der Ausschreibung zugrunde:
- Die Verdingungsordnung für Bauleistungen (VOB), Teil B und C in der
jeweils gültigen Fassung.
- Alle für die auszuführenden Arbeiten gültigen DIN-Normen und anderen
anerkannten Regeln der Technik.
- Besondere Geschäftsbedingungen des Bieters werden nicht anerkannt.
3. Einspruch, Alternativen, Vergütung
Einsprüche gegen das Leistungsverzeichnis sind schriftlich vor der
Abgabe des Angebotes zu erklären. Stillschweigen bedeutet Anerkennung in
allen Teilen.
Alle Angebote müssen in deutscher Sprache vorgelegt werden.
Stundenlohnarbeiten müssen von der Objektüberwachung angefordert werden.
Es ist ein Stundennachweis zu führen, der innerhalb von sechs Werktagen
durch die Objektüberwachung gegenzuzeichnen ist.
Für Leistungen erforderliche Sondergenehmigungen (etwa
Schichtbetrieb,Spezialtransporte etc.) führt der AN auf eigenes Risiko
und eigene Kosten herbei.
Der AN hat alle in Bezug auf seine Leistungen nach
öffentlich-rechtlichen Vorgaben und technischen Regelungen erforderliche
Nachweise sowie technische Abnahmen und Übernahmeprüfungen durch
Behörden und Sachverständige auf eigene Kosten zu erledigen.

Samstagsarbeit ist vom AN mit allen Mehraufwendungen in den Preisen zu
berücksichtigen.

Für erforderlich werdende zusätzliche, im Leistungsverzeichnis nicht
erfasste Arbeiten, muss vor deren Beginn ein Nachtragsangebot
eingereicht werden. Auch für dieses Angebot gelten die Vorbemerkungen.
Der Kalkulation des Nachtragsangebotes muss die Kalkulation des
Hauptangebotes zugrunde liegen. Der Auftragnehmer hat auf Verlangen des
Auftraggebers hierfür die Kalkulationsnachweise vorzulegen. Die im
Nachtrag angebotenen Leistungen dürfen erst nach schriftlicher Freigabe
durch den Bauherrn oder dessen Beauftragten ausgeführt werden.

4. Arbeitsvorbereitung
Dem Auftragnehmer werden vor Arbeitsbeginn Ausführungsunterlagen
entsprechend der gewerkebezogenen Anforderungen der VOB (C) zur
Verfügung gestellt.
Der Auftragnehmer ist verpflichtet, vor Montagebeginn alle vom
Auftraggeber gelieferten Planungsunterlagen und Berechnungen auf
Richtigkeit und Vollständigkeit zu überprüfen.
Änderungen gegenüber der Ausführungsplanung des Fachingenieurs sind der
Objektüberwachung darzulegen und vom Fachingenieur zu prüfen und
anzuerkennen.
Bedenken gegen die Ausführung, entdeckte oder vermutete Mängel hat der
Auftragnehmer dem Fachingenieur vor Beginn der Arbeiten mitzuteilen.

Baustellenzugang:
Der Zugang zur Baustelle ist mit der Bauleitung vor Ort festzulegen.
Zusatzkosten für die Einbringung von Material sowie der Zugang ins
Gebäude sind in den jeweiligen Positionen mit einzukalkulieren und
werden nicht separat vergütet. Die Umzäunung des Baustellenbereichs ist
ständig geschlossen zu halten. Der öffentliche Verkehr sowie der
Fußgängerverkehr müssen ständig gewährleistet sein.

Baustellensicherheit:
Dies ist bei der Baustellenabsicherung sowie bei der
Verkehrswegesicherheit zu beachten. Eine Gefährdung von Personal durch
Baufahrzeuge sowie Baustelleneinrichtungen ist unter allen Umständen
auszuschließen, die Baustelle ist ständig gegen Betreten von Unbefugten
abzusichern. Für die Baustelle selbst gelten die üblichen
Sicherheitsvorkehrungen und Absturzvorrichtungen, die Kosten dafür sind
in die Einheitspreise einzukalkulieren.

Zugänge, Zufahrten:
Besondere Zufahrten zu der Baustelle über das öffentliche Verkehrsnetz
hinaus werden nicht zur Verfügung gestellt. Die Zufahrten und Zugänge zu
den anliegenden Grundstücken müssen während der Bauzeit für die Anlieger
aufrechterhalten werden. Dies ist in die Einheitspreise mit
einzukalkulieren.

Für ausreichende Verlängerungsleitungen zum Anschluss von mehreren
Baustromverteilern hat der Auftragnehmer zu sorgen. Des Weiteren ist
beim Anschluss von evtl. mehreren Baustromverteilern untereinander, der
Kurzschlussstrom sowie die Selektivität zu beachten. Für ausreichende
Verlängerungen hat der Auftragnehmer zu sorgen.
Der AN muss mit den ihm zur Verfügung stehenden Energien sparsam
umgehen. Die Anschlüsse für Energie dürfen nur für den in Verbindung mit
den Ausführungsarbeiten stehenden Verbrauch benutzt werden. Die
Beleuchtung und Beheizung von Aufenthalts- und Sanitärräumen des
Auftragnehmers sind hierin eingeschlossen. Die behelfsmäßigen Anschlüsse
und Verteilungen müssen während der gesamten Bauzeit gewartet und vor
der Endabnahme abgebaut werden. Die benutzten Anlagen müssen wieder in
ihren ursprünglichen Zustand versetzt werden.

Lager- und Arbeitsplätze:
Auf dem Baugrundstück werden vom AG keine Lagerflächen zur Verfügung
gestellt. Benötigt der AN darüber hinaus Flächen als Lager-/ Arbeits-
sowie Parkplätze, so hat er sich diese selbst auf seine Kosten zu
beschaffen bzw. ihre Benutzung zu vereinbaren.

Öffentlicher Verkehr:
Die Baustelle liegt an einem Schulweg angrenzend zur Hauptstraße. Der AN
hat zu jeder Zeit der Baumaßnahme dafür Sorge zu tragen, dass der
Durchgangsverkehr aufrechterhalten bleibt. Notwendige halbseitige
Sperrungen sind durch den AN frühzeitig zu beantragen und sind in die
Positionen unter Bereich "Baustelleneinrichtung" einzurechnen.
5. Baustelleneinrichtung und Ausführung
Der Bieter hat für das Bauvorhaben eine Baustelleneinrichtung gemäß den
Unfallverhütungsvorschriften anzulegen. Der AN übernimmt ab Übergabe des
Baufeldes die Verkehrssicherungspflicht für die an ihn übergebenen
Bereiche. Die Bereitstellung und das Anlegen der erforderlichen
Lagerplätze, Gerüste, Wege und sonstiger Montagehilfsmittel sind in die
Preise einzukalkulieren. Die Lagerplätze sind vom Bieter gegen Diebstahl
abzusichern. Sämtliche Leistungen für das Einrichten, Vorhalten und
Unterhalten sowie deren Wiederbeseitigung sind in die Einheitspreise der
jeweiligen Positionen mit einzurechnen, sofern dies nicht als separate
Position im Leistungsverzeichnis ausgewiesen ist. Ein mehrfaches
Umsetzen der Baustelleneinrichtung ist ebenfalls in die Positionen
einzurechnen. Gerüste (auch über einer Arbeitshöhe von 2,0 m),
Absturzsicherungen, Bautreppen, Abdeckungen von Bodenöffnungen sowie
Behelfsmittel zur Durchführung aller Baumaßnahmen sind, wenn im
Leistungsverzeichnis nicht anders erwähnt, ohne gesonderte Vergütung in
die jeweiligen Einheitspreise einzurechnen. Die Arbeitshöhe beträgt bis
zu 3 m und wird nicht separat vergütet. Nebenleistungen gem. VOB sind
einzukalkulieren und vorzuhalten für die Dauer der eigenen Bauzeit
Geräte, Maschinen, Aufzüge, (Bau-)Kräne, sonstige Förderanlagen, Lehr-
und Schalgerüste, Schutz- und Arbeitsgerüste, Absperrungen, einschl.
Warnschilder, Beleuchtung des eigenen Arbeitsplatzes. Der Bieter
verpflichtet sich, nur fachgerechte Montagehilfsmittel nach der
Unfallverhütungsvorschrift einzusetzen. Die unterzeichnende Firma
verpflichtet sich, die bei ihr bestellten Anlagen, Bauwerke, Maschinen,
Geräte, Fahrzeuge und dergl. gemäß den Unfallverhütungsvorschriften des
zuständigen Unfallversicherungsverbandes oder der Berufsgenossenschaften
zu errichten und die erforderlichen Schutzvorrichtungen mitzuliefern.
Die Auflagen der Baugenehmigung sind in jedem Fall einzuhalten. Stellt
sich nach Prüfung heraus, dass die Anlagen, Bauwerke, Maschinen, Geräte,
Fahrzeuge und dergl. nicht den Unfallverhütungsvorschriften entsprechen,
so verpflichtet sich die Firma, nachträglich unentgeltlich die Mängel zu
beseitigen, fehlende Schutzvorrichtungen anzubringen oder ungeeignete
Schutzvorrichtungen in den vorgeschriebenen Zustand zu versetzen. Für
Beschädigungen an vorhandenen Gebäudeteilen, Anlagen und Bepflanzungen,
die aus der Verletzung der Sorgfaltspflicht des Auftragnehmers (AN)
resultieren, haftet der AN. Der AN ist zur Eigenkoordination seiner
Leistungen mit Nachbar- und Folgegewerken verpflichtet. Zu Leistungen,
die von Temperatur-, Witterungs- oder sonstigen klimatischen Bedingungen
abhängen, hat der AN die erforderlichen Vorsorge- und Schutzmaßnahmen
zur Fortsetzung der Arbeiten auszuführen.

Bei Schweiß- und Brennarbeiten hat sich der Ausführende zu vergewissern,
dass durch Hitzeeinwirkung und Schweißperlen keine Teile in Brand
geraten können. Feuerlöschmittel sind bereitzuhalten. Bei vorgenannten
Arbeiten in feuergefährdeten Anlagenteilen ist die Feuerwehr vor
Ausführung der Arbeiten beratend hinzuzuziehen. Erforderlichenfalls wird
sie die Gestaltung eines besonderen Brandschutzes veranlassen.

Sämtlicher anfallender Bauschutt, Abbruch-, Verpackungs- und sonstige
Materialien sowie Müll sind getrennt nach Mehrwegverpackungen,
Bauschutt, Baustellenabfall, brennbaren Materialien und Sondermüll in
Containern zu sammeln und zu einer entsprechenden Sammelstelle bzw.
Deponie zu fahren. Alle Kosten einschließlich Gebühren hierfür sind in
die Einheitspreise einzukalkulieren.

Wird der Reinigungspflicht nicht mindestens einmal wöchentlich
nachgekommen, veranlasst die Bauleitung die Reinigung durch einen
Dritten zu Lasten des AN.
6. Objektüberwachung
Der Bauherr betraut einen Fachingenieur seiner Wahl mit der fachlichen
Überwachung der Arbeiten und benennt diesen als Objektüberwachung.

Der Bieter benennt dem AG als Bauleitung des AN einen Projektleiter und
einen bauleitenden Monteur, der über die Gesamtbaumaßnahme in vollem
Maße unterrichtet ist und während der Bauzeit auf der Baustelle
verbleibt. An den stattfindenden Baubesprechungen nimmt der Bieter bzw.
ein von ihm bestellter Sachverständiger oder der bauleitende Monteur
teil. Dies ist in die Preise einzukalkulieren.

Ein kompletter Satz Montagezeichnungen ist auf der Baustelle auf dem
laufenden Stand der Ausführung zu halten. Änderungen gegenüber der
Ausführungsplanung sind einzutragen und die Montageplanung
fortzuschreiben bis zu den Revisionsunterlagen.

Der Unternehmer hat die Montagearbeiten mit den anderen am Bau
beteiligten Firmen abzustimmen. Die Führung von Leitungen und Kanälen in
Schlitzen, Durchbrüchen, an Kreuzungspunkten und in Rohrkanälen ist zu
koordinieren. Änderungsarbeiten, die auf mangelnde Koordination
zurückzuführen sind, werden nicht vergütet.

Wenn Teilleistungen an Nachunternehmer vergeben werden sollen, ist vor
der Ausführung die schriftliche Zustimmung der Objektüberwachung
einzuholen. Voraussetzung für eine Zustimmung ist die Eintragung des
Nachunternehmers in der Handwerksrolle, ggf. die Vorlage eines
Nachweises der fachlichen Eignung für die auszuführenden Arbeiten sowie
die Angabe eines verantwortlichen Ansprechpartners auf der Baustelle.
Die Haftung für die fachgerechte Ausführung der Leistungen des
Nachunternehmers übernimmt der AN.

Die Leistungen von Nachunternehmern und bauliche Arbeiten des
Hochbauunternehmers für den AN müssen vom Bieter überwacht und
mitverantwortet werden.

Diese Leistung hat auch dann zu erfolgen, wenn die vom AN in diesem
Zusammenhang zu leistende Garantie sich nicht auf die Güte der
Materialien, sondern lediglich auf eine fachliche Beaufsichtigung der
dazugehörigen Fremdarbeit in allen Bereichen bezieht.
7. Stoffe, Bauteile, Ausführung
Technische Angaben im Leistungsverzeichnis dienen der Sicherung der
gewünschten Leistung und Qualität. Bestehen Zweifel an der
Gleichwertigkeit, so kann neben dem ausgeschriebenen Fabrikat ein
weiteres gesondert alternativ angeboten werden. Dies gilt besonders für
Ausstattung in Verkehrsbereichen. Für alle in der Anlage zur Verwendung
kommenden Einbauteile (Geräte, Maschinen, Armaturen, etc.), bei denen
das Fabrikat nicht vorgeschrieben ist oder alternativ angeboten wird,
müssen vom Anbieter vorher technische Datenblätter und Prospektmaterial
mit einer Spezifizierung aller technischen Details zur Prüfung und
Anerkenntnis der vorgesehenen Bauteile eingereicht werden, soweit durch
die Objektüberwachung keine andere Regelung getroffen wird. Behördliche
Genehmigungen, wie Prüfzeugnisse, Zertifikate und dergleichen müssen
unverzüglich dem Auftraggeber (AG) ausgehändigt werden.  Die Lieferung
aller Materialien und Geräte ist frei Verwendungsstelle, einschl.
Abladen und Transport innerhalb der Baustelle, unter Berücksichtigung
der baulichen und örtlichen Verhältnisse sowie der Zufahrts- und
Abfahrtswege anzubieten. Die Kosten für Hilfskräfte und Hilfsmittel für
den Transport schwerer Teile sind in die Einheitspreise mit
einzurechnen.
8. Aufmaße
Jedes Aufmaßblatt muss die zugehörige Abschlagsrechnungsnummer aufweisen
und ist kumulierend aufzustellen. Das Aufmaß ist mit Datum vom
Auftragnehmer zu unterschreiben. Alle Aufmaße werden. wöchentlich an
einem noch zu vereinbarenden Tag mit der örtlichen Bauleitung
abgestimmt. Geprüfte und freigegebene Aufmaße sind als Grundlage der
Rechnungsstellungen zu verwenden. Die auf der Baustelle aufgenommenen
Aufmaße sind in einem Plan einzutragen und zu protokollieren. Nicht
freigegebene Aufmaße werden in der Rechnung nicht berücksichtigt.

Nachträge:
Grundsätzlich gelten die Regeln des Vergabehandbuchs.
Zusätzlich ist auf folgende Punkte zu achten:
- Checkliste-Nachtragsprüfung ist bei der Erstellung von Nachträgen zu
verwenden.
- Nachtrag muss begründete Nachtragspositionen enthalten
- Auflistung der zusätzlichen Positionen mit Kosten
- Auflistung der entfallenden Positionen mit Kosten
- Mehr / Minderkosten angeben
- EFB Blatt (mit Einkaufspreis, Aufschlag, Zeitansatz / Montagezeit /
Kosten) für alle Positionen muss
  beiliegen

Urkalkulation:
Vom Bieter ist eine Urkalkulation zu erstellen, die alle Angaben zu
veranschlagten Arbeitsstunden, Lohn-, Material-, Geräte-, Gemein-,
Sozial- und sonstigen Zuschlagskosten für alle im LV beschriebenen
Leistungen enthalten muss. Diese ist vor evtl. Auftragserteilung dem AG
auf erstes Anfordern in einem verschlossenen Umschlag innerhalb von 7
Kalendertagen zu übergeben.

Kalkulation:
Das Angebot ist nur wertbar, wenn alle Positionen vollständig ausgefüllt
sind (Preisangaben, ggf. Produkt mit gleichwertigen Eigenschaften
eintragen.

Für die angebotenen Leistungen übernimmt der Bieter die Verpflichtung
der Vollständigkeit, d. h. Leistungen, die sich mit der Ausführung der
angefragten Positionen zwangsläufig ergeben, hat er mit
einzukalkulieren, auch wenn Sie im Leistungsverzeichnis nicht
ausdrücklich erwähnt werden.

WICHTIG:
Der Baufortschritt kann mehrmaliges Anfahren und Einrichten der
Baustelle erfordern. Dies ist vom AN in die Einheitspreise mit
einzuberechnen und wird nicht gesondert vergütet. Die zeitliche Abfolge
der verschiedenen Arbeitsschritte ist vor Aufnahme der Arbeiten mit dem
AG abzustimmen, gleiches gilt für die Baustelleneinrichtung. In die
jeweiligen Einheitspreise ist ferner das angemessene Schützen
anzuschließender Bauelemente und zu erhaltender Bestandsbauelemente
einzukalkulieren. Für Schäden oder Mehrkosten infolge von Nichtbeachtung
wird der AN zur Rechenschaft gezogen. Kostenansprüche durch
baustellenbedingten Mehraufwand werden nicht akzeptiert. Der AN hat
seine Leistungen bis zum endgültigen Fertigstellungstermin der
Baumaßnahme vor Schäden, z. B. durch Fremdeinwirkung
(Witterungseinflüsse, etc.) oder die Ausführungen anderer Gewerke, zu
schützen. Eventuelle Schutzmaßnahmen und Sichern der erbrachten
Leistungen sind in die Einheitspreise mit einzurechnen und werden nicht
separat vergütet.
9. Inbetriebnahme, Abnahme
Der Bieter hat eine betriebssichere und funktionstüchtige Anlage zu
liefern, die in der Leistungsbeschreibung festgelegten Anforderungen des
Bauherrn erfüllt. Er verpflichtet sich, die Anlagen einwandfrei
einzuregulieren und entsprechend der Betriebscharakteristik auf
wirtschaftliche Betriebsweise zu optimieren. Sämtliche
Soll-Leistungsdaten der Anlagen und deren Anlagenkomponenten sind
während der Inbetriebnahme, gegebenenfalls in Anwesenheit der beratenden
Ingenieure, durch Messungen zu überprüfen und die Ergebnisse zu
protokollieren.

Der Bieter verpflichtet sich, dem Auftraggeber bzw. dessen Beauftragten
den Beginn der Inbetriebnahme sowie nach erfolgter Einregulierung die
Abnahmebereitschaft schriftlich mitzuteilen.

Die Abnahmebereitschaft ist gegeben, wenn folgende Punkte erfüllt sind:
 - die Anlage ist mängelfrei, betriebsbereit und funktionstüchtig,
 - die Anlage hat ihre vertraglich zugesicherten Eigenschaften,
 - die Anlage erfüllt die vertraglich zugesicherten Leistungen,
 - die Anlage entspricht den anerkannten Regeln der Technik,
 - die Anlage ist nicht mit Fehlern behaftet, die den Wert oder die
Tauglichkeit zu dem gewöhnlichen oder
  nach Vertrag vorausgesetzten Gebrauch aufheben oder mindern,
 - die Anlage entspricht den behördlichen und berufsgenossenschaftlichen
Vorschriften in vollem Umfang,
 - die Revisionsunterlagen liegen zur Prüfung vor,
 - der Umfang der Abnahmemessungen wurde mit den beratenden Ingenieuren
besprochen und die
  Messprotokolle sind fertiggestellt,
 - die Beschilderung aller Anlagenteile ist abgeschlossen.

Der AN hat vor Beantragung der Abnahme die gesamte Anlage hinsichtlich
Funktion und Leistung sowie Einhaltung der geforderten Bedingungen zu
prüfen.

Evtl. erforderliche behördliche Abnahmen bzw. Abnahmen durch
Versorgungsunternehmen sind vor der Schlussabnahme durchzuführen. Können
diese aufgrund von Vorschriften erst zu einem späteren Zeitpunkt
erfolgen, kann eine Abnahme durch den AN beantragt werden, wenn alle
anderen Bedingungen erfüllt sind. Fehlende Abnahmen durch Dritte werden
als Mängel im Abnahmeprotokoll festgehalten.

Werden bei der Abnahme oder den Leistungsmessungen Mängel festgestellt,
die eine Wiederholung der Abnahme erforderlich machen und die der AN zu
vertreten hat, so hat dieser die Kosten für die weiteren Abnahmen, auch
den Leistungsaufwand des Fachingenieurs zu übernehmen. Das gleiche gilt,
wenn die Nachabnahme wiederholt werden muss. Die Kosten sind vor dem
erneuten Termin separat zu überweisen.
Spätestens 5 Arbeitstage vor dem Abnahmetermin sind dem Fachingenieur
die Revisionsunterlagen entsprechend den gewerkbezogenen Vorbemerkungen
in 1-facher Ausfertigung zur Vorprüfung und Abnahme vorzulegen.

Nach Abnahme der Anlage und nach Abschluss der Prüfung der
Revisionsunterlagen sind 2 weitere komplette Sätze der
Revisionsunterlagen geordnet und beschriftet zu übergeben (insgesamt
3-fach).
Alle erforderlichen Anmeldungen, Prüfungs- und Abnahmeersuche hat der AN
selbst und rechtzeitig bei den zuständigen Stellen unter gleichzeitiger
Benachrichtigung der Bauleitung vorzunehmen. Evtl. anfallende Gebühren
hierfür, wie Anmelde-, Abnahme- und Prüfgebühren, werden vom AG
übernommen.
anfallende Gebühren hierfür, wie Anmelde-, Abnahme- und Prüfgebühren,
werden vom AG übernommen.
10. Nacharbeiten
Sämtliche Mess-, Regel- und Überwachungsanlagen sind 6 Monate nach
Inbetriebnahme vom AN in ihrer Funktion und Einstellung zu überprüfen.
Die Einstellungen und Ergebnisse sind in einem Protokoll tabellarisch
aufzuzeichnen und dem AG zu übergeben.
11. Projektsprache
Die Projektsprache ist deutsch. Sämtliche Angebote, Technische Daten zur
Gleichwertigkeitsprüfung, Montageanleitungen, Bestandsunterlagen sind
gegenüber dem AG in verständlicher deutscher Sprache geschuldet. Das
Risiko der richtigen Übersetzung trägt der Unternehmer. Der
Gleichwertigkeitsnachweis ist vom Bieter dem Angebot beizufügen.
12. Geltung
Vorrangig gelten die Allgemeinen Vorbemerkungen und die anerkannten
Regeln und Normen der Lüftungstechnik. Ferner sind behördliche sowie
gutachterliche Auflagen zu berücksichtigen. Der Auftragnehmer hat dafür
Sorge zu tragen, dass nur nach dem neuesten Stand der Technik als
geeignet und bewährt betrachtete Konstruktionsrichtlinien und Werkstoffe
für die Anlage verwendet werden. Dabei sind vom Auftragnehmer die
Verschleiß- und Korrosionsprobleme besonders zu beachten. An ähnlichen
Anlagen gemachte Erfahrungen sind zu berücksichtigen.

Die in den Verdingungsunterlagen angeführten technischen Vorschriften
(zusätzliche technische und besondere technische Vorschriften), die
nicht im Teil C der VOB enthalten sind (allgemeine technische
Vorschriften für Bauleistungen), sind zusätzliche technische
Vorschriften im Sinne von VOB/B, Par. 1 Nr.
2 Bst. B.
Folgende Vorschriften, Empfehlungen und Richtlinien in neuester Fassung
sind bindend vorgeschrieben bzw. müssen, zusammen zu den in AVB des AG
aufgeführten, beachtet und eingehalten werden:

- DIN 1946 Raumlufttechnik
- DIN EN 12 237 Luftleitungen
- DIN EN 16 798 Energetische Bewertung von Gebäuden, Lüftung von
Gebäuden
- DIN 18 379 VOB Teil C Lüftungstechnische Anlagen
- DIN 4102-6 Lüftungsleitungen; Begriffe, Anforderungen und Prüfungen
- EN 779 Partikel-Luftfilter für die allgemeine Raumlufttechnik
- EN 1751 Lüftung von Gebäuden Geräte des Luftverteilungssystems
- EN 1886 Lüftung von Gebäuden Zentrale raumlufttechnische Geräte;
mechanische Eigenschaften und
  Messverfahren
- EN 13 053 Lüftung von Gebäuden Zentrale raumlufttechnische Geräte,
Nennwerte und Leistungsangaben
- EN ISO 14 163 Leitlinien für den Schallschutz durch Schalldämpfer
- VDI 2071 Wärmerückgewinnung Raumlufttechnische Anlagen
- VDI 2081 Geräuscherzeugung und Lärmminderung in Raumlufttechnischen
Anlagen
- VDI 3801 Betreiben von Raumlufttechnischen Anlagen
- VDI 6022 Hygienische Anforderungen an Raumlufttechnischen Anlagen
Büro- und Versammlungsräume
- ArbStättV  Arbeitsstättenverordnung
- ASR Arbeitsstättenrichtlinien
- LBO Landesbauordnung der jeweiligen Bundesländer
- BImSchV Bundesimmissionsschutzverordnung mit Technischer
- Anleitung zur Reinhaltung der Luft (TA Luft) und technischer
- Anleitung zum Schutz gegen Lärm (TA-Lärm)
- BRbAL Muster-Richtlinie über die brandschutztechnischen Anforderungen
an Lüftungsanlagen
- GEG Gebäudeenergiegesetz
- MLAR Muster-Leitungsanlagen-Richtlinie, Muster-Richtlinie über
brandschutz-technische Anforderungen an
  Leitungsanlagen
- Unfallverhütungsvorschriften
13. Fachbauleitung (AN)
Erarbeitung einer mit der Gebäudeplanung (Werksplanung des Architekten)
und den Fachbeteiligten (Statiker, weitere ausführende Firmen)
abgestimmten und koordinierten Montageplanung. Die Montageplanung ist
auf die Ausführungsplanung des Fachplaners aufzubauen. Die
Montageplanung ist Grundlage der Montage.
Eine Bauleitung TGA ist für die gesamte Bauzeit verantwortlich zu
benennen mit den Aufgaben:
- Abstimmung mit Gebäudeplanung und Objektüberwachung des Gebäudes und
TGA
- Anleitung und Betreuung des Montagepersonals
- Prüfen der Übereinstimmung der Ausführung mit der Montageplanung
- Qualitätskontrolle der Ausführung nach den gültigen Richtlinien und
den beauftragten Leistungen
- Teilnahme an Jour-Fix-Terminen mit den Fachbeteiligten und
Objektüberwachung
- Aufstellen der Aufmaße gemäß den Vorgaben der Objektüberwachung TGA
- Vorbereitung und Durchführung der in der Leistung enthaltenen Abnahmen
und Prüfungen (Info an
  Objektüberwachung TGA und Gebäude)
- Aufstellen des Bautagebuches und Vorlage bei Objektüberwachung und TGA
- Teilnahme an Abnahmen gemäß Baugenehmigung nach Bauordnung
- Durchführung der Mängelbeseitigung und Meldung der Beseitigung der
Mängel
14. Wichtigste Richtlinien
Es gelten die jeweils gültigen DIN-Normen und Verordnungen.
15. Anforderungen
Sämtliche Anlageteile müssen bauartzugelassen sein, wenn sie nicht einer
Einzelprüfung durch einen Sachverständigen unterzogen werden.
16. Ausführung
Nach Fertigstellung der Gesamtanlage ist eine Leistungsmessung
vorgeschrieben. Die Leistungsmessung soll nach DIN 1946 Blatt 1
durchgeführt werden. Schon beim Einbau der Anlage sind entsprechende
Messstrecken und Messöffnungen vorzusehen. Die Isolierung ist gegen
Rutschen zu sichern und soll beidseitig ca. 5 cm überstehen. Das
Schließen der Durchbrüche ist zu überwachen. Sämtliche Lüftungsgeräte
müssen übersichtlich angeordnet und leicht zugänglich für die Wartung
sein. Die Anschlussleitungen der Heizregister sind so zu verlegen, dass
die Wartung nicht behindert wird und das Heizregister jederzeit
demontiert werden kann. Jedes Heizregister muss entleerbar und
entlüftbar sein. Die Kondensatanschlüsse sind mit dem Gewerk Sanitär
abzustimmen. Auf Anforderung der Bauleitung sind kostenlos Angaben über
die Geräuschabstrahlung sämtlicher in den lüftungstechnischen Zentralen
installierten Geräte, Ventilatoren, Kastengeräten, Umwälzpumpen, etc. zu
liefern. Der Auftragnehmer ist verpflichtet, nach Inbetriebnahme so
lange zuständige Fachkräfte zur Betreuung, Bedienung und Wartung der
Anlage abzustellen, bis dem Auftraggeber die Bedienungs- und
Wartungsanleitungen zur Prüfung und Weiterleitung übergeben worden sind,
und der Hausmeister anhand der Unterlagen und der Einweisung die
Betriebsführung selbständig übernehmen kann.
17. Revisionsunterlagen
Spätestens 5 Arbeitstage vor dem Abnahmetermin sind gemäß Absatz 9 der
Allgemeinen Vorbemerkungen folgende Revisionsunterlagen in 1-facher
Ausfertigung zur Vorprüfung und Abnahme dem Fachingenieur vorzulegen:
Bedienungs- und Wartungsanweisungen, ergänzt durch eine
Funktionsbeschreibung
- Grundrisszeichnungen
- Aufstellungsplan
- Kanalschema (bei weitverzweigten Rohrnetzen)
- Montagezeichnungen
- Symbolschaltplan (R-/I-Schema) zur Darstellung der Gesamtanlage mit
Eintragungen aller Regel- und
  Schaltwerte
- Elektrische Schaltpläne für Schalt- und Steuertafeln nach DIN 40 719
- Ersatzteillisten für Verschleißteile
- Protokoll über Leistungsmessungen, Geräte- und Maschinenstammkarten
mit Angabe der
  elektrischen Daten und des gemessenen Betriebsstromes sowie der
Einstellwerte aller Regelkreise.
- Technische Unterlagen mit Betriebs-, Wartungs-, Reparatur- und
Montageanleitungen der Herstellerfirmen
  aller eingebauten Komponenten.
- Prüfzeugnisse, Werkstoffatteste und Abnahmeprotokolle,
Fertigungszeichnungen.

Folgende Bescheinigungen sind vorzulegen:
- Bescheinigung über die erfolgte Luftmengenmessung.
- Bescheinigung, dass die eingebauten Gegenstände den
Unfallverhütungsvorschriften der
  zuständigen Berufsgenossenschaften und den gesetzlichen Bestimmungen
entsprechen
- Bescheinigung über die behördlichen Abnahmen.

Die Unterlagen müssen folgende Punkte beinhalten:
- Leitungen farbig angelegt
- Abmessungen der Leitungen mit Angaben über Medium mengen
- Technische Daten von Motoren
- Technische Daten von Apparaten mit Fabrikats Angaben und
Fertigungszeichnungen
- Lage der regeltechnischen Einrichtungen mit Dimensionierung und
Fabrikats Angaben.

Nach Abnahme der Anlage und nach Abschluss der Prüfung der
Revisionsunterlagen sind 2 weitere
komplette Sätze der Revisionsunterlagen geordnet und beschriftet zu
übergeben (insgesamt 3-fach).
Alle Planunterlagen sind zusätzlich im Datenformat *.DWG auf CD zu
liefern.
18. Beengte Verhältnisse Rohinstallation
Aufgrund der baulichen Gegebenheiten und den größtenteils
parallellaufenden Schulbetrieb ist mit Unterbrechungen im Bauablauf zu
rechnen. Des Weiteren kann es zu Verlagerungen im zu sanierenden Gebäude
kommen kann. Mit Abweichungen zur Planung muss im Bestandsbau gerechnet
werden. In den Technikzentralen ist mit einer erhöhten
Installationsdichte zu rechnen.
Im 1.OG und 2.OG von Haus I findet die Medienverteilung für die darüber
liegenden Geschosse statt. Hier ist mit entsprechender Umsichtigkeit zu
agieren.
Hier kommt es zu Schnittstellen zu dem Gewerk Heizung, Sanitär und ELT.
Die Errichtung der Versorgungstrassen/Entsorgungstrassen hat in enger
Abstimmung mit den anderen Gewerken zu erfolgen. Die erschwerte Montage-
und Koordinationsaufwand (keine durchgängige Montage) incl. Umsetzen der
Montagetrupps und Material und Werkzeug sind in den Einheitspreisen zu
berücksichtigen. Eventuelle Nachforderungen aus Unkenntnis der
Verhältnisse können daher nicht anerkannt werden.
19. Elektrische Anschlussarbeiten
Die elektrischen Anschlussleitungen an Pumpen, Reglern, Fühlern,
Schaltern, Ein- und Anbaugeräten und sonstigen elektrischen Geräten
werden - wenn im Leistungsverzeichnis keine besonderen Ansätze für Kabel
etc. vorhanden sind - bauseits bis an die Klemmenkästen der Geräte
herangeführt. Der Bieter hat alle für die Elektroplanung notwendigen
Angaben vor Ausführungsbeginn seiner Arbeiten zur Verfügung zu stellen.
Das Absetzen, Einführen, Ablängen der Anschlusskabel in die
Anschlussdosen der Geräte und angebotenen Schaltschränke und
Verteilungen sowie das Anklemmen und in Betrieb setzen der Geräte ist
grundsätzlich vom Auftragnehmer auszuführen. Diese Leistung ist, wenn
keine besonderen Ansätze im Leistungsverzeichnis vorgesehen sind, in die
Einheitspreise einzukalkulieren. Die Kabelliste ist nach Aufforderung
durch die Bauherrenschaft oder dessen Bauleitung an das Gewerk Elektro
oder HLS binnen 1 Woche nach Aufforderung zu übergeben bzw. spätestens 6
Wochen nach Auftragserteilung.
20. Sonstiges
In die Einheitspreise mit einzukalkulieren sind alle erforderlichen
Kleinmaterialien wie Schrauben, Dübel, Anker, Gewindestäbe,
Materialbefestigungen und Verschnitt- und Verlustmaterialien. In den
Meter- und Stückpreisen ist der Abfall und Verschnitt mitinbegriffen.
Die Arbeiten sind dem Baufortschritt entsprechend auszuführen, eine
mehrmalige An- und Abfahrt sowie die Baustelleneinrichtung wird nur
einmalig gemäß Leistungsposition vergütet, jegliche diesbezüglich
anfallenden Kosten gehen unentgeltlich zu Lasten des AN.
Materialpreisgleitklauseln werden nicht vereinbart. Alle vereinbarten
Preise gelten unbefristet als Festpreise. Lohnpreiserhöhungen werden
nicht vergütet. Nebenleistungen werden nicht gesondert vergütet.
Dabei sind besonders zu beachten:

- Schutz der Leistungen
  Der Schutz der ausgeführten Leistungen nach VOB/C umfasst auch das
dauerhafte Abdecken der
  Anlagenteile gegen Verunreinigungen (z. B. Staub). Offene Anlagenteile
sind zu verschließen. Unter
  Spannung stehende Teile sind gegen Berührung zu sichern.

- Beigestellte Stoffe und Bauteile
  In Ergänzung von VOB/C hat der Auftragnehmer beigestellte Stoffe und
Bauteile abzuladen und
  gegebenenfalls zwischenzulagern. Das Verpackungsmaterial ist von ihm
zu entfernen
  (Bauschuttentsorgung).

- Durchbrüche
  Fehlende Durchbrüche und Stemmarbeiten in Beton sind beim Auftraggeber
schriftlich zu beantragen.

- Beschriftung
  Sämtliche Anlagen, Armaturen, Geräte und sonstige Betriebsmittel sind
entsprechend ihrer Verwendung
  Gerätebezeichnungen dauerhaft zu beschriften (z. B. mit gravierten
Resopalschildern). Das
  Kennzeichnungssystem ist mit dem AG und der Bauüberwachung abzustimmen
und zur Genehmigung
  vorzulegen.

- Einheitspreise:
  Die Preise verstehen sich als Festpreise bis zur Fertigstellung und
gelten u. a. einschließlich
  Funktionsprüfung im Herstellerwerk, Lieferung frei Aufstellungsort,
Verpackung, Abladen und Aufstellen,
  betriebsfertiger Montage, Inbetriebnahme der Anlage als
funktionsfähiges Ganzes, soweit nicht ausdrücklich
  etwas anderes in den LV-Positionen gefordert, einschließlich aller
üblichen Abnahmen sowie Erstellen der
  kompletten Dokumentation, soweit dafür keine eigenen Positionen
vorgesehen sind. Der Begriff
  "betriebsfertige Montage" beinhaltet auch das anschließen des
entsprechenden Betriebsmittels.

  Ferner sind mit den Einheitspreisen folgende Leistungen abgegolten:

a) Gerüste, Leitern, Montagebühnen etc. bis 3 Meter Arbeitshöhe, im
Leistungsumfang enthalten sind:
  Anlieferung, Aufstellung, Abbau, Abtransport, Einlagerung auf der
Baustelle entsprechend den
  Montageerfordernissen, Wartungskosten, Miet- und Versicherungskosten
werden nicht gesondert vergütet.
b) Befestigungsmaterial sowie sonstiges Kleinmaterial und
systemgebundenes Zubehör, das für die
  einwandfreie Ausführung und Funktion der Anlage erforderlich ist.
c) Stemmarbeiten und Bohrungen für Durchbrüche, Schlitze usw. in
Mauerwerk und Gipskartonwänden.
d) Kanalzubehör wie Steckmuffen, Gummimanschetten, Schrauben, Muttern,
Dübel, Stopfen, Einführungen,
  Gewindenippel usw. soweit keine eigenen Positionen im LV vorhanden
sind.
e) Alle Ausbesserungsarbeiten und Unterhaltungsarbeiten an eigenen
Leistungen bis zur Abnahme.
f)  Prüfung der vorhandenen Schlitze und Durchbruchspläne.
g) Die Arbeiten sind nach Terminplan, bzw. in Abstimmung mit der
örtlichen Objektüberwachung und den
  übrigen Gewerken, auszuführen. Es ist davon auszugehen, dass bedingt
durch Behinderungen anderer
  Gewerke, häufige und längere Unterbrechungen der
Installationsarbeiten erforderlich sind.
h) Im Auftragsfall hat der Auftragnehmer dafür zu sorgen, dass die vom
AG beigestellte Anlagenteile
  rechtzeitig von der Objektüberwachung, je nach Baufortschritt, im
jeweils erforderlichen Umfang abgerufen
  werden.

Die hierdurch entstehenden Kosten wie Entgegennahme auf der Baustelle,
Transport ins Lager, Zwischenlagerung, Nachzählen usw. sind ebenfalls in
die Einheitspreise einzurechnen. Nach Übernahme der Anlagenteile vom
Lieferanten, geht die Haftung für diese beigestellten Teile bis zur
betriebsbereiten Übergabe auf den Auftragnehmer über. Eine entsprechende
Lagerfläche (überdacht ist bereitzustellen).

Risikozuschläge oder sonstige Aufwendungen werden nicht extra vergütet.
21. Teilnichtigkeit
Sollten einzelne Bestimmungen dieser Vorbemerkungen unwirksam sein, so
wird die Gültigkeit der übrigen Bestimmungen nicht berührt. Die
Vermutung des § 139 BGB greift demgemäß nicht. An die Stelle der
unwirksamen Bestimmungen sollen Regelungen treten, die dem wirklich
Gewollten möglichst nahekommen.

## Zusätzlicher Text
Vertragsbedingungen zur Dokumentation und CAD-Standard

1.0 Bauliche und technische Dokumentation
- Die bauliche und technische Dokumentation (Bestands- und
Revisionsunterlagen) ist ein wesentlicher
  vertraglicher Bestandteil aller nachstehend im LV beschriebenen
Leistungen.
- Alle Dokumentationsunterlagen (digital und Papier) sind nach Gewerken
zu trennen. Die Ordner sind
  Kostengruppen- und anlagenbezogen aufzubauen.
- Die Unterlagen sind vollständig min. 2 Wochen vor Abnahme als Vorabzug
(1-fach als Prüfexemplar an
  zuständigen Architekten oder Fachplaner) zur Vorprüfung einzureichen
und zur Abnahme vorzulegen.
- Der AG behält sich vor, die Abnahme aus Gründen einer fehlenden oder
unvollständigen Dokumentation
  zu verweigern.
- Die Erstprüfung des Vorabzugs erfolgt innerhalb von 2 Wochen. Nach
Abnahme sind die Unterlagen zu
  überarbeiten und innerhalb von 2 Wochen als fertige
Bestandsdokumentation zur Prüfung einzureichen.
  Die Freigabe erfolgt innerhalb von 4 Wochen. Abschließend sind die
endgültigen Bestandsunterlagen in
  2-facher Ausfertigung und in elektronischer Form auf CD
(Inhaltsverzeichnis und Aufbau identisch zu
  Papierform) zu übergeben.
- Grundsätzlich ist bei der Erstellung der Unterlagen das technische
Normenwerk der VOB/C zu Grunde zu
  legen.

2.0 Aufbau und Inhalt der Dokumentationsunterlagen
In den Unterlagen müssen u. a. folgende Dokumente enthalten sein:
- Inhaltsverzeichnis
- Beschreibung der Baumaßnahme
- Anlagen- und Funktionsbeschreibung zu jedem Gewerk
- Daten der Geräte und Anlagen
- Ersatzteilliste und Herstellerverzeichnis für jedes Bauteil
- Bedienungs- und Betriebsanweisungen
- Instandhaltungsanweisungen (Wartung, Inspektion und Instandsetzung),
Struktur und Aufbau nach
  AMEV- Leistungskatalogen Abnahme- und Messprotokolle und sonstige
Unterlagen (u. a. behördliche
  und Sachverständigen- Abnahmen, Fachunternehmererklärungen,
Einweisungsprotokolle,
  Prüfzeugnisse, Funktionsprüfungen, Übereinstimmungszertifikate etc.)
- Gewerkespezifische Werkstattzeichnungen, Montage- und Detailpläne
- Revisionszeichnungen und -pläne auf Basis des letztgültigen
realisierten Ausführungsstandes sowie des
  letztgültigen Architekten-/Fachingenieurplanstandes

3.0 Gewerke spezifische Anhänge
Soweit nicht anders vorgegeben, gelten die gewerkespezifischen Anhänge
der Dokumentationsrichtlinie (DRL) des Bundesamtes für Bauwesen und
Raumordnung (DRL02/2008, Kapitel 6A, Anhänge zur Leistungsbeschreibung,
Stand 02/2008).
Die Anhänge stehen auf der Homepage des BBR zum Download zur Verfügung.

www.bbr.bund.de _ Planen und Bauen _ Baufachlicher Service _
Dokumentationsrichtlinie _ Downloads _ 6A Anhänge zur
Leistungsbeschreibung

4.0 Allgemeines Kennzeichnungssystem (AKS) für technische Anlagen
Für die Dokumentation der technischen Anlagen (KGR 300 Technische
Anlagen im Hochbau, KGR 400 Technische Anlagen und KGR 540 Technische
Anlagen der Außenanlagen) ist die Systematik des allgemeinen
Kennzeichnungssystems (AKS) der DRL einzuhalten.
Dieses System sieht eindeutige Kennzeichnungscodes für technische
Anlagen vor.
Folgende Mindestvorgaben für die Codierung der Anlagen sind zu beachten:
- Projektnummer
- Gebäudebezogene Objektnummer
- Geschoss
- Dokumentationsstand (A= Ausführungsplanung)
- Kostengruppe nach DIN 276
- Laufende Nummer der Anlage
Die Kennzeichnungscodes gelten einheitlich für alle
Dokumentationsunterlagen und die örtliche Beschriftung der Anlagen im
Gebäude.

Vertragsbedingungen zur Brandschutz- und Schallschutzdokumentation

Der Unternehmer erhält von der Objektüberwachung den für den Zeitraum
der Montage maßgeblichen Architektenplan mit Benennung der Brandschutz
und Schallschutzanforderungen.

Brandschutzdokumentation:
Vom Unternehmer ist im Rahmen seiner Montageplanung ein Ordner
zusammenzustellen und vor Beginn der Ausführung dem Nachweisberechtigten
des Brandschutzes wie folgt zu übergeben:
- Grundrissplan mit eingezeichneten Brandschottungen und I-Kanälen inkl.
Kennzeichnung
- bauaufsichtliches Prüfzeugnis der Brandschutzmaßnahmen,
- Schriftliche Bestätigung der Abstimmung mit dem Gewerk Trockenbau
wegen Klärung der Schnittstellen
  in Bezug auf die Zulassung der Bauteile mit Brandschutzanforderungen,
- Fachbauleitererklärung Brandschutz,
Ein zusätzlicher Ordner wie vor beschrieben ist auf der Baustelle
bereitzuhalten und entsprechend dem Baufortschritt auf den
Ausführungsstand zu aktualisieren. Mit den Bestandsunterlagen ist der
vollständige Revisionsordner mit dem Stand der Ausführung zu übergeben.

Schallschutzdokumantation:
Der Unternehmer hat im Rahmen seiner Montageplanung die notwendigen
Maßnahmen zu ergreifen, um den in den vorbenannten Plänen benannten
Schalldämmwert zu erreichen. Hier hat er eine Koordinierungspflicht  mit
dem Unternehmer des Gewerkes Trockenbau hinsichtlich der erforderlichen
Maßnahmen. Die Abstimmung ist vom Unternehmer zu protokollieren.
Bei Einbau von Installationsgeräten in Trockenbauwände mit
Schallschutzanforderung sind Maßnahmen mit Anforderung zu verwenden um
den geplanten Schalldämmwert zu erhalten. Die Mehrkosten werden in einer
gesonderten Position dieses Leistungsverzeichnisses vergütet.
In den Montageplänen des Unternehmers sind die Schallschutzmaßnahmen
hinsichtlich der geplanten Ausführung darzustellen.

Dokumentationsunterlagen

Für die Baubestandsdokumentation sind alle für den späteren Betrieb und
die Nutzung sowie für Um-bauten, Instandsetzungen und Instandhaltungen
erforderliche Einzeldokumente (inkl. Planunterlagen) zu erbringen.

Diese umfasst (nicht abschließend):

Fachunternehmererklärung
Konstruktionszeichnungen
technische Datenblätter und Nachweise zu Baustoffen und Bauteilen
Qualitätsnachweise
Überwachungsprotokolle
Prüfprotokolle und Abnahmebescheinigungen
Wartungs- und Pflegeanleitungen
Herstellerverzeichnisse
Betriebs- und Instandhaltungsvorgaben
Pflegehinweise
Gutachten
Entsorgungsnachweise

In die Einheitspreise ist die Erbringung der Dokumentationsunterlagen
einzukalkulieren.
Dem Auftraggeber ist sowohl eine Papierdokumentation in Aktenordnern,
als auch eine digitale Doku-mentation in Dateiform nach Bauende zu
übergegeben. Alle Einzeldokumente (Papierdokumente und Einzeldateien)
sind in Verzeichnissen zu erfassen.
Die Anzahl der Ausfertigungen wird vom Auftraggeber vorgeben, in der
Regel zweifach.
Der Inhalt der Ordner ist jeweils in einem vorangestellten Verzeichnis
zu dokumentieren.

Die Papier- und digitale Dokumentation ist als Gesamtpaket
zusammengefasst der Objektüberwachung des Auftraggebers zu übergeben.
Das Gesamtpaket der Dokumentation muss vor der Abnahme so rechtzeitig
übergeben werden, dass eine Überprüfung durch die Objektüberwachung vor
dem Abnahme-termin möglich ist. Können aus technischen oder
ablaufbedingten Gründen einzelne Dokumente nicht vor der Abnahme
fertiggestellt werden, so ist dies der Objektüberwachung rechtzeitig
mitzuteilen und die Übergabe dieser Dokumente abzustimmen.

Eine fehlende bzw. unvollständige Dokumentation führt bei Einreichung
der Schlussrechnung zu einem Einbehalt von 5% von der
Schlussrechnungssumme bis die vollständige Nachreichung erfolgt ist. Es
empfiehlt sich also, von Anfang an die Dokumentationsunterlagen
anzusammeln.

## Lüftungsinstallation
Datum: 12.02.26

### Bereich 1 Lüftungsinstallation

#### Abschnitt 1.1 Lüftungsgeräte, Ventilatoren und Zubehör

*Hinweis*
Hinweis
A.01
Die selbsttragende und eigenstabile Rahmenkonstruktion
besteht aus einem feuerverzinkten, geschlossenen
Sonderrohrprofil. Die einzelnen Profile werden mit
Aluminium-Druckguss-Eckverbinder zu einer Rahmeneinheit
luftdicht verschraubt. Das Gehäuse ist kältebrückenarm
und innen komplett hygienisch glatt ohne jegliche
Schrauben und Vertiefungen.
Die selbsttragende und eigenstabile Rahmenkonstruktion
in modularer Rasterbauweise ist konstruktiv
kältebrückenarm, innen und außen glatt ohne Schweiß-
und Nietverbindungen und weist keine Schnittkanten auf.
Die einzelnen Profile werden mit
Aluminium-Druckguss-Eckverbinder zu einer Rahmeneinheit
luftdicht verschraubt. Alle Gehäusekomponenten sind
korrosionsbeständig. Das Gehäuse ist komplett zerlegbar
(in je komplettes Boden- und Deckenelement, sowie
vertikale Einzelprofile) und kann umweltfreundlich
recycelt werden. Die jeweiligen zerlegbaren
Gerätemodule sind ohne Schweiß- und Nietverbindungen.
Die Gerätemodule sind sehr montagefreundlich von innen
miteinander luftdicht verschraubt. Die Geräte sind
selbsttragend und eigenstabil und können ohne
Grundrahmen geliefert und montiert werden.
Das Gehäuse besteht aus 68 mm starken doppelschaligen
Boden- und Deckenelementen mit 80 mm starker Isolierung
aus Mineralwolle, nicht brennbar (A2 s1d0) nach DIN EN
13501. Der Boden ist absolut glatt, auswischbar und
begehbar. Die Wandelemente bestehen aus 60 mm starken
doppelschaligen Paneelen mit einer Blechstärke der
Außen- und Innenschale von jeweils 1,0/1,5 mm und einer
formbündig eingelegten 80 mm starken Isolierung aus
Mineralwolle, nicht brennbar (A2 s1d0) nach DIN EN
13501.
Gehäuseaußenseite absolut glatt, keine Schnittkanten
und keine Schweißnähte. Alle Verkleidungsteile sind
außen mit einer Anti - Fingerprint Beschichtung
versehen und luftdicht formschlüssig in die
selbsttragende und eigenstabile Rahmenkonstruktion
integriert. Optional Verkleidungsplatten außen mit
Beschichtung, in Aluminium AlMg3 oder Edelstahl. Die
Isolierung besteht aus Mineralwolle, nicht brennbar (A2
s1d0) nach DIN EN 13501. Alternative Materialien
entsprechend der jeweiligen Geräteposition.
Die Gehäuseinnenseite ist hygienisch glatt ohne Rillen
und reinigungsfähig, abgedichtet mit geprüften
mikrobiell inerten Dichtmitteln gemäß VDI 6022.
Optional Verkleidungsplatten mit Beschichtung, in
Aluminium AlMg3 oder Edelstahl. Die Isolierung besteht
aus Mineralwolle, nicht brennbar (A2 s1d0) nach DIN EN
13501. Alternative Materialien entsprechend der
jeweiligen Geräteposition.
Die Bedienungstüren werden mit verchromten,
nachstellbaren wartungsfreien Scharnieren ausgestattet
und erhalten Handhebelverschlüsse als Hebel- oder
Doppelhebelverschluss, optional absperrbar. Im
Überdruckbereich wird die Gehäusetür durch eine im
Hebelverschluss integrierte Fangsicherung gesichert.
Revisionsdeckel werden mit außenliegenden Klemmbügeln
und Handgriffen versehen. Die Abdichtung der
Revisionstüren und -deckel erfolgt mit geprüften
mikrobiell inerten geschlossen porigen
Spezialdichtungsprofilen.
Feuchtigkeitsrelevante Baukomponenten sind in
korrosionsbeständigem Material ausgeführt und erhalten
eine isolierte und vollständig entleerbare 3D-Wanne aus
Aluminium bzw. Edelstahl. Die 3D-Wanne hat ein
dreidimensionales Gefälle, wodurch Wasserrückstände und
die damit verbundenen Hygienegefahren durch
Keimwachstum sicher vermieden werden.
Alle Funktionseinheiten sind beidseitig zu Inspektions-
und Wartungszwecken leicht zugänglich oder bis 1,6 m
lichte Gerätehöhe ausziehbar. Die Innenkanten sind
vollständig glatt und ohne Schnittkanten. Alle Fugen
und Rillen im Gerät sind desinfektionsmittelbeständig
abgedichtet und rückstandsfrei reinigbar. Ventilator-,
Filter-, und Entfeuchterteile erhalten doppelwandige
Schaugläser standardmäßig ab einer lichten Gerätehöhe
von 1,30 m, sowie Befeuchterteile bei einer Gerätehöhe
ab 0,8 m. Alle Bauteile werden nach gültigem
Hygienestandard werksseitig gereinigt und in Folien
gepackt.

Bei wetterfester Ausführung zusätzlich Dachpaneele mit
umlaufend 50 mm überstehend. Dachabdichtung mit
aufgeklebter 2,8 mm starker, UV-beständiger, luft- und
wasserdichter Spezial-folie mit umlaufender Tropfkante.
Alle Gerätetrennstellen, Dachdurchbrüche,
Gewindeöffnungen für Kranösen werden mit UV-beständiger
Dachspezialfolie luft- und wasserdicht dauerhaft
abgedichtet. Alle Anbauteile sind mit zusätzlichem UV-
und Wetterschutz versehen.
Optional: Geräteausführung mit umlaufenden Grundrahmen
mit 100, 200 oder 300 mm Höhe. Auf Wunsch sind auch
individuelle Grundrahmenhöhen erhältlich.

Das Gehäuse besteht aus rahmenlosen Boden- und
Deckenelementen, welche mit den Sonderrohrprofilen über
Eckverbinder aus Alu-Guss zu einer Gehäuseeinheit
verschraubt wird.

Der Gehäuserahmen besteht aus geschlossenem
Sonderrohrprofil. Die einzelnen Profile werden mit
Eckverbindern aus Alu - Guss zu einer Rahmeneinheit
verschraubt.

A.02
Leerteil
als Luftverteil-, oder Druckaufbaukammer vor oder nach
Bauteilen verwendbar, mit oder ohne Wannenboden(Wanne
in 1.4301 oder AlMg3 mit seitlichem Ablauf).
Bedienungsdeckel oder - türen(Spezifizierung siehe
RLT-Geräteposition)

A.03
Anschlussteil
Bauelement mit Öffnung für Kanalanschluss oder freien
Ansaug/Ausblas über Gitter, Hauben o.ä. wahlweise mit
Jalousieklappe/n. Mit Bedienungsdeckel oder - türen
(Spezifizierung siehe RLT-Geräteposition). Als Umluft-,
Mischluftteil mit innen- oder außenliegender
Jalousieklappe. Ebenfalls möglich zur Umlenkung des
Volumenstromes. Für wetterfeste Geräte außenluftseitig
mit eingebauter Wanne mit Ablauf und Gefälle,
fortluftseitig Wanne bei Bedarf.

A.04
3D-Kondensatwanne
Isolierte 3D - Kondensatsammelwanne aus Aluminium (min.
AlMg3) oder Edelstahl (min. 1.4301) Der
Kondensatablaufstutzen ist an der tiefsten Stelle
montiert, um ein rückstandsloses Ablaufen des
Kondensats zu gewährleisten. Wenn erforderlich mit
Tropfenabscheider auf eingebauten Führungsschienen aus
Edelstahl oder AlMg3 separat leicht ausziehbar auf der
Wanne aufgelagert. Zur Reinigung komplett zerlegbar.
Für größere Geräte mehrteilig lieferbar.
Tropfenabscheider mit Lamellen aus PPTV, und aus
hygienischen Gründen rahmenlos. Temperaturbeständig bis
80°C(Alternative Materialien siehe Geräteposition).

A.05
Freilaufendes Lüfterrad mit EC-Motor
Hochleistungs-Radiallaufrad einseitig saugend ohne
Spiralgehäuse mit elektronisch kommutierten Motor mit
moderner EC-Technologie montiert und ausgewuchtet über
den gesamten zulässigen Drehzahlbereich stufenlos
regelbar. Hohe Wirkungsgrade und günstiges akustisches
Verhalten.
Elektronik erfüllt die Anforderungen gemäß EMV und
Anforderungen bezüglich Netzrückwirkungen. Geschirmte
Leitungen sind nicht erforderlich.
Übertemperaturschutz der Geräteelektronik durch aktives
Temperaturmanagement. Schutzart IP 54. Maximale
Lufttemperatur 40°C. Verzinkte Einlaufdüse mit
Volumenstrommessvorrichtung.
(Weitere Spezifizierung siehe Geräteposition.)
Leistungsdaten entsprechen Genauigkeitsklasse 1 nach
DIN 24166. Die Wirkungsgradklasse des Motors entspricht
IE4. Zur Revision ist das Ventilatorbauteil nur mit
Werkzeug zu öffnen. Ventilatortür zusätzlich mit
Warnschild.
Die Ventilator-Motor-Einheit ist bauformabhängig
schwingungsgedämmt  gelagert und mit Potentialausgleich
versehen.
Abschließbare Bedienungstür an der Ventilatorkammer -
mit Warnhinweisschild - damit kein zusätzliches
Berührungsschutzgitter erforderlich.

A.06
Taschenfilter
Hochleistungstaschenfilter  DIN geprüft und
entsprechend gekennzeichnet. Filter ausziehbar oder
fest eingebaut(Angabe bei Geräteposition). Ein
dauerhafter Dichtsitz ist gewährleistet.
Filteraufnahmerahmen stahlverzinkt(abweichende
Materialien in der jeweiligen Geräteposition
angegeben). Filterlieferung erfolgt lose, im Karton
verpackt und beschriftet. Typenschild auf der
Filterkammer mit Angaben für Betrieb und Wartung.
Filter-Differenzdrucküberwachung (Spezifizierung laut
Geräteposition)

A.07
Taschenfilter biostatisch
Hochleistungstaschenfilter  DIN geprüft und
entsprechend gekennzeichnet. Filterrahmen standardmäßig
PVC (alternative Materialien siehe Geräteposition) Der
Filteraufnahmerahmen ist aus verzinkten
Stahlblech(alternative Materialien siehe
Geräteposition) gefertigt und fest im Gehäuse eingebaut
oder ausziehbar. Das Filtermedium ist
temperaturbeständig bis 60°C und besteht aus
flammwidrigen, geruchsfreien, synthetischen Fasern mit
hohem Speichervermögen und langer Standzeit. Die
Filtertaschen sind mit dem Biostatikum Intersept®
behandelt, zur Verhinderung von Keimbildung(VDI 6022)
Die Wirksamkeit über die gesamte zulässige Standzeit
ganzjährig nachgewiesen. (abweichende Materialien in
der jeweiligen Geräteposition angegeben) Filtertaschen
im Bodenbereich grundsätzlich als stehende Taschen
ausgeführt. Typenschild auf der Filterkammer mit
Angaben für Betrieb und Wartung.
Filter-Differenzdrucküberwachung (Spezifizierung laut
Geräteposition)

A.08
Erhitzer CuAl
Wärmetauscher aus nahtlosen Kupferrohren mit
aufgepressten Lamellen aus Aluminium,
(alternative Materialien möglich, Spezifizierung in der
Geräteposition) Sammelrohre aus Stahl oder Kupfer für
Vor- und Rücklauf, durch das Gehäuse geführt.
Durchgangsöffnungen mit Gummirosetten innen und außen
abgedichtet. Max. Wassereintrittstemperatur 120°C max.
Wasserdruck 16 bar, Lamellenabstand gemäß DIN EN 13053

A.09
Hocheffizienter Gegenstrom-Plattenwämetauscher
mit integriertem Bypass zur stufenlosen
Leistungsregelung und  Sommerbetrieb ohne WRG (freie
Kühlung). Optional mit zusätzlicher Umluftklappe.
Rückwärmezahlen von über 90 % möglich.
Ausgeführt als hocheffizienter, korrosionsbeständiger
Gegenstromplatten Wärmetauscher. Die Zu- und
Abluftströme werden durch dünne und parallel im
Gegenstromprinzip angeordnete Aluminiumplatten
vollständig getrennt.  Eine Übertragung von
Feuchtigkeit oder Gerüchen ist ausgeschlossen. Eine
isolierte und vollständig entleerbare 3D-Wanne aus
Aluminium oder Edelstahl stellt sicher, dass
anfallendes Kondensat über den seitlichen Ablauf
rückstandslos entsorgt wird. Ausrüstung mit
Druckmessnippel an allen 4 Luftströmen optional.

A.10
Schalldämpfer
Schalldämpferkulissen im Gerätegehäuse eingebaut und
über Revisionsdeckel einzeln ausziehbar, mit
Absorptions-Resonanzkulissen halbseitig mit
Resonanzblech versehen. Kulissenrahmen und
Resonanzbleche aus verzinktem Stahl, wahlweise
lackiert. Kulissen aus Mineralwolle mit
Glasseidengewebe nicht brennbar nach DIN 4102 A2, gegen
Abrieb bis zu Luftgeschwindigkeiten bis 20 m/s
geschützt. Sowohl die Mineralwolle als auch das
Glasseidengewebe verhalten sich inert gegenüber Pilz-
bzw. Bakterienwachstum. Die Kulissen erfüllen die
Hygieneforderungen der VDI 6022, der DIN 1946 Teil 4
sowie der VDI 3803. Betriebstemperatur bis 100°C
Maximaler Druckverlust 80 Pa. Kulissen zur Reinigung
leicht demontierbar.

A.11
Jalousieklappe
Jalousieklappe aus feuerverzinktem
Stahlblechrahmen(abweichende Materialien in der
jeweiligen Geräteposition angegeben) mit
strömungsgünstigen Hohlkörperlamellen und durchgehender
Klappenachse. Antrieb, gegenläufig über innenliegende
Aluminium-Zahn-Räder oder Gestänge außerhalb des
Luftstromes. Lagerzapfen in wartungsfreien Kunststoff
oder Messingbuchsen gelagert.
Dichtheitsklasse nach EN 1751 (Spezifizierung in der
Geräteposition). Klappenstellung auf der Außenseite der
Klappe ersichtlich. Achsverlängerung möglich. Innen
liegende Klappen  bei wetterfesten Geräten mit
ausreichend Platz für Stellmotormontage.

A.12
Dämmstutzen
Schallentkoppelter Anschlussrahmen mit dazwischen
liegendem geschlossenporigen Zellkautschuk.
Der Anschlussrahmen ist mind. aus feuerverzinkten
Stahlblech gefertigt. und mit einem
Kanalanschlussrahmen versehen.(abweichende Materialien
in der jeweiligen Geräteposition angegeben)

A.13
Kanalanschlussrahmen
Flanschrahmen aus profiliertem, feuerverzinktem
Stahlblech als 4-Loch Anschlussrahmen.

**1.1.10 RLT Gerät Schule**
Gehäuse für:  Innenaufstellung
Gehäuseausführung innen:  Stvz
Gehäuseausführung außen:  Stvz

Luftmenge Zuluft:  12000 m³/h
Umluftanteil:  0  %
Gehäuseausführung laut A.01
Luftgeschwindigkeit Zuluft:  1,8 m/s
Geschwindigkeitsklasse Zuluft:  V2
Zuluft:  SFP 3

Luftmenge Abluft:  12000 m³/h
Gehäuseausführung laut A.01
Luftgeschwindigkeit Abluft:  2,4 m/s
Geschwindigkeitsklasse Abluft:  V5
Abluft:  SFP 3

ErP Lüftungsanlagen
NWLA (Verordnung(EG)
1253/2014):  Lüftungsanlage ist konform
 zur ErP 2018
Gerätetyp:  Zwei-Richtungs-
Lüftungsanlage (ZLA)
Antriebsart:  Drehzahlregelung
WRG-System:  Plattentauscher
Eta t WRG (EN 308):  80 %
delta ps int:  593 Pa
SFPint:  849 W/(m³/s)

Energieeffizienzklasse
nach RLT 01 (2017-10):  B

Eurovent Energie-Effizienz-Klasse:  A+ (2016)
Berechnet für Wintertemperatur:  -6,5 °C

Anordnung:  übereinander
Luftrichtung:  liegend
Anforderung:  Standardausführung

Zuluft

Dämmstutzen Stahl verz ., montiert
Ausführung laut A.12

Abmessungen B*H:  1.229 * 1.110 mm
Anordnung:  stirnseitig
Anschlußrahmen:  P30

Jalousieklappe Klasse 2 1.229x1.110 Klasse 2 EN 1751
innenliegend, montiert
Ausführung laut A.11

Luftmenge:  12.000 m³/h
Abmessungen B*H:  1.229 * 1.110 mm
Anordnung:  stirnseitig
Material Klappe/Lager:  AlMg3/AlMg3 /Bronze
Blattverbindung:  Zahnräder außen Kunststoff
Anzahl Teilklappen:  1
dp-eigen:  1 Pa
Temperaturbeständig bis:  80 °C
Anschlußrahmen:  P30
Erford. Anz. Antriebe pro Klappe:  1 *  7 Nm

Anschlußteil
Ausführung laut A.03

Länge:  306 mm

Potentialausgleich 1 Stück, montiert

Filter-Leerteil T mit FAR ausziehbar
mit Türe 1042 * 1305 mm

Filteraufnahmezubehör

Taschenfilter ePM1  60 %, stehende Taschen, nicht
montiert
Ausführung laut A.06

Klassifikation (ISO 16890):  ePM1  60 %
Filterklasse (EN 779):  F7
Luftmenge:  12.000 m³/h
Anf-Widerstand:  36 Pa
Dim-Widerstand:  72 Pa
End-Widerstand:  108 Pa
Filterfläche:  46 m²
Filteraufnahmerahmen:  ausziehbar
  - Differenzdruck-Zeigermanometer A2G-10, montiert
  - Differenzdruckschalter A2G-40, montiert

Leerteil WRG Gegenstrom übereinander
mit Türe 889 * 1305 mm
mit Türe 889 * 999 mm
mit Türe 889 * 1305 mm
mit Türe 889 * 999 mm

3D-Wanne integr.  V2A 1.4301
Ausführung laut A.04

3D-Wanne integr.  V2A 1.4301
Ausführung laut A.04

WRG-Block Gegenstrom, montiert
Ausführung laut A.09

Ausführung:  mit Bypass mit  Bypassklappe

Winter Bedingungen:
Leistung:  138,8 kW
Zuluft:
Luftmenge:  12.000 m³/h
dp-eigen:  223 Pa
Lufteintr.Temp.:  -16,0 °C
Lufteintritts Feuchte:  90,0 % rF
Luftaustr.Temp.:  18,5 °C
Luftaustritts Feuchte:  6,4 % rF
Wirkungsgrad trocken:  80,0 %
Abluft:
Luftmenge:  12.000 m³/h
dp-eigen:  261 Pa
Lufteintr.Temp.:  22,0 °C
Lufteintritts Feuchte:  40,0 % rF
Luftaustr.Temp.:  -3,1 °C
Luftaustritts Feuchte:  99,2 % rF
Wirkungsgrad trocken:  80,0 %

Sommer Bedingungen:
Leistung:  -12,8 kW
Zuluft:
Luftmenge:  12.000 m³/h
dp-eigen:  286 Pa
Lufteintr.Temp.:  32,0 °C
Lufteintritts Feuchte:  40,0 % rF
Luftaustr.Temp.:  28,8 °C
Luftaustritts Feuchte:  48,0 % rF
Wirkungsgrad trocken:  79,8 %
Abluft:
Luftmenge:  12.000 m³/h
dp-eigen:  270 Pa
Lufteintr.Temp.:  28,0 °C
Lufteintritts Feuchte:  50,0 % rF
Luftaustr.Temp.:  31,2 °C
Luftaustritts Feuchte:  41,6 % rF
Wirkungsgrad trocken:  79,8 %

Venti.-Leerteil für freilaufendes Lüfterrad ohne
Anströmkammer
mit Türe 736 * 1305 mm mit Türsicherung druckseitig,
integriert im Hebelverschluß

Freilaufendes Lüfterrad mit EC-Motor mit Messbohrung,
montiert
Ausführung laut A.05

Luftrichtung:  horizontal
Luftmenge:  12.000 m³/h
dp-extern:  450 Pa
dp-statisch:  804 Pa
Gesamtwirkungsgrad System:  72,5 %
Betr.Drehzahl:  1.662 1/min
Max-Drehzahl:  1.780 1/min
Betr.Leistung:  3,85 kW
Schallleistungspegel saugseitig:  75 dB(A)
Schallleistungspegel druckseitig:  83 dB(A)
Schalldruckpegel 1m seitlich:  40 dB
Material Laufrad:  Kunststoff
Planungsabrikat / Typ:  Ziehl-Abegg / GR56I-ZID.GL.CR /
 4,60kW
  - Verschlauchung f. Volumenstrombestimmung
  - Reparaturschalter nach AC23 400V, montiert,
verdrahtet
  - Klemmkasten, montiert, verdrahtet
  - Differenzdruck- Volumenstromumformer A2G-520,
montiert,
  ohne-Verdrahtung

Motor
IE-Klasse:  entspricht IE5
Nennleistung:  4,6 kW
Nennstrom:  7,4 ... 5,8 A
Spannungsbereich/Frequenz:  3~ 380 ... 480V / 50Hz

Erhitzerteil

Erhitzer, montiert
Ausführung laut A.08

Luftmenge:  12.000 m³/h
dp-eigen:  16 Pa
Heizleistung:  32,4 kW
Lufteintr.Temp.:  16,0 °C
Luftaustr.Temp.:  24,0 °C
Medium:  Wasser
Vorlauftemperatur:  60,0 °C
Rücklauftemperatur:  40,0 °C
dp-Medium:  6,7 kPa
Mediummenge:  1.410 l/h
Inhalt:  5,9 l
Anschluß VL/RL:  DN 25 / DN 25
Anschlussart:  Standard
Material Rohr/Lamelle/Rahmen:  Cu/Al/Stvz
Lamellenabstand:  3,0 mm

Frostschutzthermostat; stetig und 2-Punkt, montiert

Leerteil
Ausführung laut A.02

mit Türe 430 * 1305 mm mit Türsicherung druckseitig,
integriert im Hebelverschluß
Länge:  459 mm

Rahmenschalldämpfer-Leerteil mit Deckel 1042 * 1305 mm

Dämmstutzen Stahl verz ., montiert
Ausführung laut A.12

Abmessungen B*H:  1.489 * 1.260 mm
Anordnung:  stirnseitig
Anschlußrahmen:  P30

Potentialausgleich 1 Stück, montiert

Schalldämpferkulisse, montiert
Ausführung laut A.10

dp-eigen:  42 Pa
Kulissenzahl:  4
Kulissenlänge:  935 mm
Spaltbreite:  82 mm
Oktavband:  63/125/250/500/1000
  /2000/4000/8000 Hz
Dämpfung:  7/13/28/41/48/45/31/20 dB

Zuluft Schalldaten Summe:  63 125 250 500 1000 2000
  4000 8000 Hz

Schallleistungspegel
außen am Gerät:  55,7 dB(A)
  37,8  50,5  40,9, 52,4  46,9  42,5
33,6  25,4
Schalldruckpegel 1m seitlich:  39,5 dB(A)
  21,6  34,3  24,7  36,2  30,7  26,3
17,4  9,2
Schallleistungspegel saugseitig:  61,2 dB(A)
  48,2  55,9  55,7  53,6  51,7  48,8
43,7  43,5
Schallleistungspegel druckseitig:  56,2 dB(A)
  46,7  54,9  42,3  37,4  34,1  32,8
38,5  44,8

Abluft

Dämmstutzen Stahl verz ., montiert
Ausführung laut A.12

Abmessungen B*H:  1.489 * 954 mm
Anordnung:  stirnseitig
Anschlußrahmen:  P30

Filter-Leerteil T mit FAR ausziehbar mit Türe 889 * 999
mm

Filteraufnahmezubehör

Potentialausgleich 1 Stück, montiert

Taschenfilter ePM10  50 %, stehende Taschen, nicht
montiert
Ausführung laut A.07

Klassifikation (ISO 16890):  ePM10  50 %
Filterklasse (EN 779):  M5
Luftmenge:  12.000 m³/h
Anf-Widerstand:  55 Pa
Dim-Widerstand:  105 Pa
End-Widerstand:  155 Pa
Filterfläche:  15 m²
Filteraufnahmerahmen:  ausziehbar
  - Differenzdruck-Zeigermanometer A2G-10, montiert
  - Differenzdruckschalter A2G-40, montiert

Rahmenschalldämpfer-Leerteil mit Deckel 1042 * 999 mm

Schalldämpferkulisse, montiert
Ausführung laut A.10

dp-eigen:  50 Pa
Kulissenzahl:  5
Kulissenlänge:  935 mm
Spaltbreite:  76 mm
Oktavband:  63/125/250/500/1000/
  2000/4000/8000 Hz
Dämpfung:  7/11/25/38/46/39/27/22 dB

WRG-Block Gegenstrom
Ausführung laut A.09

Venti.-Leerteil für freilaufendes Lüfterrad
ohne Anströmkammer
mit Türe 583 * 999 mm mit Türsicherung druckseitig,
integriert im Hebelverschluß

Freilaufendes Lüfterrad mit EC-Motor mit Messbohrung,
montiert
Ausführung laut A.05

Luftrichtung:  horizontal
Luftmenge:  12.000 m³/h
dp-extern:  450 Pa
dp-statisch:  868 Pa
Gesamtwirkungsgrad System:  72,9 %
Betr.Drehzahl:  1.697 1/min
Max-Drehzahl:  1.860 1/min
Betr.Leistung:  4,13 kW
Schallleistungspegel saugseitig:  76 dB(A)
Schallleistungspegel druckseitig:  84 dB(A)
Schalldruckpegel 1m seitlich:  40 dB
Material Laufrad:  Kunststoff

  - Verschlauchung f. Volumenstrombestimmung
  - Reparaturschalter nach AC23 400V, montiert,
verdrahtet
  - Klemmkasten, montiert, verdrahtet
  - Differenzdruck- Volumenstromumformer A2G-520,
montiert,
  ohne-Verdrahtung

Motor
IE-Klasse:  entspricht IE5
Nennleistung:  5,2 kW
Nennstrom:  8,2 ... 6,6 A
Spannungsbereich/Frequenz:  3~ 380 ... 480V / 50Hz

Anschlußteil
Ausführung laut A.03

Länge:  306 mm

Jalousieklappe Klasse 2 1.229x810 Klasse 2 EN 1751
innenliegend, montiert
Ausführung laut A.11

Luftmenge:  12.000 m³/h
Abmessungen B*H:  1.229 * 810 mm
Anordnung:  stirnseitig
Material Klappe/Lager:  AlMg3/AlMg3 /Bronze
Blattverbindung:  Zahnräder außen Kunststoff
Anzahl Teilklappen:  1
dp-eigen:  2 Pa
Temperaturbeständig bis:  80 °C
Anschlußrahmen:  P30
Erford. Anz. Antriebe pro Klappe:  1 *  5 Nm

Dämmstutzen Stahl verz ., montiert
Ausführung laut A.12

Abmessungen B*H:  1.229 * 810 mm
Anordnung:  stirnseitig
Anschlußrahmen:  P30

Potentialausgleich 1 Stück, montiert

Grundrahmen/Auflagerahmen H=150 nicht isoliert. An jede
Transporteinheit umlaufend angebaut.
Anzahl:  26 lfm.

Abluft Schalldaten Summe  63 125 250 500 1000 2000
  4000 8000 Hz

Schallleistungspegel
außen am Gerät:  56,1 dB(A)
  37,5  51,4  41,2  52,2  47,5  43,8
35,0  25,6
Schalldruckpegel 1m seitlich:  40,2 dB(A)
  21,6  35,5  25,3  36,3  31,6  27,9
19,1  9,7
Schallleistungspegel saugseitig:  47,8 dB(A)
  40,9  46,3  33,6  29,5  27,2  24,3
22,1  22,5
Schallleistungspegel druckseitig:  83,9 dB(A)
  53,5  70,8  72,2  78,3  78,3  77,1
73,5  67,9

Länge:  6836 mm
Breite:  1826 mm
Höhe zuzüglich Grundrahmen:  2414 mm
Gewicht/St.:  2.902 kg

liefern und  betriebsfertig montieren

Angeb. Fabrikat/Typ:
'....................................................'
  (vom Bieter
einzutragen)
Menge: 1,000 St
Zuordnung: 431

**1.1.20 Regelung Schaltschrank Schule**
Schaltschrank aus Stahlblech, tauchgrundiert und
pulverbeschichtet in RAL 7035
Wandgehäuse  HxBxT  800 x 600 x 200mm
Einspeisung 400V/ 21,8 Ampere inkl. Phasenleuchten
DDC-Regler in Schaltschrank eingebaut
C-max-Touch 7 in Schaltschranktür eingebaut
Kabeleinführung von unten; Türanschlag links
Temperaturregelung: Abluft/Zuluft-Kaskadenregelung mit
Zulufttemperatur
Min.-Max.-Begrenzung
Regelung über Kanal-Luftqualitätsfühler CO²; freie
Nachtkühlung
Raumbediengerät (Aufputz)
1 St. Ventilator ZUL (Freigabe, Störmeldung, 0-10V
Ansteuerung)
1 St. Ventilator ABL (Freigabe, Störmeldung, 0-10V
Ansteuerung)
Ventilatorregelung: konstanter Volumenstrom
Reparaturschalterüberwachung
1 St. Sammelmeldung Differenzdruckschalter Filter
2 St. Rauchmelder; Sammelmeldung am Regler
34 St. Brandschutzklappen als Sammelstörung;
Aufschaltung nur Endlagenschalter
Klappenantrieb AUL/FOL (auf/zu 24V)
Ansteuerung Plattenwärmetauscher
(Fortlufttemperaturfühler, 0-10V Stellsignal)
Erhitzer PWW 230V (Freigabe, 0-10V Stellsignal,
Frostschutzfühler)
Schaltschrank-Heizung
Brand-Kontakt an GLT; Brand-Kontakt von GLT
Vorverkabelung aller am Gerät montierten Feldgeräte und
Ventilatoren
-------------------------------------------------------
-----------
Allgemeine Reglerbeschreibung:
Lüftungsapplikation AHU (Optionsabhängig)
Standard Lüftungsapplikationssoftware zum Betrieb einer
Automationsstation
- Zuluft-, Raum-, Rückluft und Kaskadenregelung mit
optionaler
  Zuluftbegrenzung
- Sommer/Winterkompensation des Sollwertes
- Externe Sollwertvorgabe bzw. Sollwertschiebung
- Nachtstart der Anlage bei zu niedriger (zu hoher)
  Raumtemperatur mit separatem Sollwert
- 4 verschieden Wärmerückgewinnungsvarianten und
  Kälterückgewinnung
- 4 Heizregister (2 Warmwasser, 2 Elektro-Register bis
zu 3
  Stufen, bzw. 0-10VDC) davon bis zu 3 in der
Heizsequenz
- Begrenzung des Elektroregisters in Abhängigkeit der
  Ventilatordrehzahl (Stufe)
- Vorheizfunktion für die Warmwasserregister incl.
Frostsensor
  und/oder Wächter
- 2 Kühlregister (Kaltwasser oder bis zu 3 Stufen bzw.
analog DX)
- Begrenzung des Direktverdampfers in Abhängigkeit der
  Ventilatordrehzahl (Stufe)
- Abschalten des Kühlregisters bei zu niedriger
Aussentemperatur
- Frisch- und Fortluftklappensteuerung
- Brandschutzklappensteuerung mit Autotest-Funktion
- Abluftventilator abwählbar
- Stufige (maximal 3 Stufen), frequenzgeregelte bzw.
stufig analog
  angesteuerte Ventilatoren
- Notaus-Funktion
- Zeitschaltkatalog mit Tages-, Wochen- und
Jahresprogramm
- HMI WEB TCP/IP (Browser)
  Anzeige der vollwertigen Bedienoberfläche über einen
  handelsüblichen PC mit Web- Browser. Die Oberfläche
ist dem
  HMI Facility nachempfunden und erfolgt bequem
  per Maus und Tastatur. Der PC muss sich im gleichen
Netzwerk
  wie der Regler im  Schaltschrank befinden. Die
Verbindung
  erfolgt über eine bauseitige
  Netzwerkleitung zwischen PC und Regler im
Schaltschrank.
  Lüftungskontroller mit integriertem TCP/IP-Interface
  Für Regel-, Steuer- und Überwachungsaufgaben von
Lüftungs-,
  Klima- und Kälteanlagen eingesetzt.
- Frei programmierbar
- Ladbare Standard Lüftungsapplikation
- Objektorientiertes Programmieren mit Graphic Editor
SAPRO
- Modular erweiterbar über Peripheriebus
Erweiterungsmodule
- Betriebsspannung AC 24 V oder DC 24 V
- 8 universelle I/O konfigurierbare Eingänge / Ausgänge

  für analoge oder digitale Signale
- Eingebaute DC 24 V-Speisung für aktive Fühler
- 5 Digitaleingänge (potentialfreie Kontakte)
- 2 Analogausgänge (DC 0.10 V-Ausgänge)
- 6 Relaisausgänge (NO)
- Integrierter RS-485  Modbus
- Bis zu 3 zusätzliche Kommunikationsmodule für
- LON, M-Bus, BACnet IP, BACnet MS/TP, Modbus
- Vollwertiger Modem Port RS-232
- Serviceanschluss für Bedien-Interface RJ45 und PC
Tools USB
- Prozessbus zum Anschluss von Raumgeräten u. HMI
- Ethernet-Port für Remote Service oder örtlichen
Service mit
  Standard-Browser
- SD-Card zur Aktualisierung von Anwendungen und
  Betriebssystem
- Betriebstemperatur: -20.60 Grad, ohne LCD: -40.70
Grad
  Erweiterungsmodul 14 I/O's (optional)
  Zur Erweiterung der Anzahl an I/O's der C-max-
  Automationsstationen
- 24 V AC oder 24 V DC Versorgungsspannung
- 8 Universal I/O's
- 4 Relaisausgänge NO Kontakte
- 2 Analogausgänge (0...10 V AC)
- Peripherie-Busschnittstelle für lokale / abgesetzte
Erweiterungs
  I/O's
- kapazitives Touch-Panel 7"
- hochwertiges 7" Display mit Auflösung 1024x600 Pixel
- Automatische Visualisierung der Anlage
- komfortable Zeitprogrammanpassung
- Trendaufzeichnung mit Diagramm-Visualisierung
- Loggen von Alarmmeldungen und Alarmhistorie
-------------------------------------------------------
-----------
Lose bei Lieferung:
1 St. Wandschrank mit Touch-Bedienteil zur bauseitigen
Montage
1 St. Außentemperaturfühler Pt1000
1 St. Kanaltemperaturfühler Pt1000 (FOL)
1 St. Kanaltemperaturfühler Pt1000 (ZUL)
1 St. Kanaltemperaturfühler Pt1000 (ABL)
1 St. Raumtemperaturfühler Pt1000
1 St. Kanalfühler Temperatur-Feuchte-Luftqualität (CO²
ABL)
2 St. Rauchmelder DIBt inkl. Tauchrohr
(VdS-Anerkennung; DIBt-
  Zulassung)
1 St. PWW Drei-Wege Regelkugelhahn mit Antrieb
R3020-4-S2 +
  LR24A-SR-TP
1 St. Raumbediengerät POL822.60
1 St. Schaltplan inkl.  Reglereinstellungsprotokoll
1 St. Bedienungsanleitung Regler
-------------------------------------------------------
-----------
Bauseitige Leistungen:
- Einspeisung des Schaltschranks Legen, Anklemmen
- Montage, Verkabelung, Anklemmen von Pumpe,
  Ventil, Fühler, etc. nicht montierter Bauteile
- Endverkabelung
'------------------------------------------------------
------------
'Vorverkabelung im Werk:
'Verkabelung im Werk von allen im Gerät eingebauten
 Regeleinheiten.
'Bei einer Gerätetrennstelle werden die entsprechenden
Kabel
'zurückgezogen, aufgerollt und beschriftet.
'Endverkabelung muss bauseits erfolgen.

Gewicht/St.:  35 kg

liefern und  betriebsfertig montieren

Angeb. Fabrikat/Typ:
'....................................................'
  (vom Bieter
einzutragen)
Menge: 1,000 St
Zuordnung: 431

**1.1.30 Montagearbeiten RLT Gerät Schule**
Zerlegen vom Lüftungsgerät in zuvor genannter Position
in Einzelkomponenten zur einfacheren Einbringung durch
Fassadenöffnung. Nach der Einbringung ist das Gerät
wieder fachgerecht und betriebsbereit zusammenzusetzen
und auf Vollständigkeit zu prüfen usw.
Menge: 1,000 St
Zuordnung: 431

**1.1.40 Auto Kran Transportfahrzeug**
Autokran bzw. Transportfahrzeug zur Einbringung
RLT-Gerät Schule in die Lüftungszentrale im
Dachgeschoss. Die Einbringöffnung in der Fassade ist im
Bestand bereits vorhanden.
Anfahrt über Waltingerstr. Kranstellung zur Einbringung
vor dem Gebäude. Die Liefertermine koordiniert der
Auftragnehmer.
Wenn mehrere Anfahrten notwendig sind, sind diese in
der Pauschale enthalten.
Menge: 1,000 psch
Zuordnung: 431

**1.1.50 RLT-Gerät Mehrzweckhalle**
Gehäuse für:  Innenaufstellung
Gehäuseausführung innen:  Stvz
Gehäuseausführung außen:  Stvz

Luftmenge Zuluft:  3500 m³/h
Umluftanteil:  0  %
Gehäuseausführung laut A.01
Luftgeschwindigkeit Zuluft:  1,7 m/s
Geschwindigkeitsklasse Zuluft:  V2
Zuluft:  SFP 3

Luftmenge Abluft:  3500 m³/h
Gehäuseausführung laut A.01
Luftgeschwindigkeit Abluft:  1,7 m/s
Geschwindigkeitsklasse Abluft:  V2
Abluft:  SFP 3

ErP Lüftungsanlagen
NWLA (Verordnung(EG)
1253/2014):  Lüftungsanlage ist konform
 zur ErP 2018
Gerätetyp:  Zwei-Richtungs-
Lüftungsanlage (ZLA)
Antriebsart:  Drehzahlregelung
WRG-System:  Plattentauscher
Eta t WRG (EN 308):  80 %
delta ps int:  603 Pa
SFPint:  1018 W/(m³/s)

Energieeffizienzklasse
nach RLT 01 (2017-10):  A+

Eurovent Energie-Effizienz-Klasse:  A (2016)
Berechnet für Wintertemperatur:  0,0 °C

Anordnung:  übereinander
Luftrichtung:  liegend
Anforderung:  Standardausführung

Zuluft

Dämmstutzen Stahl verz ., montiert
Ausführung laut A.12

Abmessungen B*H:  617 * 510 mm
Anordnung:  stirnseitig
Anschlußrahmen:  P30

Jalousieklappe Klasse 2 617x510 Klasse 2 EN 1751
innenliegend, montiert
Ausführung laut A.11

Luftmenge:  3.500 m³/h
Abmessungen  B*H:  617 * 510 mm
Anordnung:  stirnseitig
Material Klappe/Lager:  AlMg3/AlMg3 /Bronze
Blattverbindung:  Zahnräder außen Kunststoff
Anzahl Teilklappen:  1
dp-eigen:  2 Pa
Temperaturbeständig bis:  80 °C
Anschlußrahmen:  P30
Erford. Anz. Antriebe pro Klappe:  1 *  3 Nm

Anschlußteil
Ausführung laut A.03

Länge:  306 mm

Potentialausgleich 1 Stück, montiert

Filter-Leerteil T mit FAR ausziehbar
mit Türe 889 * 693 mm

Filteraufnahmezubehör

Taschenfilter ePM1  50 %, stehende Taschen, nicht
montiert
Ausführung laut A.06

Klassifikation (ISO 16890):  ePM1  50 %
Filterklasse (EN 779):  F7
Luftmenge:  3.500 m³/h
Anf-Widerstand:  50 Pa
Dim-Widerstand:  100 Pa
End-Widerstand:  150 Pa
Filterfläche:  8 m²
Filteraufnahmerahmen:  ausziehbar
  - Differenzdruck-Zeigermanometer A2G-10, montiert
  - Differenzdruckschalter A2G-40, montiert

Leerteil WRG Gegenstrom übereinander
mit Deckel 583 * 693 mm
mit Deckel 583 * 693 mm
mit Deckel 583 * 693 mm
mit Deckel 583 * 693 mm

3D-Wanne integr.  AlMg3
Ausführung laut A.04

3D-Wanne integr.  AlMg3
Ausführung laut A.04

WRG-Block Gegenstrom, montiert
Ausführung laut A.09

Ausführung:  mit Bypass mit  Bypassklappe

Winter Bedingungen:
Leistung:  37,4 kW
Zuluft:
Luftmenge:  3.500 m³/h
dp-eigen:  236 Pa
Lufteintr.Temp.:  -16,0 °C
Lufteintritts Feuchte:  90,0 % rF
Luftaustr.Temp.:  16,4 °C
Luftaustritts Feuchte:  7,3 % rF
Wirkungsgrad trocken:  79,8 %
Abluft:
Luftmenge:  3.500 m³/h
dp-eigen:  243 Pa
Lufteintr.Temp.:  22,0 °C
Lufteintritts Feuchte:  40,0 % rF
Luftaustr.Temp.:  -1,4 °C
Luftaustritts Feuchte:  100,0 % rF
Wirkungsgrad trocken:  79,8 %

Sommer Bedingungen:
Leistung:  -3,8 kW
Zuluft:
Luftmenge:  3.500 m³/h
dp-eigen:  266 Pa
Lufteintr.Temp.:  32,0 °C
Lufteintritts Feuchte:  40,0 % rF
Luftaustr.Temp.:  28,8 °C
Luftaustritts Feuchte:  47,9 % rF
Wirkungsgrad trocken:  80,4 %
Abluft:
Luftmenge:  3.500 m³/h
dp-eigen:  265 Pa
Lufteintr.Temp.:  28,0 °C
Lufteintritts Feuchte:  50,0 % rF
Luftaustr.Temp.:  31,2 °C
Luftaustritts Feuchte:  41,4 % rF
Wirkungsgrad trocken:  80,4 %

H Adapter für Stellmotor

Erhitzerteil

Erhitzer, montiert
Ausführung laut A.08

Luftmenge:  3.500 m³/h
dp-eigen:  30 Pa
Heizleistung:  10,6 kW
Lufteintr.Temp.:  16,0 °C
Luftaustr.Temp.:  25,0 °C
Medium:  Wasser
Vorlauftemperatur:  60,0 °C
Rücklauftemperatur:  40,0 °C
dp-Medium:  6,2 kPa
Mediummenge:  460 l/h
Inhalt:  3,2 l
Anschluß VL/RL:  DN 25 / DN 25
Anschlussart:  Standard
Material Rohr/Lamelle/Rahmen:  Cu/Al/Stvz
Lamellenabstand:  4,0 mm
Reserve:  > 40 %

Frostschutzthermostat; stetig und 2-Punkt, montiert

Venti.-Leerteil für freilaufendes Lüfterrad
mit Anströmkammer
mit Türe 430 * 693 mm mit Türsicherung druckseitig,
integriert im Hebelverschluß

Dämmstutzen Stahl verz ., montiert
Ausführung laut A.12

Abmessungen B*H:  617 * 410 mm
Anordnung:  oben
Anschlußrahmen:  P30

Potentialausgleich 1 Stück, montiert

Freilaufendes Lüfterrad mit EC-Motor mit Messbohrung,
montiert
Ausführung laut A.05

Luftrichtung:  horizontal
Luftmenge:  3.500 m³/h
dp-extern:  350 Pa
dp-statisch:  718 Pa
Gesamtwirkungsgrad System:  65,0 %
Betr.Drehzahl:  2.822 1/min
Max-Drehzahl:  3.640 1/min
Betr.Leistung:  1,18 kW
Schallleistungspegel saugseitig:  77 dB(A)
Schallleistungspegel druckseitig:  85 dB(A)
Schalldruckpegel 1m seitlich:  40 dB
Material Laufrad:  Kunststoff

  - Verschlauchung f. Volumenstrombestimmung
  - Reparaturschalter nach AC23 400V, montiert,
verdrahtet
  - Klemmkasten, montiert, verdrahtet
  - Differenzdruck- Volumenstromumformer A2G-520,
montiert,
  ohne-Verdrahtung

Motor
IE-Klasse:  entspricht IE5
Nennleistung:  2,5 kW
Nennstrom:  4,0 ... 3,2 A
Spannungsbereich/Frequenz:  3~ 380 ... 480V / 50Hz

Zuluft Schalldaten Summe:  63 125 250 500 1000
2000  4000 8000 Hz

Schallleistungspegel
außen am Gerät:  54,2 dB(A)
  27,2  34,1  40,5  48,8  50,6  47,0
37,1  27,7
Schalldruckpegel 1m seitlich:  40,4 dB(A)
  13,4  20,3  26,7  35,0  36,8  33,2
23,3  13,9
Schallleistungspegel saugseitig:  64,6 dB(A)
  41,4  42,9  57,4  59,9  57,8  56,6
53,0  47,6
Schallleistungspegel druckseitig:  85,2 dB(A)
  43,1  53,5  71,5  74,9  81,3  80,3
75,6  70,0

Abluft

Dämmstutzen Stahl verz ., montiert
Ausführung laut A.12

Abmessungen B*H:  877 * 648 mm
Anordnung:  stirnseitig
Anschlußrahmen:  P30

Filter-Leerteil T mit FAR ausziehbar
mit Türe 889 * 693 mm

Filteraufnahmezubehör

Potentialausgleich 1 Stück, montiert

Taschenfilter ePM10  50 %, stehende Taschen, nicht
montiert
Ausführung laut A.07

Klassifikation (ISO 16890):  ePM10  50 %
Filterklasse (EN 779):  M5
Luftmenge:  3.500 m³/h
Anf-Widerstand:  31 Pa
Dim-Widerstand:  62 Pa
End-Widerstand:  93 Pa
Filterfläche:  6 m²
Filteraufnahmerahmen:  ausziehbar
  - Differenzdruck-Zeigermanometer A2G-10, montiert
  - Differenzdruckschalter A2G-40, montiert

WRG-Block Gegenstrom
Ausführung laut A.09

Venti.-Leerteil für freilaufendes Lüfterrad
ohne Anströmkammer
mit Türe 430 * 693 mm mit Türsicherung druckseitig,
integriert im Hebelverschluß

Freilaufendes Lüfterrad mit EC-Motor mit Messbohrung,
montiert
Ausführung laut A.05

Luftrichtung:  horizontal
Luftmenge:  3.500 m³/h
dp-extern:  350 Pa
dp-statisch:  700 Pa
Gesamtwirkungsgrad System:  64,8 %
Betr.Drehzahl:  2.804 1/min
Max-Drehzahl:  3.640 1/min
Betr.Leistung:  1,15 kW
Schallleistungspegel saugseitig:  77 dB(A)
Schallleistungspegel druckseitig:  85 dB(A)
Schalldruckpegel 1m seitlich:  40 dB
Material Laufrad:  Kunststoff

  - Verschlauchung f. Volumenstrombestimmung
  - Reparaturschalter nach AC23 400V, montiert,
verdrahtet
  - Klemmkasten, montiert, verdrahtet

Motor
IE-Klasse:  entspricht IE5
Nennleistung:  2,5 kW
Nennstrom:  4,0 ... 3,2 A
Spannungsbereich/Frequenz:  3~ 380 ... 480V / 50Hz

Anschlußteil
Ausführung laut A.03

Länge:  459 mm

Jalousieklappe Klasse 2 617x510 Klasse 2 EN 1751
innenliegend, montiert
Ausführung laut A.11

Luftmenge:  3.500 m³/h
Abmessungen B*H:  617 * 510 mm
Anordnung:  stirnseitig
Material Klappe/Lager:  AlMg3/AlMg3 /Bronze
Blattverbindung:  Zahnräder außen Kunststoff
Anzahl Teilklappen:  1
dp-eigen:  2 Pa
Temperaturbeständig bis:  80 °C
Anschlußrahmen:  P30
Erford. Anz. Antriebe pro Klappe:  1 *  3 Nm

Dämmstutzen Stahl verz ., montiert
Ausführung laut A.12

Abmessungen B*H:  617 * 510 mm
Anordnung:  stirnseitig
Anschlußrahmen:  P30

Potentialausgleich 1 Stück, montiert

Grundrahmen/Auflagerahmen H=150 nicht isoliert. An jede
Transporteinheit umlaufend angebaut.
Anzahl:  14 lfm.

Kanalanschlußrahmen Stahl verz ., montiert
Ausführung laut A.13

Abmessungen B*H:  571 * 648 mm
Anordnung
Anschlußrahmen:  P30

Erhitzerteil
mit Türe 430 * 693 mm

Kanalanschlußrahmen Stahl verz ., montiert
Ausführung laut A.13

Abmessungen B*H:  571 * 648 mm
Anordnung
Anschlußrahmen:  P30

Erhitzer, montiert
Ausführung laut A.08

Luftmenge:  3.500 m³/h
dp-eigen:  43 Pa
Heizleistung:  8,3 kW
Lufteintr.Temp.:  18,0 °C
Luftaustr.Temp.:  25,0 °C
Medium:  Wasser
Vorlauftemperatur:  60,0 °C
Rücklauftemperatur:  40,0 °C
dp-Medium:  10,6 kPa
Mediummenge:  360 l/h
Inhalt:  1,0 l
Anschluß VL/RL:  DN 15 / DN 15
Anschlussart:  Standard
Material Rohr/Lamelle/Rahmen:  Cu/Al/Stvz
Lamellenabstand:  2,5 mm

Abluft Schalldaten Summe  63 125 250 500 1000
2000  4000 8000 Hz

Schallleistungspegel
außen am Gerät:  54,0 dB(A)
  27,1  34,0  40,2  48,7  50,5  46,9
36,9  27,6
Schalldruckpegel 1m seitlich:  40,2 dB(A)
  13,3  20,2  26,4  34,9  36,7  33,1
23,1  13,8
Schallleistungspegel saugseitig:  66,7 dB(A)
  41,3  44,8  59,1  61,8  59,8  59,5
55,9  50,5
Schallleistungspegel druckseitig:  82,7 dB(A)
  43,0  51,4  69,2  72,8  79,2  77,2
72,4  66,9

Länge:  4235 mm
Breite:  1037 mm
Höhe zuzüglich Grundrahmen:  1496 mm
Gewicht/St.:  1.100 kg

liefern und  betriebsfertig montieren

Angeb. Fabrikat/Typ:
'....................................................'
  (vom Bieter
einzutragen)
Menge: 1,000 St
Zuordnung: 431

**1.1.60 Regelung Schaltschrank Mehrzweckhalle**
Compact Lüftungsregelung
Schaltschrank aus Stahlblech, tauchgrundiert und
pulverbeschichtet in RAL 7035
Gehäuse  HxBxT  400 x 600 x 120mm
Einspeisung 400V/ max. 20 A
DDC-Regler in Schaltschrank eingebaut
magnetisches DDC-Regler-Display in Schaltschrank
innenliegend.
Kabeleinführung seitlich
Deckel mit Vorreiberverschluss abnehmbar
Temperaturregelung: Abluft/Zuluft-Kaskadenregelung mit
Zulufttemperatur
Min.-Max.-Begrenzung
Regelung über Luftqualitätsfühler CO²; freie
Nachtkühlung
Raumbediengerät (Aufputz)
1 St. EC-Ventilator ZUL (Freigabe, Störmeldung, 0-10V
Ansteuerung)
1 St. EC-Ventilator ABL (Freigabe, Störmeldung, 0-10V
Ansteuerung)
Ventilatorregelung: konstanter Volumenstrom
Reparaturschalterüberwachung
1 St. Sammelmeldung Differenzdruckschalter Filter
2 St. Rauchmelder; Sammelmeldung am Regler
Klappenantrieb AUL/FOL (auf/zu 24V)
Ansteuerung Plattenwärmetauscher
(Fortlufttemperaturfühler, 0-10V Stellsignal)
Erhitzer PWW 230V (1x Freigabe, 1x 0-10V Signal, 1x
Frostschutzfühler)
Brand-Kontakt von GLT
Vorverkabelung aller am Gerät montierten Feldgeräte und
Ventilatoren
-------------------------------------------------------
-----------
Allgemeine Reglerbeschreibung:
Lüftungsapplikation AHU (Optionsabhängig)
Standard Lüftungsapplikationssoftware zum Betrieb einer
C-max-Automationsstation
- Zuluft-, Raum-, Rückluft und Kaskadenregelung mit
optionaler
  Zuluftbegrenzung
- Sommer/Winterkompensation des Sollwertes
- Externe Sollwertvorgabe bzw. Sollwertschiebung
- Nachtstart der Anlage bei zu niedriger (zu hoher)
  Raumtemperatur mit separatem Sollwert
- 2 verschieden Wärmerückgewinnungsvarianten
- 2 verschiedene Heizregister (Warmwasser, Elektro
Register
  0-10VDC)
- Begrenzung des Elektroregisters in Abhängigkeit der
  Ventilatordrehzahl (Stufe)
- Vorheizfunktion für die Warmwasserregister incl.
Frostsensor
  und/oder Wächter
- 2 verschiedene Kühlregister (Kaltwasser oder analog
DX)
- Begrenzung des Direktverdampfers in Abhängigkeit der
  Ventilatordrehzahl (Stufe)
- Abschalten des Kühlregisters bei zu niedriger
  Aussentemperatur
- Kälterückgewinnung
- Frisch- und Fortluftklappensteuerung
- Brandeingang für Brandschutzklappen, BMZ, etc.
- Abluftventilator abwählbar
- stufig analog angesteuerte Ventilatoren
- Notaus-Funktion
- Zeitschaltkatalog mit Tages-, Wochen- und
Jahresprogramm
- HMI WEB TCP/IP (Browser)
  Anzeige der vollwertigen Bedienoberfläche über einen
  handelsüblichen PC mit Web-Browser. Die Oberfläche
ist dem
  HMI Facility nachempfunden und erfolgt bequem per
Maus
  und Tastatur. Der PC muss sich im gleichen Netzwerk
wie der
  Regler im Schaltschrank befinden. Die Verbindung
erfolgt über
  eine bauseitige Netzwerkleitung zwischen PC und
Regler im
  Schaltschrank.

- Lüftungskontroller mit integriertem TCP/IP-Interface
  Für Regel-, Steuer- und Überwachungsaufgaben von
  Lüftungs-, Klima- und Kälteanlagen eingesetzt.
- Ladbare Standard Lüftungsapplikation
- Modular erweiterbar über Peripheriebus
Erweiterungsmodule
- Betriebsspannung AC 24 V oder DC 24 V
- 8 universelle I/O konfigurierbare Eingänge / Ausgänge

  für analoge oder digitale Signale
- Eingebaute DC 24 V-Speisung für aktive Fühler
- 5 Digitaleingänge (potentialfreie Kontakte)
- 2 Analogausgänge (DC 0.10 V-Ausgänge)
- 6 Relaisausgänge (NO)
- Integrierter RS-485  Modbus
-  zusätzliche Kommunikationsmodule für
- BACnet IP, Modbus RTU
- Vollwertiger Modem Port RS-232
- Serviceanschluss für Bedien-Interface RJ45 und PC
Tools
  USB
- Prozessbus zum Anschluss von Raumgeräten u. HMI
- Ethernet-Port für Remote Service oder örtlichen
Service mit
  Standard-Browser
- SD-Card zur Aktualisierung von Anwendungen und
  Betriebssystem
- Betriebstemperatur: -20.60 Grad, ohne LCD: -40.70
Grad
  Erweiterungsmodul 14 I/O's (optional)
  Zur Erweiterung der Anzahl an I/O's der C-max-
  Automationsstationen
- 24 V AC oder 24 V DC Versorgungsspannung
- 8 Universal I/O's
- 4 Relaisausgänge NO Kontakte
- 2 Analogausgänge (0...10 V AC)
- Peripherie-Busschnittstelle für lokale / abgesetzte
Erweiterungs I/O's
HMI Panel 240x128 dots (optional)
Zur Anzeige, Bedienung und Konfiguration von einer
C-max-Automationsstation
- Anzeige mit 8 Zeilen, Hintergrundbeleuchtung blau
oder weiss
- 6 Bedientaster für einfache Bedienung
- Benutzerdefinierbares Passwort für jede Zugriffsebene
- Unterstützt Bedienung in mehreren Sprachen
- Zeitprogramm
- Örtliche Installation oder Remote Installation
- Speisung durch Automationsstation über Prozessbus
oder
  durch die Automationsstation
- Schaltschrank- oder Wandmontage über Magnethalterung
- Firmware kann über USB-Interface aktualisiert werden
- Cloud Aufschaltung für 24 Monate Laufzeit (optional)
- Aufschaltung für 24 Monate ab Auslieferung Anlage
(optional
  verlängerbar)
- Remoteanzeige und Bedienung von einer Regelung
- Automatische Visualisierung der Anlage
- Remote Alarming und Fehlerdiagnose
- Remoteupdates von Firmware und Applikationen
- Individuelle Dashboarderstellung zugeschnitten auf
die
  Anlagenbedürfnisse
- Geo-redundante Datenspeicherung innerhalb EU
- Sicherheitszertifizierung basierend auf SHA-256-
  Verschlüsselung
- bauseitiger Netzwerkzugang erforderlich
-------------------------------------------------------
-----------
MSR Komponenten:
1 St. Schaltschrank zur Montage
1 St. Außentemperaturfühler Ni1000Tk5000
1 St. Kanaltemperaturfühler Ni1000Tk5000 (FOL)
2 St. Kanaltemperaturfühler Ni1000Tk5000 (ZUL)
2 St. Kanaltemperaturfühler Ni1000Tk5000 (ABL)
2 St. Raumtemperaturfühler Ni1000Tk5000
1 St. Kanalfühler Temperatur-Feuchte-Luftqualität (CO²
ABL)
2 St. Rauchmelder inkl. Tauchrohr (VdS-Anerkennung)
1 St. PWW Drei-Wege Regelkugelhahn mit Antrieb
R3015-1P6-S1 + LR24A-SR-TP
1 St. Raumbediengerät POL822.60
1 St. Schaltplan inkl.  Reglereinstellungsprotokoll
1 St. Bedienungsanleitung Regler
-------------------------------------------------------
-----------
Bauseitige Leistungen:
- Einspeisung des Schaltschranks Legen, Anklemmen
- Montage, Verkabelung, Anklemmen von Pumpe,
  Ventil, Fühler, etc. nicht montierter Bauteile
- Endverkabelung
'Vorverkabelung im Werk:
'Verkabelung im Werk von allen im Gerät eingebauten
Regeleinheiten.
'Bei einer Gerätetrennstelle werden die entsprechenden
Kabel
'zurückgezogen, aufgerollt und beschriftet.
'Endverkabelung muss bauseits erfolgen.

liefern und  betriebsfertig montieren

Angeb. Fabrikat/Typ:
'....................................................'
  (vom Bieter
einzutragen)
Menge: 1,000 St
Zuordnung: 431

**1.1.70 Externers Heizregister RLT-Gerät Mehrzweckhalle DN 250**
Warmwasser-Heizregister
Kompaktes Warmwasser-Heizregister zum
Rohrstrecken-Einbau. Gehäuse aus verzinktem Stahlblech
mit beidseitigen Anschlüssen mit Gummi-Lippendichtung
zum Einbau in Normrohre. Wärmetauscher: Kupfer-Rohre,
aufgepressten Aluminium-Lamellen. Betriebstemperatur
max. 100 Grad C, Betriebsdruck max. 8 bar.
Wasseranschlussrohre mit Außengewinde.
Wasseranschlussseitig zwei Revisionsdeckel zur
einfachen Montage.
Leistung 6kW bei 60/40  °C

liefern und  betriebsfertig montieren

Angeb. Fabrikat/Typ:
'....................................................'
  (vom Bieter
einzutragen)
Menge: 1,000 St
Zuordnung: 431

**1.1.80 Hydraulikeinheit für RLT-Gerät Mehrzweckhalle**
Temperatur-Regelsystem für Zuluft- oder
Raumtemperaturregelung durch Steuerung des
Wasserdurchflusses im Heizregister.
Bestehend aus Steuerelektronik, Hydraulikeinheit mit
Pumpe und 3-Wege-Ventil, 2 Kanal- und 1
Raum-Temperaturfühler.

liefern und  betriebsfertig montieren

Angeb. Fabrikat/Typ:
'....................................................'
  (vom Bieter
einzutragen)
Menge: 1,000 St
Zuordnung: 431

**1.1.90 Montagearbeiten RLT Gerät Mehrzweckhalle**
Zerlegen vom Lüftungsgerät in zuvor genannter Position
in  Einzelkomponenten zur einfacheren Einbringung durch
 Fassadenöffnung. Nach der Einbringung ist das Gerät
wieder fachgerecht und betriebsbereit zusammenzusetzen
und auf Vollständigkeit zu prüfen usw.
Menge: 1,000 St
Zuordnung: 431

**1.1.100 Schwingungsdämpfende Lagerung für RLT-Gerät Schule**
Schwingungsdämpfenden Lagerung passend zu zuvor
beschriebenen Lüftungsgerät. Es ist das RLT-Gerät
Schule im Bereich der Rahmenkonstruktion vollflächig
auf 50 mm breiten Dämmstreifen zu lagern. Auflagerung
entsprechend der Flächenlast des Lüftungsgerätes.
Menge: 1,000 St
Zuordnung: 431

**1.1.110 Hersteller Inbetriebnahme zweier RLT-Anlagen**
Inbetriebnahme beider Regelungen psch. mit Anfahrt

Inbetriebnahme:
===============
- Inbetriebnahme durch unseren Servicetechniker mit
einer
  Einmalfahrt!!!
- Weitere An- & Abfahrten durch bauseitiges
  Verschulden werden gesondert berechnet.
- Einregulierung der Regelung wird nach Bedarf
  abgerechnet
- Gerät muß auf der Baustelle ohne Hilfsmittel frei
  zugänglich sein
- Gerät und externe Regelung muß betriebsbereit sein
- Während der Inbetriebnahme muß von Ihnen ein
  fachkundiges Personal zur Verfügung stehen
  (Regelungstechnik GLT, Anlagentechnik).
- Für die Disposition benötigen wir einen Vorlauf
  von mind. 10 Arbeitstagen

Bauseitige Vorarbeiten für eine Inbetriebnahme:
================================================
- Montage und Verkabelung des Schaltschrankes mit
  Einspeisung
- Stromversorgung des Schaltschrankes etc. ist
  gewährleistet
- beidseitiges Anklemmen von den Feldgeräten des
  getrennten Geräteteils
- Montage, Verkabelung, Anklemmen sämtlicher
  Feldgeräte (Kanal-,Witterungs-, Raumfühler,
  Heizungspumpe, Regelventile ...)
- kompl. Hydraulik ist fertig gestellt, befüllt und
  entlüftet

Der Preis beinhaltet die Arbeitskosten sowie An- und
Abfahrtskosten.
Menge: 1,000 psch
Zuordnung: 431

**1.1.120 KWL--Gerät Verwaltung 500 m³/h**
Kompaktgerät mit Wärmerückgewinnung für die
Wandmontage. Einsetzbar als zentrale Be- und Entlüftung
z.B. von Wohnhäusern und Etagenwohnungen.
Universelles Gehäuse zur Montage des
Außenluftanschlusses wahlweise links oder rechts.
Gehäuse aus verzinktem Stahlblech, weiß
pulverbeschichtet, Innenkorpus aus EPP. Freie
Zugänglichkeit der Komponente durch abnehmbare
Fronttüre. Montagefreundlicher Anschluss von Außen- und
Fortluft, sowie Ab- und Zuluft durch Rohre mit DN 160
mm (Zubehör: Verbinder mit Dichtung RVBD 160 K).
Kondensatanschluss an der Geräteunterseite, Lieferung
erfolgt inkl. Kugelsiphon. Anschluss bauseitig an
Abflussleitung. Zwei geräuscharme
Hochleistungs-Radialventilatoren mit energiesparenden EC-Motoren für die Ab- und Zuluftführung.
Wärmerückgewinnung mittels hocheffizienten,
großflächigen Kreuzgegenstrom-Wärmetauscher aus
Kunststoff. Automatischer Sommerbypass inkl. Abdeckung
des Wärmetauschers.

Filterausstattung:  serienmäßig ISO
  Coarse 65% (G4) Filter für  Außen- und
Abluft, optional  ist ein ISO ePM1 50% (F7)
  Feinfilter erhältlich, welcher  zusätzlich
in das Gerät  integriert werden kann.
Werkzeugloser Filterwechsel  möglich.

Das Gerät ist mit einer modernen Steuerung
ausgestattet.
Die Bedienung des Gerätes erfolgt wahlweise über ein
externes Bedienelement oder durch die integrierte
LAN-Schnittstelle über PC/Laptop bzw. mobiler
Endgeräte. Über die Cloud ist eine Bedienung auch von
unterwegs möglich. Der serienmäßig eingebaute
Feuchtesensor sowie weitere optional verfügbaren
externen Luftqualitätssensoren ermöglichen eine
automatische,
bedarfsgesteuerte Lüftung.
Für den Anschluss an Gebäudeleittechnik steht die
integrierte Modbus/RTU-Schnittstelle oder ein
optionales KNX-Modul zur
Verfügung.
Die Frostschutzüberwachung erfolgt serienmäßig durch
die Regelung des Zuluft-Fördervolumens und eine
optional in das Gerät integrierbare Elektro-Vorheizung.
Elektrischer Anschluss:  Festanschluss, 2mtr.
Netzanschlusskabel 3 x 1,5  mm2.

Technische Daten
Max.Volumen:  490 m3/h bei 100 Pa ext.
  534 m3/h bei 0 Pa ext.
Stromaufnahme:  2,5 A (6,9 A inkl. VHZ)
Leistung VHZ:  1 kW (Zubehör)
Spannung:  230 V / 50 Hz
Gerätemaße:  702 x 494 x 705
  (L x B x H) mm
Gewicht:  66 kg

liefern und  betriebsfertig montieren

Angeb. Fabrikat/Typ:
'....................................................'
  (vom Bieter
einzutragen)
Menge: 2,000 St
Zuordnung: 431

**1.1.130 Dachdurchführung KWL-Geräte**
Dachhaube schwarz, DN 160
Dachhaube aus wetterfestem Polypropylen mit
schlagregensicherer, abnehmbarer Ausblashaube ohne
statischen Druckverlust. Einfache Verbindung mit der
Lüftungsleitung mittels Steckverbinder SV (Zubehör).
Zur Montage ist die Dachpfanne (Type UDP und FDP,
Zubehör)
zwingend erforderlich.
Dachdurchführungen sind zu liefern und dem Gewerk
Dachdecker zu übergeben.
Menge: 4,000 St
Zuordnung: 431

**1.1.140 Zubehör Dachdurchführung KWL-Geräte**
Dachpfanne univ. mit Bleirand
Universal-Dachpfanne für Satteldächer mit einer Neigung
von 25-45 GradPassend zu zuvor ausgeschriebener
Position.
Typ schwarz
Dachpfanne sind zu liefern und dem Gewerk Dachdecker zu
übergeben.
Menge: 4,000 St
Zuordnung: 431

**1.1.150 Bedienelement KWL-Gerät**
Bedienelement KWL-Geräte

Bedienelement mit Touchdisplay mit weißem Rahmen, für
Unterputzmontage.
Benutzerfreundlicher Menüführung und folgende
Funktionen stehen zur Verfügung:
Inbetriebnahme-Assistent, Auswahl von vier
Lüftungsprofilen, Einstellung eines individuellen
Wochenprogramms, Einstellung von Parametern für
Raumfühler, Benachrichtigungen von Filterwechsel,
Betriebszuständen und Fehlermeldungen, Unterschiedliche
Zugangsberechtigungen stehen zur Verfügung sowie eine
Kindersicherung.
Zum Anschluss zweier KWL-Geräte WC-Kern und
VerwaltungAnschluss von bis zu 6 St. möglich Zum
Anschluss von KWL-Geräte WC-Kern und Verwaltung.
Incl. Montagematerial und erforderlicher Steurleitung
(B x H x T) 55 x 55 x 35. Maße vom Bedienelement mit
Rahmen in mm (B x H x T) 88 x 88 x 35.

liefern und  betriebsfertig montieren

Angeb. Fabrikat/Typ:
'....................................................'
  (vom Bieter
einzutragen)
Menge: 1,000 St
Zuordnung: 431

**1.1.160 Lufttemperatur-Kanalfühler**
Lufttemperatur-Kanalfühler für zuvor beschriebenes
KWL-Gerät  WC-Kern Schule

Kanal-Temperaturfühler zur Ermittlung der
Lufttemperatur.
Messbereich:  0-40 GradC

liefern und  betriebsfertig montieren

Angeb. Fabrikat/Typ:
'....................................................'
  (vom Bieter
einzutragen)
Menge: 2,000 St
Zuordnung: 431

**1.1.170 Erweiterungsmodul für externes Heizregister**
Erweiterungsmodul zum Anschluss von Zubehör wie
Nachheizung  Elektro-Heizregister mit max. 2,4 kW, 230
V, 50 Hz). Maße (B x H x T) 210 x 210 x 100 mm

liefern und  betriebsfertig montieren

Angeb. Fabrikat/Typ:
'....................................................'
  (vom Bieter
einzutragen)
Menge: 2,000 St
Zuordnung: 431

**1.1.180 Elektro Heizregister KWL-Geräte**
Elektro Heizregister KWL-Gerät WC-Kern Verwaltung

Elektro-Heizregister 2400 Watt
Geschlossener Rohrheizkörper aus rostfreiem Edelstahl
mit niedriger Oberflächentemperatur. Rohrgehäuse mit
Anschlußkasten aus verzinktem Stahlblech zum Einbau in
handelsübliche Rohrsysteme. Ausgerüstet mit je einem
selbständig rückstellenden und manuell rückstellbaren
Temperaturbegrenzer (Auslösetemperatur 50 Grad C bzw.
120 Grad C).

Technische-Daten
Netzspannung:  230 Volt
Netzfrequenz:  50 Hz
Stromaufnahme  10,4 Amp
Mindestvolumenstrom:  110 m3/h
Gewicht:  ca. 3 kg
Maße:  DND 160 mm H: 260 mm L:  380 mm

liefern und  betriebsfertig montieren

Angeb. Fabrikat/Typ:
'....................................................'
  (vom Bieter
einzutragen)
Menge: 2,000 St
Zuordnung: 431

**1.1.190 Einzelraumlüfter**
Geräteeinheit mit 3-stufenschalter in Fassade
integriert Einbaugerät mit Wärmerückgewinnung für die
Be- u. Entlüftung von Einzelräumen.
Aluminium-Plattenwärmetauscher mit Wirkungsgrad von
über 70%. Modernste EC-Motoren mit höchstem
Wirkungsgrad für extrem niedrigen Energieverbrauch.
Geräteeinheit mit 3 Leistungsstufen und Innenfassade
aus hochwertigen Kunststoff Ventilatorgehäuse
(Material: EPP) mit 2 hocheffizienten, stromsparenden
Gleichstrom-EC-Ventilatoren, mit Fliegenschutzgitter.
Großflächiger Aluminium-Plattenwärmetauscher mit einem
Wirkungsgrad von über 70 %. Zwei effiziente Luftfilter
aus elektrostatischem Material der Klasse G4 im Zu- und
Abluftstrom garantieren beste Luftreinheit. Optional
ist zuluftseitig ein Pollenfilter F7 einsetzbar. Das
Kondensat wird direkt über die Außenabdeckung inkl.
Abtropfblech ins Freie abgeleitet. Leistungsregelung
erfolgt über das in der Innenfassade integrierte
Bedienelement (3 Lüfterstufen).

Technische Daten:

Förderleistung der
einzelnen Stufen:  17/30/60 m3/h
Wärmerückgewinnung:  > 70%
Spannung/Frequenz:  230V/50Hz
Leistungsaufnahme:  3 bis 12,0 W
Geräuschpegel in:  3m
Abstand gemessen:  18/22/30 dB(A)
Elektrische Zuleitung:  NYM-J 3x1,5 mm²
Gewicht:  6,5 kg

lliefern und  betriebsfertig montieren

Angeb. Fabrikat/Typ:
'....................................................'
  (vom Bieter
einzutragen)
Menge: 3,000 St
Zuordnung: 431

**1.1.200 Rohbauset**
Rohbauset passend zu zuvor beschriebener Position.
Rohbauset bestehend aus Wandhülse, Bauschutzdeckel,
Außenfassade, inkl. Abtropfblech.
Rohbauset wird zur einfachen Montage des
Einzelraumlüfters in Außenwände von Wandstärken 350 mm
benötigt, bestehend aus Wandhülse (Material: EPP), zwei
Bau-Schutzabdeckungen und einem Versteifungskreuz sowie
einer formschöner Außenfassade aus Edelstahl.

liefern und  betriebsfertig montieren

Angeb. Fabrikat/Typ:
'....................................................'
  (vom Bieter
einzutragen)
Menge: 3,000 St
Zuordnung: 431

**1.1.210 Wandhülsen Verlängerung**
Wandhülse passen zu zuvor beschriebener Position.
Wandhülsen-Verlängerung für Außenwandstärke über 350mm.
Für Wandstärken von 350 mm bis zu 550 mm, sind bis zu
zwei Wandverlängerungen problemlos aufsteckbar und
individuell auf die vor Ort befindliche Wandstärke
anpassbar. Set besteht aus Wandring 111,5 mm und 2
Trennstegen.

liefern und  betriebsfertig montieren

Angeb. Fabrikat/Typ:
'....................................................'
  (vom Bieter
einzutragen)
Menge: 3,000 St
Zuordnung: 431

**1.1.220 Rohrventilator regelbar DN 125 Keller**
EC-Radial-Rohrventilator zur direkten Montage im
Rohrsystem.
Gehäuse aus verzinktem Stahlblech für harte
Einsatzbedingungen geeignet.
Die saug- und druckseitige Anschlussmaße sind auf
Norm-Rohr-Durchmesser abgestimmt.
Radial-Laufrad mit rückwärts gekrümmten Schaufeln aus
Kunststoff. Direkt auf Motor gepresst und als Einheit
dynamisch
ausgewuchtet.
Geräuscharm, hoher Wirkungsgrad.
Energiesparender, drehzahlsteuerbarer
EC-Außenläufermotor in Schutzart IP 44.
Wartungs- und funkstörungsfrei sowie kugelgelagert.
Integrierte elektronische Temperaturüberwachung für
EC-Motor und Elektronik. Stufenlose Drehzahlsteuerung
mit Potentiometer (PU/PA 10) oder stufenlose
Drehzahlregelung mit Universal-Regelsystem (EUR EC).
Anschluss über serienmäßiger Klemmenkasten (IP54) außen
am Gehäuse.
Vol.str. bei 0 Pa:  570 m3/h
Max. Druckerhöhung:  582 Pa
Fördermitteltemperatur:  60 GradC
Drehzahl:  3600 1/min
aufgen. Leistung:  0,10 kW
Gewicht:  2,5 kg
Abstrahlung:
Schalleistung:  53 dB(A)
Schalldruck in 1m:  45 dB(A)
Spannung:  230 Volt
Stromaufnahme:  0,83 Amp
Wechselstrom/Drehstrom:  W
Frequenz:  50/60 Hz
Isolierklasse:  F
Schutzart:  IP 44

liefern und  betriebsfertig montieren

Angeb. Fabrikat/Typ:
'....................................................'
  (vom Bieter
einzutragen)
Menge: 1,000 St
Zuordnung: 431

**1.1.230 Universalregler**
EC Elektron. Universal-Regelgerät
zur stufenl. Drehzahlregelung von
EC Ventilatoren, passend zu zuvor ausgeschriebener
Position.  Zur stufenlosen Steuerung bzw. Regelung von
ein- und dreiphasigen EC-Ventilatoren mit einem
Sollwerteingang von 0-10 V DC.

liefern und  betriebsfertig montieren

Angeb. Fabrikat/Typ:
'....................................................'
  (vom Bieter
einzutragen)
Menge: 1,000 St
Zuordnung: 431

**1.1.240 Feuchtedifferenzregelung**
Messung der absoluten Feuchte der Raumluft
z.B.Keller)und der Außenluft Ansteuerung von Lüftern
bei Erreichen der Entfeuchtungsbedingung, Dauerlüftung
oder Intervalllüftung.
Sollwert für Raumfeuchte r.H und Minimale
Raumlufttemperatur einstellbar.
Über integrierte Wochenzeitschaltuhr Regelung
Ausschaltbar. Manuelle Lüftung über einen
Schalteingang. Einstellbare Grundlüftung. Alle
Einstellungen über App einstellbar.
Freigabe bzw. Einschalten der Lüftung mittels
potentialfreien Kontakts (Relais) oder über ein 0-10V
Ausgang.
Ansteuerung von EC- oder AC-Lüftern.
Luftfeuchteregulierung insbesondere von Keller- und
Erdgeschoß-Räumen durch Absolut
Feuchtedifferenzregelung.
Feuchtigkeitsregulierung, Raumtrocknung durch Steuerung
von Abluft- und / oder Zuluft-Ventilatoren.
Kontrollierte Kellerlüftung und Schimmelgefährdeten
Räumen.
FDR bestehend aus:
- Innensteuerung mit integriertem Sensor
   - Montage über Aufputzputzdose
   - Maße: 114 x 23 x 24
- Schaltnetzteil
   - Der Einbau erfolgt in je einer AP-Dose
   - Außensensor
   - Maße 52 x 38 x 90

liefern und  betriebsfertig montieren

Angeb. Fabrikat/Typ:
'....................................................'
  (vom Bieter
einzutragen)
Menge: 1,000 St
Zuordnung: 431

**1.1.250 Lüftungsgitter**
Lüftungsgitter
Zur Abdeckung von Lüftungsöffnungen an Decke oder Wand.
Aus bruchfestem ABS-Kunststoff. Rückseitig mit
konischem Einsteckstutzen zum Einstecken in Rohre.
Gittereinsatz zur Reinigung herausnehmbar.
Passend für WFR DN 125 weiss

liefern und  betriebsfertig montieren

Angeb. Fabrikat/Typ:
'....................................................'
  (vom Bieter
einzutragen)
Menge: 1,000 St
Zuordnung: 431

**1.1.260 Rohrverschlussklappe**
Rohreinschub-Verschlussklappe
luftdicht
DN 125 MS 0,5/1,5
Durch einfaches Einschieben in Lüftungsrohre ideal für
nachträglichen Einbau. Kunststoffring mit umlaufender
Doppel-Lippendichtung und dicht anliegender
Gummimembran, die bei Unter- oder Überdruck öffnet.
Lieferung erfolgt mit zwei Membranen für verschiedene
Strömungsgeschwindigkeiten. Bei horizontaler Strömung,
muss
die Positionierung des Steges, der die Gummimembran
hält stets senkrecht erfolgen. Temperatureinsatzbereich
von -20 bis +90 Grad C.

liefern und  betriebsfertig montieren

Angeb. Fabrikat/Typ:
'....................................................'
  (vom Bieter
einzutragen)
Menge: 1,000 St
Zuordnung: 431

**1.1.270 Kondensatpumpe für RLT -Geräte**
Kondensatpumpe mit Auffangbehälter zum Ableiten von
Kondensat.
Steckerfertige Kreiselpumpe, geeignet für stark
belastetes Kondensat. Ansteuerung über integrierten
Schwimmerschalter. Die Pumpe ist mit einem
potenzialfreien Störmeldekontakt ausgerüstet.
Ein integriertes Rückschlagventil verhindert
Kondensatrücklauf in die Pumpe. Zulauf erfolgt über 4
Öffnungen in der Behälterabdeckung (jeweils Durchmesser
30mm). Lieferumfang: Pumpe, 5 m Druckschlauch
Durchmesser 10mm, mehrstufiger Zulaufadapter Max.
Förderleistung: 500 l/h Max. Förderhöhe: 5,0 m
Spannung: 230 V/50Hz 70 W 0,67 A Alarmkontakt: Öffner,
4 A ohmsche Last, 250 V Überhitzungsschutz 105 Grad C
(auto reset) Max. Kondensattemp. 65Grad C (kurzzeitig
80Grad C) Zul. ph-Wert: > 2.5 Geräuschniveau: 45 dBA
auf 1 m Tankvolumen: 2,0 l

liefern und  betriebsfertig montieren

Angeb. Fabrikat/Typ:
'....................................................'
  (vom Bieter
einzutragen)
Menge: 2,000 St
Zuordnung: 431

**1.1.280 PVC- Schlauch**
Passend zu zuvor beschriebener Position, Anschluss
Kondensatpumpe.
Befestigungsmaterial (Schellen und Schrauben) sind mit
dem Einheitspreis abgegolten.

liefern und  betriebsfertig montieren

Angeb. Fabrikat/Typ:
'....................................................'
  (vom Bieter
einzutragen)
Menge: 1,000 St
Zuordnung: 431

**1.1.290 Zulaufadapter**
Mehrstufiger Adapter aus Weichgummi für Kondensatzulauf
in Behälterpumpen Durchmesser 15-20-24-32-40 mm (3
Stück im wiederverschließbaren Verpackungsbeutel)

liefern und  betriebsfertig montieren

Angeb. Fabrikat/Typ:
'....................................................'
  (vom Bieter
einzutragen)
Menge: 1,000 St
Zuordnung: 431

#### Abschnitt 1.2 Lüftungskanäle, Wickelfalzrohre und Zubehör

**1.2.10 Gerade Lüftungskanäle Kantenlänge bis 1000 mm**
Lüftungskanäle Druckstufe 1 bzw. 4:
Kanal mit rechteckigem Querschnitt aus
sendzimierverzinktem
Stahlblech, längsgefalzt.
Wandstärke nach:  DIN 24190
Druckstufe:  1 (+1000 Pa) und 4 (-630  Pa)
Luftdichtheitsklasse:  C gemäß EN 12237.

Größte Kantenlänge:  Blechstärke:
100 -  500 mm  0,60 mm
510 - 1000 mm  0,80 mm
1010 - 2000 mm  1.00 mm

Luftdicht und verwindungsfrei hergestellt, mit
Flanschen aus Profilstahl, dauerelastischer Dichtung
und Schrauben einschließlich der erforderlichen
Kanaleinbauten für eine gleichmäßige Strömung (z. B.
Leitbleche), sowie aller erforderlichen Versteifungen,
Aufhänge- und Befestigungsmaterialien. Das
Aufhängematerial ist in verzinkter Ausführung mit
Schalldämmeinlage (Gummiprofil) vorzusehen.
Befestigungs- und Verbindungsschrauben müssen kadmiert
sein. Alle Teile, die nicht oberflächengeschützt sind,
müssen nach sorgfältiger Reinigung und Entrostung
zweimal gut deckend mit geeignetem Rostschutzanstrich
gestrichen werden.

In den Einheitspreisen der Kanäle müssen die Mehrkosten
für Gitterausschnitte, Reinigungsöffnungen, Öffnungen
für Rohr-
und Kanalanschlüsse und Messbohrungen (D = 36 mm) mit
Verschlussdeckel, sowie Schwing- und Schallisolierung
bei Mauerdurchführung enthalten sein. Einschließlich
aller erforderlichen Klein- und Nebenmaterialien, die
für eine fachgerechte Montage erforderlich sind.
Potentialausgleich ist grundsätzlich in dem
Einheitspreis enthalten.
Montagehöhen siehe Vorbeschrieb.
Aufmaß nach VOB, DIN 18 379.
Gerade Lüftungskanäle, Kantenlänge bis 1000 mm, wie
beschrieben.

liefern und betriebsfertig montieren

Angeb. Fabrikat/Typ:
'....................................................'
  (vom Bieter
einzutragen)
Menge: 250,000 m2
Zuordnung: 431

**1.2.20 Gerade Lüftungskanäle Kantenlänge bis 1400 mm**
Lüftungskanäle Druckstufe 1 bzw. 4:
Kanal mit rechteckigem Querschnitt aus
sendzimierverzinktem
Stahlblech, längsgefalzt.
Wandstärke nach:  DIN 24190
Druckstufe:  1 (+1000 Pa) und 4 (-630  Pa)
Luftdichtheitsklasse:  C gemäß EN 12237.

Größte Kantenlänge:  Blechstärke:
100 -  500 mm  0,60 mm
510 - 1000 mm  0,80 mm
1010 - 2000 mm  1.00 mm

Luftdicht und verwindungsfrei hergestellt, mit
Flanschen aus Profilstahl, dauerelastischer Dichtung
und Schrauben einschließlich der erforderlichen
Kanaleinbauten für eine gleichmäßige Strömung (z. B.
Leitbleche), sowie aller erforderlichen Versteifungen,
Aufhänge- und Befestigungsmaterialien. Das
Aufhängematerial ist in verzinkter Ausführung mit
Schalldämmeinlage (Gummiprofil) vorzusehen.
Befestigungs- und Verbindungsschrauben müssen kadmiert
sein. Alle Teile, die nicht oberflächengeschützt sind,
müssen nach sorgfältiger Reinigung und Entrostung
zweimal gut deckend mit geeignetem Rostschutzanstrich
gestrichen werden.

In den Einheitspreisen der Kanäle müssen die Mehrkosten
für Gitterausschnitte, Reinigungsöffnungen, Öffnungen
für Rohr-
und Kanalanschlüsse und Messbohrungen (D = 36 mm) mit
Verschlussdeckel, sowie Schwing- und Schallisolierung
bei Mauerdurchführung enthalten sein. Einschließlich
aller erforderlichen Klein- und Nebenmaterialien, die
für eine fachgerechte Montage erforderlich sind.
Potentialausgleich ist grundsätzlich in dem
Einheitspreis enthalten.
Montagehöhen siehe Vorbeschrieb.
Aufmaß nach VOB, DIN 18 379.
Gerade Lüftungskanäle, Kantenlänge bis 1400 mm, wie
beschrieben.

liefern und betriebsfertig montieren

Angeb. Fabrikat/Typ:
'....................................................'
  (vom Bieter
einzutragen)
Menge: 20,000 m2
Zuordnung: 431

**1.2.30 Formstücke, Kantenlänge bis 1000 mm**
Formstücke Druckstufe 1 bzw. 4:
Formstücke mit rechteckigem Querschnitt aus
sendzimierverzinktem Stahlblech, längsgefalzt.
Wandstärke nach  DIN 24191
Druckstufe  1 (+1000 Pa) und 4 (-630 Pa),
Luftdichtheitsklasse  C gemäß EN 12237.

Größte Kantenlänge:  Blechstärke:
  100 -  500 mm  0,60 mm
  510 - 1000 mm  0,80 mm
1010 - 2000 mm  1.00 mm

Formstücke für Lüftungskanäle Druckstufe 1 bzw. 4 aus
Blech, wie Bögen, Abzweige, Übergänge, Hosenstücke und
Etagen, luftdicht und verwindungsfrei hergestellt, mit
Flanschen aus Profilstahl, dauerelastischer Dichtung
und Schrauben einschließlich der erforderlichen
Kanaleinbauten für eine gleichmäßige Strömung (z. B.
Leitbleche), sowie aller erforderlichen Versteifungen,
Aufhänge- und Befestigungs- materialien. Das
Aufhängematerial ist in verzinkter Ausführung mit
Schalldämmeinlage (Gummiprofil) vorzusehen.
Befestigungs- und Verbindungsschrauben müssen kadmiert
sein. Alle Teile, die nicht oberflächengeschützt sind,
müssen nach sorgfältiger Reinigung und Entrostung
zweimal gut deckend mit geeignetem Rostschutzanstrich
gestrichen werden.

In den Einheitspreisen der Formstücke müssen die
Mehrkosten für Reinigungsöffnungen und Messbohrungen
(D= 36 mm) mit Verschlussdeckel, sowie Schwing- und
Schallisolierung bei Mauerdurchführung enthalten sein.
Einschließlich aller erforderlichen Nebenmaterialien,
die für eine fachgerechte Montage erforderlich sind.
Die Kanalformstücke müssen aerodynamisch und akustisch
optimal ausgebildet sein. Potentialausgleich ist
grundsätzlich in dem Einheitspreis enthalten.
Montagehöhen siehe Vorbeschrieb.
Aufmaß nach VOB, DIN 18 379.
Formstücke, Kantenlänge bis 1000 mm, wie beschrieben.

liefern und betriebsfertig montieren

Angeb. Fabrikat/Typ:
'....................................................'
  (vom Bieter
einzutragen)
Menge: 450,000 m2
Zuordnung: 431

**1.2.40 Formstücke, Kantenlänge bis 1400 mm**
Formstücke Druckstufe 1 bzw. 4:
Formstücke mit rechteckigem Querschnitt aus
sendzimierverzinktem Stahlblech, längsgefalzt,
Wandstärke nach  DIN 24191
Druckstufe  1 (+1000 Pa) und 4 (-630 Pa),
Luftdichtheitsklasse  C gemäß EN 12237.

Größte Kantenlänge:  Blechstärke:
  100 -  500 mm  0,60 mm
  510 - 1000 mm  0,80 mm
1010 - 2000 mm  1.00 mm

Formstücke für Lüftungskanäle Druckstufe 1 bzw. 4 aus
Blech, wie Bögen, Abzweige, Übergänge, Hosenstücke und
Etagen, luftdicht und verwindungsfrei hergestellt, mit
Flanschen aus Profilstahl, dauerelastischer Dichtung
und Schrauben einschließlich der erforderlichen
Kanaleinbauten für eine gleichmäßige Strömung (z. B.
Leitbleche), sowie aller erforderlichen Versteifungen,
Aufhänge- und Befestigungs-materialien. Das
Aufhängematerial ist in verzinkter Ausführung mit
Schalldämmeinlage (Gummiprofil) vorzusehen.
Befestigungs- und Verbindungsschrauben müssen kadmiert
sein. Alle Teile, die nicht oberflächengeschützt sind,
müssen nach sorgfältiger Reinigung und Entrostung
zweimal gut deckend mit geeignetem Rostschutzanstrich
gestrichen werden.

In den Einheitspreisen der Formstücke müssen die
Mehrkosten für Reinigungsöffnungen und Messbohrungen
(D= 36 mm) mit Verschlussdeckel, sowie Schwing- und
Schallisolierung bei Mauerdurchführung enthalten sein.
Einschließlich aller erforderlichen Nebenmaterialien,
die für eine fachgerechte Montage erforderlich sind.
Die Kanalformstücke müssen aerodynamisch und akustisch
optimal ausgebildet sein. Potentialausgleich ist
grundsätzlich in dem Einheitspreis enthalten.
Montagehöhen siehe Vorbeschrieb.
Aufmaß nach VOB, DIN 18 379.
Formstücke, Kantenlänge bis 1400 mm, wie beschrieben.

liefern und betriebsfertig montieren

Angeb. Fabrikat/Typ:
'....................................................'
  (vom Bieter
einzutragen)
Menge: 10,000 m2
Zuordnung: 431

**1.2.50 Gerade Wickelfalzrohre DN 80**
Gerade Wickelfalzrohr DN 80 aus sendzimierverzinktem
Qualitätsstahlblech, Ausführung nach EN 12237,
Luftdichtheitsklasse D, (+2000 P und  -700 Pa) ab DN
300 mit bis zu 2 Versteifungssicken zwischen den
Falzen.

Mindestblechdicken:
DN 80  = 0,5 mm
DN 100 - DN 600  = 0,6 mm
Rohrverbindung bis DN 400 mit Lauterbacher Dichtsystem
bestehend aus Spezialsteckmuffen mit mehreren Sicken
und 2 Rollringen.

oder:

bestehend aus Spezialmuffen mitwerkseitig fest
montierter Doppellippendichtung ausalterungsbeständigem
EPDM-Gummi,  temperaturbeständig -30°C bis + 100°C.
Verbindung ist mit  Nieten oder Schrauben zusichern.
Luftdicht und stabil verbunden.
Das Aufhängematerial ist in verzinkter Ausführung mit
Schalldämmeinlage (Gummiprofil) vorzusehen.
Befestigungs- und Verbindungsschrauben müssen kadmiert
sein. Alle Teile, die nicht oberflächengeschützt sind,
müssen nach sorgfältiger Entrostung, zweimal gut
deckend mit geeignetem Rostschutzanstrich gestrichen
werden.
In die Einheitspreise der Rohre müssen die Mehrkosten
für Gitterausschnitte, Reinigungsöffnungen und
Messbohrungen
(D = 36 mm) mit Verschlussdeckel, sowie Schwing- und
Schallisolierung bei Mauerdurchführungen enthalten
sein. Einschließlich aller erforderlichen Klein- und
Nebenmaterialien  (Nippel, Muffen usw.) die für eine
fachgerechte Montage erforderlich sind.
Aufmaß nach VOB, DIN 18 379.

liefern und betriebsfertig montieren

Angeb. Fabrikat/Typ:
'....................................................'
  (vom Bieter
einzutragen)
Menge: 12,000 m
Zuordnung: 431

**1.2.60 Gerade Wickelfalzrohre DN 100**
Wie Position vor, jedoch
Gerade Wickelfalzrohre DN 100

liefern und betriebsfertig montieren
Menge: 70,000 m
Zuordnung: 431

**1.2.70 Gerade Wickelfalzrohre DN 125**
Wie Position vor, jedoch
Gerade Wickelfalzrohre DN 125

liefern und betriebsfertig montieren
Menge: 75,000 m
Zuordnung: 431

**1.2.80 Gerade Wickelfalzrohre DN 150**
Wie Position vor, jedoch
Gerade Wickelfalzrohre DN 150

liefern und betriebsfertig montieren
Menge: 12,000 m
Zuordnung: 431

**1.2.90 Gerade Wickelfalzrohre DN 160**
Wie Position vor, jedoch
Gerade Wickelfalzrohre DN 160

liefern und betriebsfertig montieren
Menge: 25,000 m
Zuordnung: 431

**1.2.100 Gerade Wickelfalzrohre DN 180**
Wie Position vor, jedoch
Gerade Wickelfalzrohre DN 180

liefern und betriebsfertig montieren
Menge: 10,000 m
Zuordnung: 431

**1.2.110 Gerade Wickelfalzrohre DN 200**
Wie Position vor, jedoch
Gerade Wickelfalzrohre DN 200

liefern und betriebsfertig montieren
Menge: 35,000 m
Zuordnung: 431

**1.2.120 Gerade Wickelfalzrohre DN 224**
Wie Position vor, jedoch
Gerade Wickelfalzrohre DN 224

liefern und betriebsfertig montieren
Menge: 5,000 m
Zuordnung: 431

**1.2.130 Gerade Wickelfalzrohre DN 250**
Wie Position vor, jedoch
Gerade Wickelfalzrohre DN 250

liefern und betriebsfertig montieren
Menge: 150,000 m
Zuordnung: 431

**1.2.140 Gerade Wickelfalzrohre DN 280**
Wie Position vor, jedoch
Gerade Wickelfalzrohre DN 280

liefern und betriebsfertig montieren
Menge: 50,000 m
Zuordnung: 431

**1.2.150 Gerade Wickelfalzrohre DN 315**
Wie Position vor, jedoch
Gerade Wickelfalzrohre DN 280

liefern und betriebsfertig montieren
Menge: 50,000 m
Zuordnung: 431

**1.2.160 Gerade Wickelfalzrohre DN 355**
Wie Position vor, jedoch
Gerade Wickelfalzrohre DN 280

liefern und betriebsfertig montieren
Menge: 65,000 m
Zuordnung: 431

**1.2.170 Wickelfalzrohrbogen DN 80 alle Winkelgrade**
Wickelfalzrohrbogen DN 80 alle Winkelgrade aus
sendzimierverzinktem Stahlblech, bis NW 355 aus
gepressten, nahtgeschweißt und kalibriert, gefertigt
aus verzinktem Stahlblech, R = 1 x D für alle Bögen.
Luftdichtheitklasse C,nach EN 12237.
Für die Befestigung sind Rohrschellen mit
körperschalldämmender Einlage (z. B. Mefa-Platinen oder
gleichwertig) zu verwenden. Die Aufhängung erfolgt über
Gewindestangen bzw. Aufhänge Konstruktionen in
grundierter oder verzinkter Ausführung im Innenbereich
und verzinkter Ausführung im Freien.
Mit Befestigungs-, Verbindungs-, Dichtungs- und
Kleinmaterial. (Muffen, Schrauben, Dübel usw.)
Blechdicke nach DIN 24 147: 71 mm bis 300 mm = 0,6 mm
Befestigungskonstruktionen dürfen an der
Stahlkonstruktion nur geklammert und nicht geschweißt
werden.
Montagehöhe siehe Vorbeschrieb,
Aufmaß nach VOB, DIN 18 379.

liefern und  betriebsfertig montieren

Angeb. Fabrikat/Typ:
'....................................................'
  (vom Bieter
einzutragen)
Menge: 5,000 St
Zuordnung: 431

**1.2.180 Wickelfalzrohrbogen DN 100 alle Winkelgrade**
Wie Position vor, jedoch
Wickelfalzrohrbogen DN 100 alle Winkelgrade

liefern und betriebsfertig montieren
Menge: 70,000 St
Zuordnung: 431

**1.2.190 Wickelfalzrohrbogen DN 125 alle Winkelgrade**
Wie Position vor, jedoch
Wickelfalzrohrbogen DN 125 alle Winkelgrade

liefern und betriebsfertig montieren
Menge: 60,000 St
Zuordnung: 431

**1.2.200 Wickelfalzrohrbogen DN 150 alle Winkelgrade**
Wie Position vor, jedoch
Wickelfalzrohrbogen DN 150 alle Winkelgrade

liefern und betriebsfertig montieren
Menge: 6,000 St
Zuordnung: 431

**1.2.210 Wickelfalzrohrbogen DN 160 alle Winkelgrade**
Wie Position vor, jedoch
Wickelfalzrohrbogen DN 160 alle Winkelgrade

liefern und betriebsfertig montieren
Menge: 45,000 St
Zuordnung: 431

**1.2.220 Wickelfalzrohrbogen DN 180 alle Winkelgrade**
Wie Position vor, jedoch
Wickelfalzrohrbogen DN 180 alle Winkelgrade

liefern und betriebsfertig montieren
Menge: 2,000 St
Zuordnung: 431

**1.2.230 Wickelfalzrohrbogen DN 200 alle Winkelgrade**
Wie Position vor, jedoch
Wickelfalzrohrbogen DN 200 alle Winkelgrade

liefern und betriebsfertig montieren
Menge: 15,000 St
Zuordnung: 431

**1.2.240 Wickelfalzrohrbogen DN 250 alle Winkelgrade**
Wie Position vor, jedoch
Wickelfalzrohrbogen DN 250 alle Winkelgrade

liefern und betriebsfertig montieren
Menge: 20,000 St
Zuordnung: 431

**1.2.250 Wickelfalzrohrbogen DN 280 alle Winkelgrade**
Wie Position vor, jedoch
Wickelfalzrohrbogen DN 280 alle Winkelgrade

liefern und betriebsfertig montieren
Menge: 30,000 St
Zuordnung: 431

**1.2.260 Wickelfalzrohrbogen DN 315 alle Winkelgrade**
Wie Position vor, jedoch
Wickelfalzrohrbogen DN 315 alle Winkelgrade

liefern und betriebsfertig montieren
Menge: 20,000 St
Zuordnung: 431

**1.2.270 Wickelfalzrohrbogen DN 355 alle Winkelgrade**
Wie Position vor, jedoch
Wickelfalzrohrbogen DN 315 alle Winkelgrade

liefern und betriebsfertig montieren
Menge: 15,000 St
Zuordnung: 431

**1.2.280 Wickelfalzrohr T-Stück DN 80**
Wickelfalzrohr T-Stück DN 80, Wickelfalzrohr T-Stück
reduziert, alle Winkelgrade, aus sendzimierverzinktem
Stahlblech Luftdichtheitklasse C,nach EN 12237.
Die luftdichte Rohrverbindung über
Spezialdichtungssystem mit aufgesetzten
Dichtungslippen.
Für die Befestigung sind Rohrschellen mit
körperschalldämmender Einlage (z. B. Mefa-Platinen oder
gleichwertig) zu verwenden. Die Aufhängung erfolgt über
Gewindestangen bzw. Aufhängekonstruktionen in
grundierter oder verzinkter Ausführung im Innenbereich
und verzinkter Ausführung im Freien. mit Befestigungs-,
Verbindungs- und, Dichtungs- und Kleinmaterial (Muffen,
Schrauben, Dübel usw.) Befestigungskonstruktionen
dürfen an der Stahlkonstruktion nur geklammert und
nicht geschweißt werden.
Montagehöhe siehe Vorbeschrieb,
Aufmaß nach VOB, DIN 18 379.

liefern und betriebsfertig montieren

Angeb. Fabrikat/Typ:
'....................................................'
  (vom Bieter
einzutragen)
Menge: 1,000 St
Zuordnung: 431

**1.2.290 Wickelfalzrohr T-Stück DN 100**
Wie Position vor, jedoch
Wickelfalzrohr T-Stück DN 100.
Aufmaß erfolgt nach dem größten Rohrdurchmesser.

liefern und betriebsfertig montieren
Menge: 5,000 St
Zuordnung: 431

**1.2.300 Wickelfalzrohr T-Stück DN 125**
Wie Position vor, jedoch
Wickelfalzrohr T-Stück DN 125.
Aufmaß erfolgt nach dem größten Rohrdurchmesser.

liefern und betriebsfertig montieren
Menge: 22,000 St
Zuordnung: 431

**1.2.310 Wickelfalzrohr T-Stück DN 150**
Wie Position vor, jedoch
Wickelfalzrohr T-Stück DN 150.
Aufmaß erfolgt nach dem größten Rohrdurchmesser.

liefern und betriebsfertig montieren
Menge: 2,000 St
Zuordnung: 431

**1.2.320 Wickelfalzrohr T-Stück DN 160**
Wie Position vor, jedoch
Wickelfalzrohr T-Stück DN 160.
Aufmaß erfolgt nach dem größten Rohrdurchmesser.

liefern und betriebsfertig montieren
Menge: 10,000 St
Zuordnung: 431

**1.2.330 Wickelfalzrohr T-Stück DN 180**
Wie Position vor, jedoch
Wickelfalzrohr T-Stück DN 180.
Aufmaß erfolgt nach dem größten Rohrdurchmesser.

liefern und betriebsfertig montieren
Menge: 1,000 St
Zuordnung: 431

**1.2.340 Wickelfalzrohr T-Stück DN 200**
Wie Position vor, jedoch
Wickelfalzrohr T-Stück DN 200.
Aufmaß erfolgt nach dem größten Rohrdurchmesser.

liefern und betriebsfertig montieren
Menge: 6,000 St
Zuordnung: 431

**1.2.350 Wickelfalzrohr T-Stück DN 224**
Wie Position vor, jedoch
Wickelfalzrohr T-Stück DN 224.
Aufmaß erfolgt nach dem größten Rohrdurchmesser.

liefern und betriebsfertig montieren
Menge: 1,000 St
Zuordnung: 431

**1.2.360 Wickelfalzrohr T-Stück DN 250**
Wie Position vor, jedoch
Wickelfalzrohr T-Stück DN 250.
Aufmaß erfolgt nach dem größten Rohrdurchmesser.

liefern und betriebsfertig montieren
Menge: 8,000 St
Zuordnung: 431

**1.2.370 Wickelfalzrohr T-Stück DN 315**
Wie Position vor, jedoch
Wickelfalzrohr T-Stück DN 315.
Aufmaß erfolgt nach dem größten Rohrdurchmesser.

liefern und betriebsfertig montieren
Menge: 10,000 St
Zuordnung: 431

**1.2.380 Wickelfalzrohr T-Stück DN 355**
Wie Position vor, jedoch
Wickelfalzrohr T-Stück DN 355.
Aufmaß erfolgt nach dem größten Rohrdurchmesser.

liefern und betriebsfertig montieren
Menge: 12,000 St
Zuordnung: 431

**1.2.390 Reduzierung D1 = 125 mm, D2 = 100 mm**
Reduzierung D1 = 125 mm, D2 = 100 mm aus
sendzimierverzinktem Stahlblech, passend zum
Wickelfalzrohr, glatt oder gesickt, in symmetrischer
oder asymmetrischer Ausführung. Die luftdichte
Rohrverbindung über Spezialdichtungssystem mit
aufgesetzten Dichtungslippen. Luftdichtheitklasse
C,nach EN 12237. Für die Befestigung sind Rohrschellen
mit körperschalldämmender Einlage (z. B. Mefa-Platinen
oder gleichwertig) zu verwenden. Die Aufhängung erfolgt
über Gewindestangen bzw. Aufhänge Konstruktionen in
grundierter oder verzinkter Ausführung im Innenbereich
und verzinkter Ausführung im Freien. Mit Befestigungs-,
Verbindungs- und, Dichtungs- und Kleinmaterial (Muffen,
Nippel usw.).
Montagehöhe siehe Vorbeschrieb,
Aufmaß nach VOB, DIN 18 379.

liefern und betriebsfertig montieren

Angeb. Fabrikat/Typ:
'....................................................'
  (vom Bieter
einzutragen)
Menge: 15,000 St
Zuordnung: 431

**1.2.400 Reduzierung D1 = 150 mm, D2 = 125-100 mm**
Wie Position vor, jedoch
Reduzierungen D1= 150 mm, D2= 125-100 mm passend zum
Wickelfalzrohr, glatt oder gesickt, in symmetrischer
oder asymmetrischer Ausführung, hergestellt aus
verzinktem Stahlblech. Um die Vielzahl der
Möglichkeiten einzuengen, wird der Anschlussdurchmesser
D2: von bis angegeben. Nebenmaterialien sind gemäß v.
g. Pos. Einzurechnen.

liefern und betriebsfertig montieren
Menge: 2,000 St
Zuordnung: 431

**1.2.410 Reduzierung D1 = 160 mm, D2 = 150-100 mm**
Wie Position vor, jedoch
Reduzierungen D1= 160 mm, D2= 150-100 mm passend zum
Wickelfalzrohr, glatt oder gesickt, in symmetrischer
oder asymmetrischer Ausführung, hergestellt aus
verzinktem Stahlblech. Um die Vielzahl der
Möglichkeiten einzuengen, wird der Anschlussdurchmesser
D2: von bis angegeben. Nebenmaterialien sind gemäß v.
g. Pos. Einzurechnen.

liefern und betriebsfertig montieren
Menge: 12,000 St
Zuordnung: 431

**1.2.420 Reduzierung D1 = 200 mm, D2 = 180-125mm**
Wie Position vor, jedoch
Reduzierungen D1= 200 mm, D2= 180-125 mm passend zum
Wickelfalzrohr, glatt oder gesickt, in symmetrischer
oder asymmetrischer Ausführung, hergestellt aus
verzinktem Stahlblech. Nebenmaterialien sind gemäß v.
g. Pos. Einzurechnen.

liefern und betriebsfertig montieren
Menge: 8,000 St
Zuordnung: 431

**1.2.430 Reduzierung D1 = 224 mm, D2 = 200-160mm**
Wie Position vor, jedoch
Reduzierungen D1= 224 mm, D2= 200-160 mm passend zum
Wickelfalzrohr, glatt oder gesickt, in symmetrischer
oder asymmetrischer Ausführung, hergestellt aus
verzinktem Stahlblech. Nebenmaterialien sind gemäß v.
g. Pos. Einzurechnen.

liefern und betriebsfertig montieren
Menge: 2,000 St
Zuordnung: 431

**1.2.440 Reduzierung D1 = 250 mm, D2 = 225-200 mm**
Wie Position vor, jedoch
Reduzierungen D1= 250 mm, D2= 225-200 mm passend zum
Wickelfalzrohr, glatt oder gesickt, in symmetrischer
oder asymmetrischer Ausführung, hergestellt aus
verzinktem Stahlblech. Um die Vielzahl der
Möglichkeiten einzuengen, wird der Anschlussdurchmesser
D2: von bis angegeben. Nebenmaterialien sind gemäß v.
g. Pos. Einzurechnen.

liefern und betriebsfertig montieren
Menge: 14,000 St
Zuordnung: 431

**1.2.450 Reduzierung D1 = 280 mm, D2 = 250-200 mm**
Wie Position vor, jedoch
Reduzierungen D1= 280 mm, D2= 250-200 mm passend zum
Wickelfalzrohr, glatt oder gesickt, in symmetrischer
oder asymmetrischer Ausführung, hergestellt aus
verzinktem Stahlblech. Um die Vielzahl der
Möglichkeiten einzuengen, wird der Anschlussdurchmesser
D2: von bis angegeben. Nebenmaterialien sind gemäß v.
g. Pos. Einzurechnen.

liefern und betriebsfertig montieren
Menge: 8,000 St
Zuordnung: 431

**1.2.460 Reduzierung D1 = 315 mm, D2 = 280-200 mm**
Wie Position vor, jedoch
Reduzierungen D1= 315 mm, D2= 280-200 mm passend zum
Wickelfalzrohr, glatt oder gesickt, in symmetrischer
oder asymmetrischer Ausführung, hergestellt aus
verzinktem Stahlblech. Um die Vielzahl der
Möglichkeiten einzuengen, wird der Anschlussdurchmesser
D2: von bis angegeben. Nebenmaterialien sind gemäß v.
g. Pos. Einzurechnen.

liefern und betriebsfertig montieren
Menge: 8,000 St
Zuordnung: 431

**1.2.470 Reduzierung D1 = 355 mm, D2 = 280-200 mm**
Wie Position vor, jedoch
Reduzierungen D1= 355 mm, D2= 280-200 mm passend zum
Wickelfalzrohr, glatt oder gesickt, in symmetrischer
oder asymmetrischer Ausführung, hergestellt aus
verzinktem Stahlblech. Um die Vielzahl der
Möglichkeiten einzuengen, wird der Anschlussdurchmesser
D2: von bis angegeben. Nebenmaterialien sind gemäß v.
g. Pos. Einzurechnen.

liefern und betriebsfertig montieren
Menge: 4,000 St
Zuordnung: 431

**1.2.480 Bundkragen DN 100**
Bundkragen DN 100 von Spiralfalzrohr an verz. gerade
Lüftungskanäle. Die luftdichte Rohrverbindung über
Spezialdichtungssystem mit aufgesetzten Dichtungslippen
Luftdichtheitklasse C,nach EN 12237. Mit Befestigungs-,
Verbindungs- und, Dichtungs- und Kleinmaterial. Im
Preis ist der fachgerechte Ausschnitt des
Wickelfalzrohres mit eingegriffen sowie
Blechtreibschrauben, Nieten, Dichtungsband,
Dichtungskitt usw. mit einzukalkulieren.
Montagehöhe siehe Vorbeschrieb,
Aufmaß nach VOB, DIN 18 379.

liefern und betriebsfertig montieren

Angeb. Fabrikat/Typ:
'....................................................'
  (vom Bieter
einzutragen)
Menge: 4,000 St
Zuordnung: 431

**1.2.490 Bundkragen DN 200**
Wie Position vor, jedoch
Bundkragen DN 200

liefern und betriebsfertig montieren
Menge: 4,000 St
Zuordnung: 431

**1.2.500 Bundkragen DN 250**
Wie Position vor, jedoch
Bundkragen DN 250

liefern und betriebsfertig montieren
Menge: 10,000 St
Zuordnung: 431

**1.2.510 Sattelstutzen aus verz. Stahlblech: DN 224**
Sattelstutzen aus verz. Stahlblech: DN 224
Sattelstutzen aller Winkel aus verz. Stahlblech zum
Anschluss an das Rohrnetz mit werksseitig fest montierter Dichtung aus langzeitbeständigem
EPDM-Elastomer.

Komplett liefern und betriebsfertig montieren.
Montagehöhe siehe Vorbeschrieb,
Aufmaß nach VOB, DIN 18 379.

liefern und betriebsfertig montieren

Angeb. Fabrikat/Typ:
'....................................................'
  (vom Bieter
einzutragen)
Menge: 3,000 St
Zuordnung: 431

**1.2.520 Sattelstutzen aus verz. Stahlblech: DN 250**
Sattelstutzen aus verz. Stahlblech: DN 250
Sattelstutzen aller Winkel aus verz. Stahlblech zum
Anschluss an das Rohrnetz mit werksseitig fest montierter Dichtung aus langzeitbeständigem
EPDM-Elastomer.

Komplett liefern und betriebsfertig montieren.
Montagehöhe siehe Vorbeschrieb,
Aufmaß nach VOB, DIN 18 379.

liefern und betriebsfertig montieren

Angeb. Fabrikat/Typ:
'....................................................'
  (vom Bieter
einzutragen)
Menge: 2,000 St
Zuordnung: 431

**1.2.530 Sattelstutzen aus verz. Stahlblech: DN 280**
Sattelstutzen aus verz. Stahlblech: DN 280
Sattelstutzen aller Winkel aus verz. Stahlblech zum
Anschluss an das Rohrnetz mit werksseitig fest montierter Dichtung aus langzeitbeständigem
EPDM-Elastomer.

Komplett liefern und betriebsfertig montieren.
Montagehöhe siehe Vorbeschrieb,
Aufmaß nach VOB, DIN 18 379.

liefern und betriebsfertig montieren

Angeb. Fabrikat/Typ:
'....................................................'
  (vom Bieter
einzutragen)
Menge: 3,000 St
Zuordnung: 431

**1.2.540 Steckverbinder DN 80**
Steckverbinder DN 80, nach DIN 24 147 aus
sendzimierverzinktem Qualitätsstahlblech, erforderliche
Schweißnähte mit Zinkstaubfarbe gestrichen. In den
Einheitspreisen der Formstücke müssen die Mehrkosten
für Schwing- und Schallisolierung bei Mauerdurchführung
enthalten sein. Einschließlich aller erforderlichen
Nebenmaterialien, die für eine fachgerechte Montage
erforderlich sind.
Blechdicke nach DIN 24 147: 71 mm bis 300 mm = 0,6 mm
Verbindung entsprechend zu geraden Wickelfalzrohren.

komplett liefern und betriebsfertig montieren.

Montagehöhe siehe Vorbeschrieb.

Aufmaß nach VOB, DIN 18 379.
Menge: 1,000 St
Zuordnung: 431

**1.2.550 Steckverbinder DN 100**
Wie Position vor, jedoch
Steckverbinder DN 100.

liefern und betriebsfertig montieren
Menge: 25,000 St
Zuordnung: 431

**1.2.560 Steckverbinder DN 125**
Wie Position vor, jedoch
Steckverbinder DN 125.

liefern und betriebsfertig montieren
Menge: 32,000 St
Zuordnung: 431

**1.2.570 Steckverbinder DN 150**
Wie Position vor, jedoch
Steckverbinder DN 150.

liefern und betriebsfertig montieren
Menge: 2,000 St
Zuordnung: 431

**1.2.580 Steckverbinder DN 160**
Wie Position vor, jedoch
Steckverbinder DN 160.

liefern und betriebsfertig montieren
Menge: 12,000 St
Zuordnung: 431

**1.2.590 Steckverbinder DN 180**
Wie Position vor, jedoch
Steckverbinder DN 180.

liefern und betriebsfertig montieren
Menge: 1,000 St
Zuordnung: 431

**1.2.600 Steckverbinder DN 200**
Wie Position vor, jedoch
Steckverbinder DN 200.

liefern und betriebsfertig montieren
Menge: 8,000 St
Zuordnung: 431

**1.2.610 Steckverbinder DN 250**
Wie Position vor, jedoch
Steckverbinder DN 250.

liefern und betriebsfertig montieren
Menge: 5,000 St
Zuordnung: 431

**1.2.620 Steckverbinder DN 280**
Wie Position vor, jedoch
Steckverbinder DN 280.

liefern und betriebsfertig montieren
Menge: 5,000 St
Zuordnung: 431

**1.2.630 Steckverbinder DN 315**
Wie Position vor, jedoch
Steckverbinder DN 250.

liefern und betriebsfertig montieren
Menge: 1,000 St
Zuordnung: 431

**1.2.640 Wandrosette DN 100**
Wandrosette DN 100 aus Qualitätsblech,
sendzimirverzinkt, nach DIN EN 1506 bzw. DIN EN 12237,
an den Wandanschlüssen der Wickelfalzrohre
verdrehsicher montieren.

liefern und betriebsfertig montieren
Menge: 4,000 St
Zuordnung: 431

**1.2.650 Wandrosette DN 125**
Wie Position vor, jedoch
Wandrosette DN 125.

liefern und betriebsfertig montieren
Menge: 4,000 St
Zuordnung: 431

**1.2.660 Wandrosette DN 160**
Wie Position vor, jedoch
Steckverbinder DN 250.

liefern und betriebsfertig montieren
Menge: 4,000 St
Zuordnung: 431

**1.2.670 Wandrosette DN 250**
Wie Position vor, jedoch
Wandrosette DN 250.

liefern und betriebsfertig montieren
Menge: 20,000 St
Zuordnung: 431

*Hinweis*
Hinweis

Zu Kanal und Schiebestutzen.
Kanal und Schiebestutzen aus verzinktem Stahlblech, zur
Befestigung an verz. gerade Lüftungskanäle. Mit
Befestigungs-, Verbindungs- und, Dichtungs- und
Kleinmaterial. Im Preis ist der fachgerechte Ausschnitt
des Lüftungskanals mit eingegriffen.
Aufmaß nach VOB, DIN 18 379.

**1.2.680 Flexibles Lüftungsrohr DN 100**
Flexibles Lüftungsrohr DN 100 aus 2 Lagen Aluminium
nach DIN 24146, nicht brennbar gemäß DIN 4102 Kl. A1.
Temperaturbeständigkeit bis 200° C. Biegeradius kleiner
1 x d.
Flexible, metallische und verrillte Rohre, nicht
brennbar nach DIN 4102 Klasse A1, Rohrverbindung mit
Steckverbinder aus verzinktem Stahlblech und
Schrumpfband aus Polyolefin luftdicht und stabil
verbunden. Das Aufhängematerial ist in verzinkter
Ausführung vorzusehen. In die Einheitspreise sind alle
erforderlichen Form- und Verbindungsstücke, Klein- und
Nebenmaterialien, Befestigung, die für eine
fachgerechte Montage erforderlich sind, einzurechnen.
Montagehöhe siehe Vorbeschrieb.
Aufmaß nach VOB, DIN 18 379.

liefern und betriebsfertig montieren

Angeb. Fabrikat/Typ:
'....................................................'
  (vom Bieter
einzutragen)
Menge: 10,000 m
Zuordnung: 431

**1.2.690 Flexibles Lüftungsrohr DN 125**
Wie Position vor, jedoch
Flexibles Lüftungsrohr DN 125

liefern und betriebsfertig montieren
Menge: 10,000 m
Zuordnung: 431

**1.2.700 Flexibles Lüftungsrohr DN 160**
Wie Position vor, jedoch
Flexibles Lüftungsrohr DN 160

liefern und betriebsfertig montieren
Menge: 15,000 m
Zuordnung: 431

**1.2.710 Flexibles Lüftungsrohr DN 200**
Wie Position vor, jedoch
Flexibles Lüftungsrohr DN 200

liefern und betriebsfertig montieren
Menge: 15,000 m
Zuordnung: 431

**1.2.720 Rohr-Revisionsdeckel Ø 80 + 100 mm**
Revisionsdeckel aus verzinktem Stahlblech, Deckel
abschraubbar, luftdicht durch umlaufende Gummidichtung,
Schrauben mit Kunststoffgriff. Die erforderlichen
Kanalausschnitte sind mit einzukalkulieren. Die
Schnittkanten sind mit geeignetem Scheuerschutz (Gummi
oder Kunststoffleisten) zu versehen. Für Wickelfalzrohr
80 + 100mm Griff mit Metallgewinde
Ausschnitt ist im Einheitspreis enthalten

liefern und betriebsfertig montieren

Angeb. Fabrikat/Typ:
'....................................................'
  (vom Bieter
einzutragen)
Menge: 5,000 St
Zuordnung: 431

**1.2.730 Rohr-Revisionsdeckel Ø160 mm**
Wie Position vor, jedoch
Rohr-Revisionsdeckel Ø160 mm.

liefern und betriebsfertig montieren

Angeb. Fabrikat/Typ:
'....................................................'
  (vom Bieter
einzutragen)
Menge: 5,000 St
Zuordnung: 431

**1.2.740 Rohr-Revisionsdeckel Ø 200 mm**
Wie Position vor, jedoch
Rohr-Revisionsdeckel Ø200 mm.

liefern und betriebsfertig montieren

Angeb. Fabrikat/Typ:
'....................................................'
  (vom Bieter
einzutragen)
Menge: 5,000 St
Zuordnung: 431

**1.2.750 Rohr-Revisionsdeckel Ø 250 mm**
Wie Position vor, jedoch
Rohr-Revisionsdeckel Ø250 mm.

liefern und betriebsfertig montieren

Angeb. Fabrikat/Typ:
'....................................................'
  (vom Bieter
einzutragen)
Menge: 10,000 St
Zuordnung: 431

**1.2.760 Revisionsdeckel aus Stahl verzinkt, mit Kantenschutz 300 x 200 mm**
Revisionsdeckel aus Stahl verzinkt, mit Kantenschutz
300 x 200 mm Griff mit Metallgewinde, für Kanaleinbau.
Ausschnitt ist im Einheitspreis enthalten.

liefern und betriebsfertig montieren

Angeb. Fabrikat/Typ:
'....................................................'
  (vom Bieter
einzutragen)
Menge: 20,000 St
Zuordnung: 431

**1.2.770 Enddeckel DN 150**
Enddeckel DN 100 aus sendzimierverzinktem Stahlblech,
für Rohre innen und Formteile außen. Die luftdichte
Rohrverbindung über Spezialdichtungssystem mit
aufgesetzten Dichtungslippen Luftdichtheitklasse C,nach
EN 12237. Mit Befestigungs-, Verbindungs- und,
Dichtungs- und Kleinmaterial.

liefern und betriebsfertig montieren

Angeb. Fabrikat/Typ:
'....................................................'
  (vom Bieter
einzutragen)
Menge: 2,000 St
Zuordnung: 431

**1.2.780 Enddeckel DN 250**
Wie Position vor, jedoch
Enddeckel DN 160

liefern und betriebsfertig montieren

Angeb. Fabrikat/Typ:
'....................................................'
  (vom Bieter
einzutragen)
Menge: 12,000 St
Zuordnung: 431

**1.2.790 Enddeckel DN 280**
Wie Position vor, jedoch
Enddeckel DN 200

liefern und betriebsfertig montieren

Angeb. Fabrikat/Typ:
'....................................................'
  (vom Bieter
einzutragen)
Menge: 2,000 St
Zuordnung: 431

**1.2.800 Enddeckel DN 315**
Wie Position vor, jedoch
Enddeckel DN 250

liefern und betriebsfertig montieren

Angeb. Fabrikat/Typ:
'....................................................'
  (vom Bieter
einzutragen)
Menge: 2,000 St
Zuordnung: 431

**1.2.810 Enddeckel DN 355**
Wie Position vor, jedoch
Enddeckel DN 250

liefern und betriebsfertig montieren

Angeb. Fabrikat/Typ:
'....................................................'
  (vom Bieter
einzutragen)
Menge: 2,000 St
Zuordnung: 431

**1.2.820 Lüftungsrohrschellen DN 80**
Lüftungsrohrschellen DN 80 aus verzinkten Stahl mit
Anschlussmuttern M 8 bis M 12, mit Schalldämmeinlage
und Verschlussschrauben, einschl. Gewindestange und
Befestigung in massiven Bauteilen oder
Stahlkonstruktionen.

liefern und betriebsfertig montieren

Angeb. Fabrikat/Typ:
'....................................................'
  (vom Bieter
einzutragen)
Menge: 10,000 St
Zuordnung: 431

**1.2.830 Lüftungsrohrschellen DN 100**
Wie Position vor, jedoch
Lüftungsrohrschellen DN 100

liefern und betriebsfertig montieren
Menge: 40,000 St
Zuordnung: 431

**1.2.840 Lüftungsrohrschellen DN 125**
Wie Position vor, jedoch
Lüftungsrohrschellen DN 125

liefern und betriebsfertig montieren
Menge: 50,000 St
Zuordnung: 431

**1.2.850 Lüftungsrohrschellen DN 150**
Wie Position vor, jedoch
Lüftungsrohrschellen DN 150

liefern und betriebsfertig montieren
Menge: 6,000 St
Zuordnung: 431

**1.2.860 Lüftungsrohrschellen DN 160**
Wie Position vor, jedoch
Lüftungsrohrschellen DN 160

liefern und betriebsfertig montieren
Menge: 15,000 St
Zuordnung: 431

**1.2.870 Lüftungsrohrschellen DN 180**
Wie Position vor, jedoch
Lüftungsrohrschellen DN 180

liefern und betriebsfertig montieren
Menge: 10,000 St
Zuordnung: 431

**1.2.880 Lüftungsrohrschellen DN 200**
Wie Position vor, jedoch
Lüftungsrohrschellen DN 200

liefern und betriebsfertig montieren
Menge: 30,000 St
Zuordnung: 431

**1.2.890 Lüftungsrohrschellen DN 224**
Wie Position vor, jedoch
Lüftungsrohrschellen DN 224

liefern und betriebsfertig montieren
Menge: 5,000 St
Zuordnung: 431

**1.2.900 Lüftungsrohrschellen DN 250**
Wie Position vor, jedoch
Lüftungsrohrschellen DN 250

liefern und betriebsfertig montieren
Menge: 80,000 St
Zuordnung: 431

**1.2.910 Lüftungsrohrschellen DN 280**
Wie Position vor, jedoch
Lüftungsrohrschellen DN 280

liefern und betriebsfertig montieren
Menge: 30,000 St
Zuordnung: 431

**1.2.920 Lüftungsrohrschellen DN 315**
Wie Position vor, jedoch
Lüftungsrohrschellen DN 315

liefern und betriebsfertig montieren
Menge: 30,000 St
Zuordnung: 431

**1.2.930 Lüftungsrohrschellen DN 355**
Wie Position vor, jedoch
Lüftungsrohrschellen DN 355

liefern und betriebsfertig montieren
Menge: 35,000 St
Zuordnung: 431

**1.2.940 Schwitzwasserisolierung für gerade Kanäle Dicke 19mm**
Schwitzwasserdämmung mit antibakteriellen Zusatzstoffen
an eckigen Luftkanälen mit flexiblem,
geschlossenzelligem Schaumstoff auf Basis eines
patentierten synthetischen Kautschuks mit verbesserten
feuerhemmenden Eigenschaften, geringer
Rauchentwicklung, ohne bromierte Flammschutzmittel und
ohne PVC und Antimon.
Synthetischer Kautschuk mit Umwelt-Produktdeklaration
Typ III
(Environmental Product Declaration, EPD)
Umwelt-Produktdeklarationen basieren auf
internationalen Normen ISO 14025; ISO 14040ff) - sowie
der Europäischen
DIN EN 15804 und sind deshalb international abgestimmt.
Sie sind als Nachweis für Umweltansprüche in der
öffentlichen Beschaffung geeignet.

Wärmeleitfähigkeit bei 0°C Mitteltemperatur (DIN EN
12667): ? 0 °C = 0,036 W/(m·K)

Wasserdampf-Diffusionswiderstand (EN 13469): µ = 7.000

Baustoffklasse: schwerentflammbar, B-s2,d0

Leistungserklärung Nr. 0543-CPR-2020-101

Schwitzwasserisolierung für gerade Kanäle Dicke 19mm
liefern und verarbeiten, bestehend aus Platten 19mm,
vollflächig auf der Kanaloberfläche und an den Stößen
und Nähten verkleben, Kanalverbindungen mit 100 mm
breiten Streifen in derselben Materialstärke überklebt.
Einschließlich klebematerial und Zubehör

liefern und betriebsfertig montieren

Angeb. Fabrikat/Typ:
'....................................................'
  (vom Bieter
einzutragen)
Menge: 40,000 m²
Zuordnung: 431

**1.2.950 Schwitzwasserisolierung für Formstücke Dicke 19mm**
Wie Position vor, jedoch
Schwitzwasserisolierung für Formbstücke Dicke 19mm

liefern und betriebsfertig montieren

Angeb. Fabrikat/Typ:
'....................................................'
  (vom Bieter
einzutragen)
Menge: 55,000 m²
Zuordnung: 431

**1.2.960 Dämmung kaschiert Dicke 30mm für gerade Kanäle**
Dämmung kaschiert Dicke 30mm für gerade Kanäle.
Wärmedämmung liefern und verarbeiten, bestehend aus
Mineralfaser-Dämmstoffmatten mit stehender Faser 30 mm
stark, mit einseitiger Kaschierung aus
Rein-Aluminiumfolie, nicht brennbar nach DIN 4102,
Baustoffklasse A2, Matten fugendicht stoßen und mit
Schweiß-Stiften (System Sitemaster) fachgerecht auf der
Kanaloberfläche befestigen, sämtliche Stöße und Nähte
mit selbstklebendem Rein-Aluminiumstreifen sauber,
diffusionsdicht überkleben.
Dämmdicke: 30 mm. Montagematerial ist mit dem
Einheitspreis mit abgegolten.

liefern und betriebsfertig montieren

Angeb. Fabrikat/Typ:
'....................................................'
  (vom Bieter
einzutragen)
Menge: 30,000 m²
Zuordnung: 431

**1.2.970 Dämmung kaschiert Dicke 30mm für Formstücke**
Dämmung kaschiert Dicke 30mm für Formstücke.
Wärmedämmung liefern und verarbeiten, bestehend aus
Mineralfaser-Dämmstoffmatten mit stehender Faser 30 mm
stark, mit einseitiger Kaschierung aus
Rein-Aluminiumfolie, nicht brennbar nach DIN 4102,
Baustoffklasse A2, Matten fugendicht stoßen und mit
Schweiß-Stiften (System Sitemaster) fachgerecht auf der
Kanaloberfläche befestigen, sämtliche Stöße und Nähte
mit selbstklebendem Rein-Aluminiumstreifen sauber,
diffusionsdicht überkleben.
Dämmdicke: 30 mm. Montagematerial ist mit dem
Einheitspreis mit abgegolten.

liefern und betriebsfertig montieren

Angeb. Fabrikat/Typ:
'....................................................'
  (vom Bieter
einzutragen)
Menge: 40,000 m²
Zuordnung: 431

#### Abschnitt 1.3 Kanaleinbauteile

**1.3.10 Kulissenschalldämpfer Zuluft für RLT Mehrzweckhalle**
Kulissenschalldämpfer zur Reduzierung von Ventilator-
und Strömungsgeräuschen in lufttechnischen Anlagen.
Dämpfungswirkung durch Absorption und Resonanz.
Energiesparende sowie hygienisch getestete und
zertifizierte Ausführung. Schalldämpfer bestehend aus
dem Gehäuse mit Luftleitungsanschlüssen und Kulissen.
Kulissen bestehend aus strömungsgünstig profiliertem
Kulissenrahmen (Radius >15 mm), Absorptionsmaterial und
Kammerblechen. Kulissenrahmenenden zum Schutz des
Absorptionsmaterials um gefalzt. Einfügungsdämpfung und
Schallleistungspegel des Strömungsgeräusches gemessen
nach EN ISO 7235. Hygieneanforderungen nach VDI 6022,
DIN 1946, Teil 2 und Teil 4 sowie VDI 3803.

Besondere Merkmale:
- Im Bereich der kritischen Ventilatorgeräusche erhöhte
  Einfügungsdämpfung, durch Kammerbleche
   - Bis 30 % niedrigere Druckdifferenzen
- Energieeinsparung und/oder Platzersparnis durch
  strömungsgünstig profilierten Kulissenrahmen
- Hygienisch getestet und zertifiziert
- Große Abmessungen möglich, durch geteilte Ausführung

Materialien und Oberflächen:
- Gehäuse, Kulissenrahmen, Mittelsteg und Kammerbleche
aus
  verzinktem Stahlblech
- Luftleitungsprofil und Winkelrahmen aus verzinktem
Stahl
- Absorptionsmaterial Mineralwolle

Mineralwolle:
- Nach EN 13501, Baustoffklasse A1, nicht brennbar
- RAL-Gütezeichen RAL-GZ 388
- Gesundheitlich unbedenklich, durch hohe
Biolöslichkeit, nach
  TRGS 905 sowie EU-Richtlinie 97/69/EG
- Durch aufkaschiertes Glasseidengewebe vor Abrieb
durch
  strömende Luft bis max. 20 m/s geschützt
- Inert gegenüber Pilz- und Bakterienwachstum

Technische Daten:
Kulissendicke:  200
Spaltbreite:  92
Kulissenanzahl:  3
Anschlußrahmen:  Luftkanalprofil 30 mm
Kulissenoberfläche:  Glasseidengewebe
Breite:  877
Höhe:  600
Länge (in Luftrichtung):  1250

liefern und betriebsfertig montieren

Angeb. Fabrikat/Typ:
'....................................................'
  (vom Bieter
einzutragen)
Menge: 1,000 St
Zuordnung: 431

**1.3.20 Kulissenschalldämpfer Abluft für RLT Mehrzweckhalle**
Kulissenschalldämpfer zur Reduzierung von Ventilator-
und Strömungsgeräuschen in raumlufttechnischen Anlagen.
Dämpfungswirkung durch Absorption und Resonanz.
Energiesparende sowie hygienisch getestete und
zertifizierte Ausführung. Kulissenschalldämpfer
bestehend aus einem Luftkanal mit
Luftleitungsanschlüssen und integrierten Kulissen oder
als Kulisseneinbausatz. Die Schalldämpferkulissen
verfügen über einen strömungsgünstig profilierten
Kulissenrahmen (Radius 20 mm), Absorptionsmaterial und
Kammerblechen. Der Kulissenrahmen reduziert
Druckverluste und führt zu einem geringeren
Strömungsgeräusch. Die Profilierung sowie die
umgefalzten Rahmenenden tragen zur Steifigkeit der
Kulisse bei. Einfügungsdämpfung und
Schallleistungspegel des Strömungsgeräusches gemessen
nach EN ISO 7235. Für Anforderungen in
explosionsgefährdeten Bereichen (ATEX), Zone 1, 2, 21
und 22 (außerhalb) gemäß Richtlinie 1999/92/EG.
Luftkanal entspricht nach DIN EN 15727 der
Luftdichtheitsklasse C und Druckklasse 2.

Besondere Merkmale:
- Erhöhte Einfügungsdämpfung im Bereich der kritischen
  Ventilatorgeräusche durch Kammerbleche
- Ausführung in Luftdichtheitsklasse C und Druckklasse
2
  gemäß DIN EN 15727
- Energieeinsparung durch strömungsgünstig profilierten
  Kulissenrahmen
   - Bis 30 % niedrigere Druckdifferenzen
- Hygienisch getestet und konform nach VDI 6022
- Große Abmessungen möglich, durch geteilte Ausführung

Materialien und Oberflächen:
- Luftkanal, Luftleitungsprofil  aus verzinktem
Stahlblech 1.0917
  oder Edelstahl 1.4301
- Winkelrahmen aus verzinktem L-Stahl S235JRC2
- Kulissenrahmen, Mittelsteg und Kammerbleche aus
  verzinktem Stahlblech 1.0917 oder Edelstahl 1.4301
- Streckmetallabdeckung aus verzinktem Stahl 1.0917
- Lochblechabdeckung aus Edelstahl 1.4301

Absorptionsmaterial Mineralwolle:
- Nach EN 13501, Baustoffklasse A1, nicht brennbar
- RAL-Gütezeichen RAL-GZ 388
- Gesundheitlich unbedenklich durch hohe
Biolöslichkeit, nach
  TRGS 905 und EU-Richtlinie 97/69/EG
- Durch aufkaschiertes Glasseidengewebe vor Abrieb
durch
  strömende Luft bis maximal 20 m/s geschützt
- Inert gegenüber Pilz- und Bakterienwachstum gemäß DIN
EN
  846

Ausführung:
Luftkanal:  mit Luftkanal
Kulissenoberfläche:  Glasseidengewebe
Material:  verzinktes Stahlblech
Breite:  877 mm
Höhe:  648 mm
Länge (in Luftrichtung):  877 mm
Kulissendicke:  230
Anschlußrahmen:  Luftkanalprofil 30 mm

liefern und betriebsfertig montieren

Angeb. Fabrikat/Typ:
'....................................................'
  (vom Bieter
einzutragen)
Menge: 1,000 St
Zuordnung: 431

**1.3.30 Kulissenschalldämpfer Abluft für RLT Mehrzweckhalle**
Wie Position vor, jedoch
Ausführung:
Luftkanal:  mit Luftkanal
Kulissenoberfläche:  Glasseidengewebe
Material:  verzinktes Stahlblech
Breite:  877 mm
Höhe:  500 mm
Länge (in Luftrichtung):  500 mm
Kulissendicke:  200 mm
Anschlußrahmen:  Luftkanalprofil 30 mm

liefern und betriebsfertig montieren

Angeb. Fabrikat/Typ:
'....................................................'
  (vom Bieter
einzutragen)
Menge: 1,000 St
Zuordnung: 431

**1.3.40 Kulissenschalldämpfer Fortluft für RLT Mehrzweckhalle**
Kulissenschalldämpfer zur Reduzierung von Ventilator-
und Strömungsgeräuschen in raumlufttechnischen Anlagen.
Dämpfungswirkung durch Absorption und Resonanz.
Energiesparende sowie hygienisch getestete und
zertifizierte Ausführung. Kulissenschalldämpfer
bestehend aus einem Luftkanal mit
Luftleitungsanschlüssen und integrierten Kulissen Serie
MK oder als Kulisseneinbausatz. Die
Schalldämpferkulissen verfügen über einen
strömungsgünstig profilierten Kulissenrahmen (Radius 20
mm), Absorptionsmaterial und Kammerblechen. Der
Kulissenrahmen reduziert Druckverluste und führt zu
einem geringeren Strömungsgeräusch. Die Profilierung
sowie die umgefalzten Rahmenenden tragen zur
Steifigkeit der Kulisse bei. Einfügungsdämpfung und
Schallleistungspegel des Strömungsgeräusches gemessen
nach EN ISO 7235. Für Anforderungen in
explosionsgefährdeten Bereichen (ATEX), Zone 1, 2, 21
und 22 (außerhalb) gemäß Richtlinie 1999/92/EG.
Luftkanal entspricht nach DIN EN 15727 der
Luftdichtheitsklasse C und Druckklasse 2.

Besondere Merkmale:
- Erhöhte Einfügungsdämpfung im Bereich der kritischen
  Ventilatorgeräusche durch Kammerbleche
- Ausführung in Luftdichtheitsklasse C und Druckklasse
2
  gemäß DIN EN 15727
- Energieeinsparung durch strömungsgünstig profilierten
  Kulissenrahmen
   - Bis 30 % niedrigere Druckdifferenzen
- Hygienisch getestet und konform nach VDI 6022
- Große Abmessungen möglich, durch geteilte Ausführung

Materialien und Oberflächen:
- Luftkanal, Luftleitungsprofil  aus verzinktem
Stahlblech
  1.0917 oder Edelstahl 1.4301
- Winkelrahmen aus verzinktem L-Stahl S235JRC2
- Kulissenrahmen, Mittelsteg und Kammerbleche aus
  verzinktem Stahlblech 1.0917 oder Edelstahl 1.4301
- Streckmetallabdeckung aus verzinktem Stahl 1.0917
- Lochblechabdeckung aus Edelstahl 1.4301

Absorptionsmaterial Mineralwolle:
- Nach EN 13501, Baustoffklasse A1, nicht brennbar
- RAL-Gütezeichen RAL-GZ 388
- Gesundheitlich unbedenklich durch hohe
Biolöslichkeit, nach
  TRGS 905 und EU-Richtlinie 97/69/EG
- Durch aufkaschiertes Glasseidengewebe vor Abrieb
durch
  strömende Luft bis maximal 20 m/s geschützt
- Inert gegenüber Pilz- und Bakterienwachstum gemäß DIN
EN
  846

Ausführung:
Luftkanal:  mit Luftkanal
Kulissenoberfläche:  Glasseidengewebe
Material:  verzinktes Stahlblech
Breite:  900
Höhe:  500
Länge (in Luftrichtung):  1500
Kulissendicke:  200
Anschlußrahmen:  Luftkanalprofil 30 mm

Produktdaten:
Volumenstrom qv:  3.360  m³/h
Strömungsgeschwindigkeit im
Kulissenspalt vs:  6,2  m/s
Spaltbreite S:  100  mm
Statische Druckdifferenz ?pst:  16  Pa
Strömungsgeräusch LW,A:  28  dB(A)
Strömungsgeräusch LW,NC:  20  dB
Strömungsgeräusch LW,NR:  22  dB
Geteilter Schalldämpfer  *):  Nein
Teil 1  1 × 900 × 500 × 1500
Teil 2

Teil 3

Teil 4

Gewicht m:  70  kg

liefern und betriebsfertig montieren

Angeb. Fabrikat/Typ:
'....................................................'
  (vom Bieter
einzutragen)
Menge: 1,000 St
Zuordnung: 431

**1.3.50 Kulissenschalldämpfer Kanalnetz 200x300x1000/1x100/P**
Kulissenschalldämpfer zur Reduzierung von Ventilator-
und Strömungsgeräuschen in raumlufttechnischen Anlagen.
Dämpfungswirkung durch Absorption und Resonanz.
Energiesparende sowie hygienisch getestete und
zertifizierte Ausführung. Kulissenschalldämpfer
bestehend aus einem Luftkanal mit
Luftleitungsanschlüssen und integrierten Kulissen oder
als Kulisseneinbausatz. Die Schalldämpferkulissen
verfügen über einen strömungsgünstig profilierten
Kulissenrahmen (Radius 20 mm), Absorptionsmaterial und
Kammerblechen. Der Kulissenrahmen reduziert
Druckverluste und führt zu einem geringeren
Strömungsgeräusch. Die Profilierung sowie die
umgefalzten Rahmenenden tragen zur Steifigkeit der
Kulisse bei. Einfügungsdämpfung und
Schallleistungspegel des Strömungsgeräusches gemessen
nach EN ISO 7235. Für Anforderungen in
explosionsgefährdeten Bereichen (ATEX), Zone 1, 2, 21
und 22 (außerhalb) gemäß Richtlinie 1999/92/EG.
Luftkanal entspricht nach DIN EN 15727 der
Luftdichtheitsklasse C und Druckklasse 2.

Besondere Merkmale:
- Erhöhte Einfügungsdämpfung im Bereich der kritischen
  Ventilatorgeräusche durch Kammerbleche
- Ausführung in Luftdichtheitsklasse C und Druckklasse
2
  gemäß DIN EN 15727
- Energieeinsparung durch strömungsgünstig profilierten
  Kulissenrahmen
   - Bis 30 % niedrigere Druckdifferenzen
- Hygienisch getestet und konform nach VDI 6022
- Große Abmessungen möglich, durch geteilte Ausführung

Materialien und Oberflächen:
- Luftkanal, Luftleitungsprofil  aus verzinktem
Stahlblech 1.0917
  oder Edelstahl 1.4301
- Winkelrahmen aus verzinktem L-Stahl S235JRC2
- Kulissenrahmen, Mittelsteg und Kammerbleche aus
  verzinktem Stahlblech 1.0917 oder Edelstahl 1.4301
- Streckmetallabdeckung aus verzinktem Stahl 1.0917
- Lochblechabdeckung aus Edelstahl 1.4301

Absorptionsmaterial Mineralwolle:
- Nach EN 13501, Baustoffklasse A1, nicht brennbar
- RAL-Gütezeichen RAL-GZ 388
- Gesundheitlich unbedenklich durch hohe
Biolöslichkeit, nach
  TRGS 905 und EU-Richtlinie 97/69/EG
- Durch aufkaschiertes Glasseidengewebe vor Abrieb
durch
  strömende Luft bis maximal 20 m/s geschützt
- Inert gegenüber Pilz- und Bakterienwachstum gemäß DIN
EN
  846

Ausführung:
Luftkanal:  mit Luftkanal
Kulissenoberfläche:  Glasseidengewebe
Material:  verzinktes Stahlblech
Breite:  200 mm
Höhe:  300 mm
Länge (in Luftrichtung):  1000 mm
Kulissendicke:  100 mm
Anschlußrahmen:  Luftkanalprofil 30mm

liefern und betriebsfertig montieren

Angeb. Fabrikat/Typ:
'....................................................'
  (vom Bieter
einzutragen)
Menge: 3,000 St
Zuordnung: 431

**1.3.60 Kulissenschalldämpfer Kanalnetz 200x300x500/1x100/P**
Wie Position vor, jedoch
Kulissenschalldämpfer Kanalnetz 200x300x500/1x100/P
Ausführung:
Luftkanal:  mit Luftkanal
Kulissenoberfläche:  Glasseidengewebe
Material:  verzinktes Stahlblech
Breite:  200 mm
Höhe:  300 mm
Länge (in Luftrichtung):  500 mm
Kulissendicke:  100 mm
Anschlußrahmen:  Luftkanalprofil 30 mm

liefern und betriebsfertig montieren

Angeb. Fabrikat/Typ:
'....................................................'
  (vom Bieter
einzutragen)
Menge: 2,000 St
Zuordnung: 431

**1.3.70 Kulissenschalldämpfer Kanalnetz 400x500x500/2x100/P**
Wie Position vor, jedoch
Kulissenschalldämpfer Kanalnetz 400x500x500/2x100/P
Ausführung:
Luftkanal:  mit Luftkanal
Kulissenoberfläche:  Glasseidengewebe
Material:  verzinktes Stahlblech
Breite:  400 mm
Höhe:  500 mm
Länge (in Luftrichtung):  500 mm
Kulissendicke:  100 mm
Anschlußrahmen:  Luftkanalprofil 30 mm

liefern und betriebsfertig montieren

Angeb. Fabrikat/Typ:
'....................................................'
  (vom Bieter
einzutragen)
Menge: 4,000 St
Zuordnung: 431

**1.3.80 Kulissenschalldämpfer Kanalnetz 400x500x1000/2x100/P**
Wie Position vor, jedoch
Kulissenschalldämpfer Kanalnetz 400x500x1000/2x100/P
Ausführung:
Luftkanal:  mit Luftkanal
Kulissenoberfläche:  Glasseidengewebe
Material:  verzinktes Stahlblech
Breite:  400 mm
Höhe:  500 mm
Länge (in Luftrichtung):  1000 mm
Kulissendicke:  100 mm
Anschlußrahmen:  Luftkanalprofil 30 mm

liefern und betriebsfertig montieren

Angeb. Fabrikat/Typ:
'....................................................'
  (vom Bieter
einzutragen)
Menge: 6,000 St
Zuordnung: 431

**1.3.90 Kulissenschalldämpfer Kanalnetz 400x300x1000/2x100/P**
Wie Position vor, jedoch
Kulissenschalldämpfer Kanalnetz 400x300x1000/2x100/P
Ausführung:
Luftkanal:  mit Luftkanal
Kulissenoberfläche:  Glasseidengewebe
Material:  verzinktes Stahlblech
Breite:  400 mm
Höhe:  300 mm
Länge (in Luftrichtung):  1000 mm
Kulissendicke:  100 mm
Anschlußrahmen:  Luftkanalprofil 30 mm

liefern und betriebsfertig montieren

Angeb. Fabrikat/Typ:
'....................................................'
  (vom Bieter
einzutragen)
Menge: 2,000 St
Zuordnung: 431

**1.3.100 Schalldämpferkullisen 200**
Schalldämpferkulissen zur Reduzierung von Ventilator-
und Strömungsgeräuschen in lufttechnischen Anlagen.
Dämpfungswirkung durch Absorption und Resonanz.
Energiesparende sowie hygienisch getestete und
zertifizierte Ausführung.
Einbausatz bestehend aus strömungsgünstig profiliertem
Kulissenrahmen (Radius >15 mm), Absorptionsmaterial und
Kammerblechen.
Rahmenenden zum Schutz des Absorptionsmaterials um
gefalzt.
Einfügungsdämpfung und Schallleistungspegel des
Strömungsgeräusches gemessen nach EN ISO 7235.
Hygieneanforderungen nach VDI 6022, DIN 1946, Teil 2
und Teil 4 sowie VDI 3803.
- Inert gegenüber Pilz- und Bakterienwachstum

Besondere Merkmale:
- Im Bereich der kritischen Ventilatorgeräusche erhöhte
  Einfügungsdämpfung, durch Kammerbleche
- Bis 30 % niedrigere Druckdifferenzen
- Energieeinsparung und/oder Platzersparnis durch
  strömungsgünstig profilierten Kulissenrahmen
- Hygienisch getestet und zertifiziert
- Große Abmessungen möglich, durch geteilte Ausführung

Materialien und Oberflächen:
- Kulissenrahmen, Mittelsteg und Kammerbleche aus
  verzinktem Stahlblech
- Absorptionsmaterial Mineralwolle
- Nach EN 13501, Baustoffklasse A1, nicht brennbar
- RAL-Gütezeichen RAL-GZ 388
- Gesundheitlich unbedenklich, durch hohe
Biolöslichkeit, nach
  TRGS 905 sowie EU-Richtlinie 97/69/EG
- Durch aufkaschiertes Glasseidengewebe vor Abrieb
durch
  strömende Luft bis max. 20 m/s geschützt
- Inert gegenüber Pilz- und Bakterienwachstum

Ausführungen:
Kulissenoberfläche der nicht durch Kammerblech
abgedeckten Hälfte
- F: Glasseidengewebe
- L: Glasseidengewebe mit Lochblechaddeckung für
  zusätzlichen mechanischen Schutz des
Absorptionsmaterials

Technische Daten:
- Kulissendicken:  100, 200, 230 mm
- Nenngrößen:  150 × 500 mm - 1499 ×
2500, 2500 × 1499 oder
  1500 × 1500 mm
- Höhengeteilte Ausführung:  Bis 5000 mm
- Längengeteilte Ausführung:  Bis 3000 mm
- Zwischenmaßreihe:  In Schritten von 1 mm
- Betriebstemperatur:  Bis 100 °C
Die Länge (L) von Kulissenschalldämpfern bezieht
sich auf die Luftrichtung.
Kullisen in Kanalstück einsetzten montieren,
einschließlich Befestigungsmaterial.

Variante:
Breite:  200 mm
Höhe:  1000 mm
Außenluft:  3360 m³/h

liefern und betriebsfertig montieren

Angeb. Fabrikat/Typ:
'....................................................'
  (vom Bieter
einzutragen)
Menge: 4,000 St
Zuordnung: 431

**1.3.110 Zusatzschalldämpfer VSR 400/200**
Zusatzschalldämpfer in rechteckiger Bauform für
VVS-Regelgeräte zur Reduzierung des
Strömungsgeräusches, in 43 Nenngrößen.
Schalldämpferkulissen mit strömungsgünstig profilierten
Rahmen. Beidseitig zum Anschluss an Luftleitungsprofil
30 mm. Gehäuse-Leckluftstrom nach EN 15727, Klasse C.
Geeignet für VDI 2083, Reinraumklasse 3, sowie
US-Standard 209E, Klasse 100.

Materialien und Oberflächen:
- Gehäuse und Kulissenrahmen aus verzinktem Stahlblech
- Absorptionsmaterial Mineralwolle

 Mineralwolle:
- Nach EN 13501, Baustoffklasse A1, nicht brennbar
- RAL-Gütezeichen RAL-GZ 388
- Hygienisch unbedenklich durch hohe Biolöslichkeit,
nach
  TRGS 905 sowie EU-Richtlinie 97/69/EG
- Durch aufkaschiertes Glasseidengewebe vor Abrieb
durch
  strömende Luft bis max. 20 m/s geschützt
- Inert gegenüber Pilz- und Bakterienwachstum

Variante:
Breite:  400 mm
Höhe:  200 mm
Länge:  1000 mm

liefern und betriebsfertig montieren

Angeb. Fabrikat/Typ:
'....................................................'
  (vom Bieter
einzutragen)
Menge: 4,000 St
Zuordnung: 431

**1.3.120 Zusatzschalldämpfer VSR 400/250**
Wie Position vor, jedoch
Zusatzschalldämpfer VSR 400/250
Variante:
Breite:  400 mm
Höhe:  250 mm
Länge:  1000 mm

liefern und betriebsfertig montieren

Angeb. Fabrikat/Typ:
'....................................................'
  (vom Bieter
einzutragen)
Menge: 5,000 St
Zuordnung: 431

**1.3.130 Zusatzschalldämpfer VSR 400/300**
Wie Position vor, jedoch
Zusatzschalldämpfer VSR 400/300
Variante:
Breite:  400 mm
Höhe:  300 mm
Länge:  1000 mm

liefern und betriebsfertig montieren

Angeb. Fabrikat/Typ:
'....................................................'
  (vom Bieter
einzutragen)
Menge: 5,000 St
Zuordnung: 431

**1.3.140 Telefonieschalldämpfer Rohrschalldämpfer DN 100**
Rohrschalldämpfer in runder, starrer Bauform für
RLT-Anlagen, in 14 Nenngrößen und 3 Packungsdicken.
Einfügungsdämpfung gemessen nach EN ISO 7235. Gehäuse
mit akustisch und thermisch wirksamer Auskleidung.
Material wahlweise aus verzinktem Stahl oder Edelstahl.
Unterschiedliche Anschlussvarianten, passend für runde
Luftleitungen nach EN 1506 oder EN 13180.
Luftdichtheitsklasse gemäß DIN EN 15727, größenabhängig
Klasse C-D

Besondere Merkmale:
- Einfügungsdämpfung gemessen nach EN ISO 7235
- Absorptionsmaterial nicht brennbar
- Packungsdicken 25, 50 und 100 mm
- Luftdichtheitsklasse D für Nenngrößen einschließlich
400 mm
- Luftdichtheitsklasse C ab Nenngröße 450 mm

Materialien und Oberflächen:
- Mantelrohr in glatter Ausführung aus verzinktem
  Stahlblech 1.0917 oder Edelstahl 1.4301
- Gelochtes Innenrohr in Wickelfalzausführung aus
verzinktem
  Stahlblech 1.0917
- Gelochtes Innenrohr aus Edelstahl 1.4301
- Anschlussstutzen aus verzinktem Stahlblech 1.0917
oder
  Edelstahl 1.4301

Absorptionsmaterial Mineralwolle:
- Nach EN 13501-1, Baustoffklasse A1, nicht brennbar
- Gesundheitlich unbedenklich im Sinne der TRGS 905 und
EU-
  Richtlinie 97/69/EG
- Durch am Innenrohr aufgebrachtes Vlies vor Abrieb
durch
  strömende Luft bis maximal 20 m/s geschützt
- Inert gegenüber Pilz- und Bakterienwachstum gemäß DIN
EN
  846

Ausführung:
- Rohrschalldämpfer:
- Keine Eintragung:  verzinkter Stahl 1.0917
- A2:  Edelstahl 1.4301

Variante:
Packungsdicke:  050
Nenngröße:  100
Nennlänge:  500
Anschlussvarianten:  Rohrstutzen mit
Lippendichtung beidseitig

liefern und betriebsfertig montieren

Angeb. Fabrikat/Typ:
'....................................................'
  (vom Bieter
einzutragen)
Menge: 1,000 St
Zuordnung: 431

**1.3.150 Telefonieschalldämpfer Rohrschalldämpfer DN 160**
Wie Position vor, jedoch
Telefonieschalldämpfer Rohrschalldämpfer DN 160
Ausführung:
- Rohrschalldämpfer:
- Keine Eintragung:  verzinkter Stahl 1.0917
- A2:  Edelstahl 1.4301

Variante:
Packungsdicke:  050
Nenngröße:  160
Nennlänge:  500
Anschlussvarianten:  Rohrstutzen mit
Lippendichtung beidseitig

liefern und betriebsfertig montieren

Angeb. Fabrikat/Typ:
'....................................................'
  (vom Bieter
einzutragen)
Menge: 4,000 St
Zuordnung: 431

**1.3.160 Telefonieschalldämpfer Rohrschalldämpfer DN 250**
Wie Position vor, jedoch
Telefonieschalldämpfer Rohrschalldämpfer DN 250
Ausführung:
- Rohrschalldämpfer:
- Keine Eintragung:  verzinkter Stahl 1.0917
- A2:  Edelstahl 1.4301

Variante:
Packungsdicke:  050
Nenngröße:  250
Nennlänge:  1000
Anschlussvarianten:  Rohrstutzen mit
Lippendichtung beidseitig

liefern und betriebsfertig montieren

Angeb. Fabrikat/Typ:
'....................................................'
  (vom Bieter
einzutragen)
Menge: 23,000 St
Zuordnung: 431

**1.3.170 Flexibler Rohrschalldämpfer DN 80 Länge 500 PD 50**
Rohrschalldämpfer DN 80 in runder, flexibler Bauform
für RLT-Anlagen.
Einfügungsdämpfung gemessen nach EN ISO 7235. Gehäuse
mit akustisch und thermisch wirksamer Auskleidung.
Rohrstutzen mit Einlegesicke für Lippendichtung,
passend für runde Luftleitungen nach EN 1506 oder EN
13180. Gehäuse-Leckluftstrom nach EN 15727, Klasse D.

Besondere Merkmale:
- Einfügungsdämpfung gemessen nach EN ISO 7235
- Flexibilität erlaubt Einbau mit komplizierter
Leitungsführung
  und unter begrenzten Platzverhältnissen
- Absorptionsmaterial nicht brennbar

 Mineralwolle:
- Nach EN 13501, Baustoffklasse A1, nicht brennbar
- RAL-Gütezeichen RAL-GZ 388
- Gesundheitlich unbedenklich durch hohe
Biolöslichkeit, nach
  TRGS 905 sowie EU-Richtlinie 97/69/EG
- Inert gegenüber Pilz- und Bakterienwachstum

Technische Daten:
- Betriebsdruck:  Maximal 1000 Pa
- Betriebstemperatur:  Maximal 100 °C

Variante:
Packungsdicke:  050 mm
Nenngröße:  80 mm
Nennlänge:  500 mm
Anschlussvarianten:  Rohrstutzen mit
Lippendichtung beidseitig

liefern und betriebsfertig montieren

Angeb. Fabrikat/Typ:
'....................................................'
  (vom Bieter
einzutragen)
Menge: 1,000 St
Zuordnung: 431

**1.3.180 Flexibler Rohrschalldämpfer DN 100 Länge 500 PD 50**
Wie Position vor, jedoch
Flexibler Rohrschalldämpfer DN 100 Länge 500 PD 50
Variante:
Packungsdicke:  050 mm
Nenngröße:  100 mm
Nennlänge:  500 mm
Anschlussvarianten:  Rohrstutzen mit
Lippendichtung beidseitig

liefern und betriebsfertig montieren

Angeb. Fabrikat/Typ:
'....................................................'
  (vom Bieter
einzutragen)
Menge: 5,000 St
Zuordnung: 431

**1.3.190 Flexibler Rohrschalldämpfer DN 160 Länge 500 PD 50**
Wie Position vor, jedoch
Flexibler Rohrschalldämpfer DN 160 Länge 500 PD 50
Variante:
Packungsdicke:  050 mm
Nenngröße:  160 mm
Nennlänge:  500 mm
Anschlussvarianten:  Rohrstutzen mit
Lippendichtung beidseitig

liefern und betriebsfertig montieren

Angeb. Fabrikat/Typ:
'....................................................'
  (vom Bieter
einzutragen)
Menge: 4,000 St
Zuordnung: 431

**1.3.200 Flexibler Rohrschalldämpfer DN 200 Länge 500 PD 50**
Wie Position vor, jedoch
Flexibler Rohrschalldämpfer DN 200 Länge 500 PD 50
Variante:
Packungsdicke:  050 mm
Nenngröße:  200 mm
Nennlänge:  500 mm
Anschlussvarianten:  Rohrstutzen mit
Lippendichtung beidseitig

liefern und betriebsfertig montieren

Angeb. Fabrikat/Typ:
'....................................................'
  (vom Bieter
einzutragen)
Menge: 1,000 St
Zuordnung: 431

**1.3.210 Flexibler Rohrschalldämpfer DN 250 Länge 500 PD 50**
Wie Position vor, jedoch
Flexibler Rohrschalldämpfer DN 250 Länge 500 PD 50
Variante:
Packungsdicke:  050 mm
Nenngröße:  250 mm
Nennlänge:  500 mm
Anschlussvarianten:  Rohrstutzen mit
Lippendichtung beidseitig

liefern und betriebsfertig montieren

Angeb. Fabrikat/Typ:
'....................................................'
  (vom Bieter
einzutragen)
Menge: 1,000 St
Zuordnung: 431

**1.3.220 Flexibler Rohrschalldämpfer DN 100 Länge 1000 PD 50**
Wie Position vor, jedoch
Flexibler Rohrschalldämpfer DN 100 Länge 1000 PD 50
Variante:
Packungsdicke:  050 mm
Nenngröße:  100 mm
Nennlänge:  1000 mm
Anschlussvarianten:  Rohrstutzen mit
Lippendichtung beidseitig

liefern und betriebsfertig montieren

Angeb. Fabrikat/Typ:
'....................................................'
  (vom Bieter
einzutragen)
Menge: 7,000 St
Zuordnung: 431

**1.3.230 Flexibler Rohrschalldämpfer DN 125 Länge 1000 PD 50**
Wie Position vor, jedoch
Flexibler Rohrschalldämpfer DN 125 Länge 1000 PD 50
Variante:
Packungsdicke:  050 mm
Nenngröße:  125 mm
Nennlänge:  1000 mm
Anschlussvarianten:  Rohrstutzen mit
Lippendichtung beidseitig

liefern und betriebsfertig montieren

Angeb. Fabrikat/Typ:
'....................................................'
  (vom Bieter
einzutragen)
Menge: 10,000 St
Zuordnung: 431

**1.3.240 Flexibler Rohrschalldämpfer DN 160 Länge 1000 PD 50**
Wie Position vor, jedoch
Flexibler Rohrschalldämpfer DN 160 Länge 1000 PD 50
Variante:
Packungsdicke:  050 mm
Nenngröße:  160 mm
Nennlänge:  1000 mm
Anschlussvarianten:  Rohrstutzen mit
Lippendichtung beidseitig

liefern und betriebsfertig montieren

Angeb. Fabrikat/Typ:
'....................................................'
  (vom Bieter
einzutragen)
Menge: 3,000 St
Zuordnung: 431

**1.3.250 Flexibler Rohrschalldämpfer DN 200 Länge 1000 PD 50**
Wie Position vor, jedoch
Flexibler Rohrschalldämpfer DN 200 Länge 1000 PD 50
Variante:
Packungsdicke:  050 mm
Nenngröße:  200 mm
Nennlänge:  1000 mm
Anschlussvarianten:  Rohrstutzen mit
Lippendichtung beidseitig

liefern und betriebsfertig montieren

Angeb. Fabrikat/Typ:
'....................................................'
  (vom Bieter
einzutragen)
Menge: 3,000 St
Zuordnung: 431

**1.3.260 Flexibler Rohrschalldämpfer DN 250 Länge 1000 PD 50**
Wie Position vor, jedoch
Flexibler Rohrschalldämpfer DN 250 Länge 1000 PD 50
Variante:
Packungsdicke:  050 mm
Nenngröße:  250mm
Nennlänge:  1000 mm
Gegenflansch:  Ohne
Anschlussvarianten:  Rohrstutzen mit
Lippendichtung beidseitig

liefern und betriebsfertig montieren

Angeb. Fabrikat/Typ:
'....................................................'
  (vom Bieter
einzutragen)
Menge: 5,000 St
Zuordnung: 431

**1.3.270 Flexibler Rohrschalldämpfer DN 280 Länge 1000 PD 50**
Wie Position vor, jedoch
Flexibler Rohrschalldämpfer DN 280 Länge 1000 PD 50
Variante:
Packungsdicke:  050 mm
Nenngröße:  280 mm
Nennlänge:  1000 mm
Gegenflansch:  Ohne
Anschlussvarianten:  Rohrstutzen mit
Lippendichtung beidseitig

liefern und betriebsfertig montieren

Angeb. Fabrikat/Typ:
'....................................................'
  (vom Bieter
einzutragen)
Menge: 3,000 St
Zuordnung: 431

**1.3.280 Flexibler Rohrschalldämpfer DN 315 Länge 1000 PD 50**
Wie Position vor, jedoch
Flexibler Rohrschalldämpfer DN 315 Länge 1000 PD 50
Variante:
Packungsdicke:  050 mm
Nenngröße:  315 mm
Nennlänge:  1000 mm
Gegenflansch:  Ohne
Anschlussvarianten:  Rohrstutzen mit
Lippendichtung beidseitig

liefern und betriebsfertig montieren

Angeb. Fabrikat/Typ:
'....................................................'
  (vom Bieter
einzutragen)
Menge: 1,000 St
Zuordnung: 431

**1.3.290 Konstant Einschub Volumenstromregler DN 80**
Volumenstrom-Begrenzer aus hochwertigem Kunststoff, in
runder Bauform, zur Begrenzung und Konstanthaltung von
Volumenströmen in RLT-Anlagen, in sieben Nenngrößen.
Inbetriebnahmebereiter Begrenzer, bestehend aus der
Regeleinheit mit Sollwerteinstellung, der Regelmechanik
mit Reglerfeder und reibungsarmen, silikonfreiem
Dämpfungselement. Werkseitig lufttechnisch geprüft und
auf einen Referenzvolumenstrom eingestellt. Innerhalb
eines Volumenstrombereiches von mindestens 5 : 1
nachträglich feinstufig verstellbar.

Besondere Merkmale:
- Mechanisch selbsttätiges Regelprinzip
- Reibungsarmes Dämpfungselement
- Geeignet für runde Luftleitungen
- Lippendichtung für dichten Einbau und festen Sitz
- Werkseitig lufttechnisch geprüft und auf einen
  Referenzvolumenstrom eingestellt
- Volumenstromaufkleber auf jedem Begrenzer mit den
  einstellbaren Sollwerten in l/s, m³/h und cfm

Materialien und Oberflächen:
- Gehäuse und Regelklappe aus hochwertigem Kunststoff,
nach
  UL 94, V0, nach DIN 4102, Baustoffklasse B2
- Blattfeder aus rostfreiem Stahl
- Regelbalg aus Polyurethan

Anschlussausführung:
Zum einfachen Einschieben in runde Luftleitungen nach
EN 1506 oder EN 13180. Fester Sitz durch eine
Lippendichtung.

Technische Daten:
- Volumenstromregelbereich:  14 - 82 m³/h
- Volumenstromgenauigkeit
  des eingestellten
  Volumenstromes:  ca. +/- 10 % vom
Nennvolumenstrom
- Volumenstrombereiches
  von mindestens 5:  1
- Mindestdruckdifferenz:  30 Pa
- Maximal zulässige
  Druckdifferenz:  300 Pa

Variante:
Nenngröße:  80

liefern und betriebsfertig montieren

Angeb. Fabrikat/Typ:
'....................................................'
  (vom Bieter
einzutragen)
Menge: 2,000 St
Zuordnung: 431

**1.3.300 Konstant Einschub Volumenstromregler DN 100**
Wie Position vor, jedoch
Konstant Einschub Volumenstromregler DN 100

liefern und betriebsfertig montieren

Angeb. Fabrikat/Typ:
'....................................................'
  (vom Bieter
einzutragen)
Menge: 2,000 St
Zuordnung: 431

**1.3.310 Konstant Einschub Volumenstromregler DN 125**
Wie Position vor, jedoch
Konstant Einschub Volumenstromregler DN 125

liefern und betriebsfertig montieren

Angeb. Fabrikat/Typ:
'....................................................'
  (vom Bieter
einzutragen)
Menge: 1,000 St
Zuordnung: 431

**1.3.320 Konstant Einschub Volumenstromregler DN 200**
Wie Position vor, jedoch
Konstant Einschub Volumenstromregler DN 200

liefern und betriebsfertig montieren

Angeb. Fabrikat/Typ:
'....................................................'
  (vom Bieter
einzutragen)
Menge: 2,000 St
Zuordnung: 431

**1.3.330 Konstant Volumenstromregler DN 100**
Volumenstromregler DN 100 in runder Bauform für
konstante oder variable Volumenstromsysteme mit
niedrigen Luftgeschwindigkeiten, mechanisch
selbsttätig, ohne Fremdenergie, für Zuluft und Abluft,
in sechs Nenngrößen. Inbetriebnahme bereiter Regler,
bestehend aus dem Gehäuse mit leichtgängig gelagerter
Regelklappe, Regelbalg, Blattfeder und Handrad zur
Einstellung des Volumenstrom-Sollwertes.

Besondere Merkmale:
- Einstellen des Volumenstrom-Sollwertes ohne
Einstellgerät
  von außen an einer Skala
- Nachträglicher Anbau eines Stellantriebes leicht
möglich
- Einwandfreie Funktion auch bei ungünstigen An- und
  Abströmbedingungen (gerade Anströmlänge 1,5D)
- Lageunabhängig
- Jeder Volumenstromregler werkseitig auf speziellem
  lufttechnischen Prüfstand geprüft

Materialien und Oberflächen:
- Gehäuse aus verzinktem Stahlblech
- Regelklappe und weitere Bauteile aus hochwertigem
  Kunststoff, nach UL 94, V1; nach DIN 4102,
Baustoffklasse B2
- Blattfeder aus rostfreiem Stahl
- Regelbalg aus Polyurethan

Anschlussausführung:
Rohrstutzen mit Lippendichtung, passend für
Luftleitungen nach EN 1506 oder EN 13180

Technische Daten:
- Volumenstromregelbereich:  22 - 234 m³/h
- Volumenstromgenauigkeit
  des eingestellten
  Volumenstromes:  ca. +/- 10 % vom
Nennvolumenstrom
- Mindestdruckdifferenz:  30 Pa
- Maximal zulässige
  Druckdifferenz:  500 Pa
- Gehäuse-Leckluftstrom nach EN 1751, Klasse C
- Nenngröße:  100
- Anbaugruppe:  ohne | -;-;Handbetätigung

liefern und betriebsfertig montieren

Angeb. Fabrikat/Typ:
'....................................................'
  (vom Bieter
einzutragen)
Menge: 4,000 St
Zuordnung: 431

**1.3.340 Konstant Volumenstromregler DN 125**
Wie Position vor, jedoch
Konstant Volumenstromregler DN 125
Technische Daten:
- Volumenstromregelbereich:  65 - 666 m³/h
- Volumenstromgenauigkeit
  des eingestellten
  Volumenstromes:  ca. +/- 10 % vom
Nennvolumenstrom
- Mindestdruckdifferenz:  30 Pa
- Maximal zulässige
  Druckdifferenz:  500 Pa
- Gehäuse-Leckluftstrom nach EN 1751, Klasse C
  Nenngröße:  125
  Anbaugruppe:  ohne | -;-;Handbetätigung

liefern und betriebsfertig montieren

Angeb. Fabrikat/Typ:
'....................................................'
  (vom Bieter
einzutragen)
Menge: 3,000 St
Zuordnung: 431

**1.3.350 Konstant Volumenstromregler DN 200**
Wie Position vor, jedoch
Konstant Volumenstromregler DN 200
Technische Daten:
- Volumenstromregelbereich:  90 - 900 m³/h
- Volumenstromgenauigkeit
  des eingestellten
  Volumenstromes:  ca. +/- 10 % vom
Nennvolumenstrom
- Mindestdruckdifferenz:  30 Pa
- Maximal zulässige
  Druckdifferenz:  500 Pa
- Gehäuse-Leckluftstrom nach EN 1751, Klasse C
  Nenngröße:  200
  Anbaugruppe:  ohne | -;-;Handbetätigung

liefern und betriebsfertig montieren

Angeb. Fabrikat/Typ:
'....................................................'
  (vom Bieter
einzutragen)
Menge: 4,000 St
Zuordnung: 431

**1.3.360 Konstant Volumenstromregler DN 250**
Wie Position vor, jedoch
Konstant Volumenstromregler DN 250
Technische Daten:
- Volumenstromregelbereich:  90 - 900 m³/h
- Volumenstromgenauigkeit
  des eingestellten
  Volumenstromes:  ca. +/- 10 % vom
Nennvolumenstrom
- Mindestdruckdifferenz:  30 Pa
- Maximal zulässige
  Druckdifferenz:  500 Pa
- Gehäuse-Leckluftstrom nach EN 1751, Klasse C
  Nenngröße:  250
  Anbaugruppe:  ohne | -;-;Handbetätigung

liefern und betriebsfertig montieren

Angeb. Fabrikat/Typ:
'....................................................'
  (vom Bieter
einzutragen)
Menge: 16,000 St
Zuordnung: 431

**1.3.370 Konstant Volumenstromregler DN 315**
Volumenstromregler DN 315, Mechanischer
Volumenstromregler, in runder Bauform, lageunabhängig
einbaubar, für konstante Volumenstromregelung bis max.
1000 Pa Differenzdruck, für Rohranschluss nach DIN EN
1506. Gehäuse und Regelklappe aus Stahlblech verzinkt
(-SV), Regelgehäuse aus Kunststoff.
manuell einstellbar.

liefern und betriebsfertig montieren

Angeb. Fabrikat/Typ:
'....................................................'
  (vom Bieter
einzutragen)
Menge: 2,000 St
Zuordnung: 431

**1.3.380 Konstant Volumenstromregler eckig 400/200mm**
Volumenstromregler in rechteckiger Bauform für
konstante Volumenstromsysteme, mechanisch selbsttätig,
ohne Hilfsenergie, für Zu- oder Abluft, in 19
Nenngrößen.

Inbetriebnahmebereiter Regler, bestehend aus dem
Gehäuse mit leichtgängig gelagerter Regelklappe,
Regelbalg und außenliegender Kurvenscheibe mit
Blattfeder.

Die Volumenstromregler sind werkseitig justiert und auf
einen Referenz-Volumenstrom voreingestellt.

Schallleistungspegel gemessen nach DIN EN ISO 5135.

Erfüllt die Hygieneanforderungen nach VDI 6022.

Besondere Merkmale:
- Einstellen des Volumenstrom-Sollwertes von außen
durch
  Handrad
- Hohe Regelgenauigkeit des eingestellten Volumenstroms
- Lageunabhängig
- Einwandfreie Funktion auch bei ungünstigen
  Anströmbedingungen
- Sichtanzeige der Klappenstellung zur
  Betriebspunktoptimierung
- Einfache Nachrüstung eines Stellantriebs zur
  Volumenstromsollwert-Verstellung
- Beidseitig mit Flansch, geeignet für
Luftleitungsprofile

Materialien und Oberflächen:
- Gehäuse und Regelklappe aus verzinktem Stahlblech
- Blattfeder aus rostfreiem Stahl
- Regelbalg aus Polyurethan
- Gleitlager mit PTFE Gleitschicht
- Kurvenscheibe und Verstelleinheit aus verzinktem
Stahlblech

Technische Daten:
- Nenngröße:  400 x 200
- Volumenstromregelbereich:  720 - 3150 m³/h
- Mindestdruckdifferenz:  50 Pa
- Maximal zulässige
  Druckdifferenz:  1000 Pa
- Gehäuse-Leckluftstrom nach
  EN 1751:  Klasse C

Variante:
Dämmschale:  ohne

liefern und betriebsfertig montieren

Angeb. Fabrikat/Typ:
'....................................................'
  (vom Bieter
einzutragen)
Menge: 6,000 St
Zuordnung: 431

**1.3.390 Konstant Volumenstromregler eckig 400/250mm**
Wie Position vor, jedoch
Volumenstromregler eckig 400/250mm

liefern und betriebsfertig montieren

Angeb. Fabrikat/Typ:
'....................................................'
  (vom Bieter
einzutragen)
Menge: 7,000 St
Zuordnung: 431

**1.3.400 Konstant Volumenstromregler eckig 400/300mm**
Wie Position vor, jedoch
Volumenstromregler eckig 400/300mm

liefern und betriebsfertig montieren

Angeb. Fabrikat/Typ:
'....................................................'
  (vom Bieter
einzutragen)
Menge: 5,000 St
Zuordnung: 431

**1.3.410 Lamellenhaube AUL 700 x 700**
Lamellenhaube als Außenluftansaugung, zum Anschluss an
einen quadratischen Lüftungskanal, oben mit einer
geschlossenen Abdeckhaube, mit umlaufenden Lamellen mit
einer Neigung von 45°, mit einem Vogelschutzgitter
hinter den Lamellen mit einer Maschenweite von 15 * 15
mm. Mit einem Abstand der Lamellen von ca. 30 cm zur
Ziegeleindeckung (Schneehöhe) mit Regenkragen am
Übergang zur Dachdurchführung. Strömungsgünstige
Bauweise. Gefalzt und verlötet, Verbindung zum
Lüftungskanal mit Flanschverbindung. Mit einer
Dachdurchführung für Schrägdach mit Ziegeleindeckung
und einer Dachneigung von ca. 20° in gedämmter
Ausführung.

Eindichtung Deflektorhaube Leistung Dachdecker.

Material:  verzinktes Stahlblech
Kanalmaß:  750 * 750 mm
Ansauggeschwindigkeit:  max. 1,8 m/s
Volumenstrom:  10.500 m³/h
Druckverlust:  max. 20 Pa

liefern und betriebsfertig montieren

Angeb. Fabrikat/Typ:
'....................................................'
  (vom Bieter
einzutragen)
Menge: 1,000 St
Zuordnung: 431

**1.3.420 Deflektorhaube FOL 750 x 750**
Deflektorhaube für Fortluft, zum Anschluss an einen
quadratischen Lüftungskanal, oben mit
Schutzgitterabdeckung, mit Regenauffangtrichter und
nach außen geführtem Wasserablauf. Am unteren Teil mit
innenliegender Regenrinne zur Ableitung von Spritz- und
Kondenswasser. Strömungsgünstige Bauweise. Gefalzt und
verlötet, mit einem Regenkragen am Übergang zur
Dachdurchführung, Verbindung zum Lüftungskanal mit
Flanschverbindung. Mit einer Dachdurchführung für
Schrägdach mit Ziegeleindeckung und einer Dachneigung
von ca. 20° in gedämmter Ausführung.

Eindichtung Deflektorhaube Leistung Dachdecker.

Material:  verzinktes Stahlblech
Kanalmaß:  750 * 750 mm
Volumenstrom:  10.500 m³/h
Druckverlust:  max. 20 Pa

liefern und betriebsfertig montieren

Angeb. Fabrikat/Typ:
'....................................................'
  (vom Bieter
einzutragen)
Menge: 1,000 St
Zuordnung: 431

**1.3.430 Segeltuchstutzen, Kanalumfang bis 1m**
Segeltuchstutzen, Kanalumfang bis 1 m. Elastische
Verbindung, mit 2 Anschlussflanschen, gebohrt, aus
verzinktem Stahl, passend zum Wickelfalzrohr incl.
verzinkten Schrauben und Muttern mit NYLostopsicherung
oder gekontert, mit Dichtungsmaterial zur
schwingungsfreien Verbindung von BSK, RLT-Gerät,
Deflektorhauben und dergleichen an das Rohrnetz.
Potentialausgleich ist grundsätzlich in dem
Einheitspreis enthalten. Mit Befestigungs-,
Verbindungs- und Dichtungs- und Kleinmaterial. Passend
zum Luftkanal.

liefern und betriebsfertig montieren

Angeb. Fabrikat/Typ:
'....................................................'
  (vom Bieter
einzutragen)
Menge: 25,000 St
Zuordnung: 431

**1.3.440 Segeltuchstutzen, Kanalumfang 1-2m**
Wie Position vor, jedoch
Segeltuchstutzen, Kanalumfang 1-2m

liefern und betriebsfertig montieren

Angeb. Fabrikat/Typ:
'....................................................'
  (vom Bieter
einzutragen)
Menge: 30,000 St
Zuordnung: 431

**1.3.450 Segeltuchstutzen, Kanalumfang 2-4m**
Wie Position vor, jedoch
Segeltuchstutzen, Kanalumfang 2-4m

liefern und betriebsfertig montieren

Angeb. Fabrikat/Typ:
'....................................................'
  (vom Bieter
einzutragen)
Menge: 10,000 St
Zuordnung: 431

**1.3.460 Brandschutzklappe 200/250mm**
Brandschutzklappe 300/250mm entsprechend der
europäischen Produktnorm DIN EN 15650 in quadratischer
oder rechteckiger Bauform mit zwei großen, werkzeuglos
bedienbaren Revisionsöffnungen. Brandschutztechnisch
geprüft nach DIN EN 1366-2 (300 Pa und 500 Pa
Unterdruck), mit CE-Kennzeichnung. Der
Brandschutzklappenhersteller führt mit seiner
Leistungserklärung (DoP) den Nachweis der jeweiligen
Einbaubedingungen wie z. B. in, vor, an und entfernt
von Wänden bzw. Decken, mit den wesentlichen Merkmalen
wie Baugröße, Tragkonstruktion, Bauart und Einbauart
und den jeweiligen zugehörigen Leistungsklassen nach
Klassifizierungsnorm DIN EN 13501-3. Die
funktionsfertige Einheit enthält eine
Auslöseeinrichtung und ein austauschbares,
feuerbeständiges Klappenblatt, das verwendungsabhängig
horizontal und vertikal angeordnet werden kann.
Verwendungsbedingt klassifiziert von EI 30 (ve, ho i -
o) S bis EI 120 (ve, ho i - o) S.
- Die Leistungserklärung nach Bauproduktenverordnung
  beschreibt alle CE-zertifizierten Einbauarten inkl.
der
  Leistungsklasse bis EI 120 S nach EN 13501-3 sowie
die
  wesentlichen Merkmale von zumindest zulässiger
Baugröße
  und Tragkonstruktion
- Die hygienischen Anforderungen gemäß VDI 6022-1, VDI
  3803-1, DIN 1946-4, werden erfüllt
- CE-gekennzeichnet und somit brandschutztechnisch
geprüft
  nach EU-Verordnung 305/2011 und bewertet nach
  Maschinenrichtlinie 2006/42/EG
- CE-zertifizierter Nasseinbau im Abstand ? 60mm
zwischen
  zwei Brandschutzklappen (Flansch an Flansch)
- Kombinierter Nasseinbau mit runden Brandschutzklappen
in
  massive Wände, beidseitig bekleidete Leichtbauwände
sowie
  Schachtwände mit Metallständerwerk mit einseitiger
  Bekleidung
- Zwei Revisionsöffnungen Ø110 mm, mit
Bajonettverschluss
  (werkzeuglos zu öffnen)

Nasseinbau
- in Massivwände, Wände aus Gipswandbauplatten,
  Leichtbauwände, Brandwände, Sicherheitstrennwände und
  Strahlenschutzwände
- mit Einbausatz für gleitendem Deckenanschluss in
  Massivwänden
- in Schachtwände mit Metallständer oder
  Stahlunterkonstruktionen
- in Holzständer- und Holzfachwerkwände, sowie
Vollholz- und
  Brettsperrholzwände
- in und auf Massivdecken und in Kombination mit
Holzbalken-,
  Vollholz- und Moduldecken (System Cadolto)
- in Vollholz-, Holzbalken- und historischen
Holzbalkendecken
- Mehrfachbelegung bis 3 m² Brandschutzklappenfläche in
  massive Wände und Decken und Leichtbauwände
- Kombinierter Einbau mit FKRS-EU und FKR-EU in massive
  Wände und Decken, Leichtbauwände und Schachtwände
- in Leichtbauwände, Brandwände, Sicherheitstrennwände
und
  Strahlenschutzwände mit Metallständer oder
  Stahlunterkonstruktionen

Trockenbau
- in Leichtbauwände sowie Brandwänden mit Metallständer
und
  beidseitiger Beplankung und gleitendem
Deckenanschluss
- in Holzständer- und Holzfachwerkwände, sowie
Vollholz- und
  Brettsperrholzwände
- in Schachtwände mit Metallständer oder
  Stahlunterkonstruktion sowie Schachtwände ohne
  Metallständer
- in Vollholz- und Holzbalkendecken
- an und entfernt von massiven Wänden und Decken mit
  Einbausatz
- entfernt von Leichtbauwänden (Wanddurchführung)
- Korrosionsschutz nach EN 15650 in Verbindung mit EN
  60068-2-52 nachgewiesen
- Leckluftstrom bei geschlossenem Klappenblatt nach EN
1751,
  Klasse 2
- Gehäuse-Leckluftstrom nach EN 1751, Klasse C; (B + H)
<
  700, Klasse B
- Geringe Druckdifferenzen und Schallleistungspegel
- Beliebige Luftrichtung
- Integration in die Gebäudeleittechnik mit dem
internationalen
  Standard Brandschutzklappensystem nach IEC 62026-2
mit
  AS-Interface ist möglich

Materialien und Oberflächen:
Gehäuse:  Verzinktes Stahlblech

Weitere Bauteile
- Klappenachsen und Antriebsgestänge verzinkt
- Gleitlager aus Kunststoff
- Dichtungen aus EPDM und TPE einschl. elastische
  Verbindung

Breite:  200 mm
Höhe:  250 mm
Länge:  entsprechend den
Gegebenheiten.
Direkter Anschluss an Lüftungsleitungen aus
nichtbrennbaren oder brennbaren Baustoffen.
Thermische Auslöseeinrichtung:  72°
Mit elektrischem Endlagenschalter zu Signalisierung der
Klappenstellungen ZU.
Ohne Antriebseinheit,

Einschl. Verschließen von Wand- und Deckendurchbrüche
in Feuerwiderstandsklasse S 90 nach DIN 4102 mit
Universalschott
S 90 gemäß Zulassung. Fugen bis 150 mm um BSK.
Brandschutzmörtel und Schalungsmaterial ist mit dem
Einheitspreis mit abgegolten.

liefern und betriebsfertig montieren

Angeb. Fabrikat/Typ:
'....................................................'
  (vom Bieter
einzutragen)
Menge: 2,000 St
Zuordnung: 431

**1.3.470 Brandschutzklappe 250/250mm**
Wie Position vor, jedoch
Brandschutzklappe 250/250mm flache Bauweise.

liefern und betriebsfertig montieren

Angeb. Fabrikat/Typ:
'....................................................'
  (vom Bieter
einzutragen)
Menge: 5,000 St
Zuordnung: 431

**1.3.480 Brandschutzklappe 250/350mm**
Wie Position vor, jedoch
Brandschutzklappe 250/350mm flache Bauweise.

liefern und betriebsfertig montieren

Angeb. Fabrikat/Typ:
'....................................................'
  (vom Bieter
einzutragen)
Menge: 2,000 St
Zuordnung: 431

**1.3.490 Brandschutzklappe 300/250mm**
Wie Position vor, jedoch
Brandschutzklappe 300/250mm flache Bauweise.

liefern und betriebsfertig montieren

Angeb. Fabrikat/Typ:
'....................................................'
  (vom Bieter
einzutragen)
Menge: 2,000 St
Zuordnung: 431

**1.3.500 Brandschutzklappe 300/350mm**
Wie Position vor, jedoch
Brandschutzklappe 300/350mm flache Bauweise.

liefern und betriebsfertig montieren

Angeb. Fabrikat/Typ:
'....................................................'
  (vom Bieter
einzutragen)
Menge: 1,000 St
Zuordnung: 431

**1.3.510 Brandschutzklappe 350/200mm**
Wie Position vor, jedoch
Brandschutzklappe 350/200mm flache Bauweise.

liefern und betriebsfertig montieren

Angeb. Fabrikat/Typ:
'....................................................'
  (vom Bieter
einzutragen)
Menge: 2,000 St
Zuordnung: 431

**1.3.520 Brandschutzklappe 350/250mm**
Wie Position vor, jedoch
Brandschutzklappe 350/250mm flache Bauweise.

liefern und betriebsfertig montieren

Angeb. Fabrikat/Typ:
'....................................................'
  (vom Bieter
einzutragen)
Menge: 3,000 St
Zuordnung: 431

**1.3.530 Brandschutzklappe 350/300mm**
Wie Position vor, jedoch
Brandschutzklappe 350/300mm flache Bauweise.

liefern und betriebsfertig montieren

Angeb. Fabrikat/Typ:
'....................................................'
  (vom Bieter
einzutragen)
Menge: 5,000 St
Zuordnung: 431

**1.3.540 Brandschutzklappe 350/400mm**
Wie Position vor, jedoch
Brandschutzklappe 350/400mm flache Bauweise.

liefern und betriebsfertig montieren

Angeb. Fabrikat/Typ:
'....................................................'
  (vom Bieter
einzutragen)
Menge: 2,000 St
Zuordnung: 431

**1.3.550 Brandschutzklappe 500/450mm**
Wie Position vor, jedoch
Brandschutzklappe 500/450mm flache Bauweise.

liefern und betriebsfertig montieren

Angeb. Fabrikat/Typ:
'....................................................'
  (vom Bieter
einzutragen)
Menge: 1,000 St
Zuordnung: 431

**1.3.560 Brandschutzklappe 600/450mm**
Wie Position vor, jedoch
Brandschutzklappe 600/450mm flache Bauweise.

liefern und betriebsfertig montieren

Angeb. Fabrikat/Typ:
'....................................................'
  (vom Bieter
einzutragen)
Menge: 2,000 St
Zuordnung: 431

**1.3.570 Brandschutzklappe 750/450mm**
Wie Position vor, jedoch
Brandschutzklappe 750/450mm flache Bauweise.

liefern und betriebsfertig montieren

Angeb. Fabrikat/Typ:
'....................................................'
  (vom Bieter
einzutragen)
Menge: 1,000 St
Zuordnung: 431

**1.3.580 Brandschutzklappe 750/750mm**
Wie Position vor, jedoch
Brandschutzklappe 750/750mm flache Bauweise.

liefern und betriebsfertig montieren

Angeb. Fabrikat/Typ:
'....................................................'
  (vom Bieter
einzutragen)
Menge: 1,000 St
Zuordnung: 431

**1.3.590 Brandschutzklappe DN 100**
Wie Position vor, jedoch
Brandschutzklappe DN 100 runde Bauweise.

liefern und betriebsfertig montieren

Angeb. Fabrikat/Typ:
'....................................................'
  (vom Bieter
einzutragen)
Menge: 2,000 St
Zuordnung: 431

**1.3.600 Brandschutzklappe DN 315**
Wie Position vor, jedoch
Brandschutzklappe DN 200 runde Bauweise.

liefern und betriebsfertig montieren

Angeb. Fabrikat/Typ:
'....................................................'
  (vom Bieter
einzutragen)
Menge: 1,000 St
Zuordnung: 431

**1.3.610 Brandschutzklappe DN 355**
Wie Position vor, jedoch
Brandschutzklappe DN 200 runde Bauweise.

liefern und betriebsfertig montieren

Angeb. Fabrikat/Typ:
'....................................................'
  (vom Bieter
einzutragen)
Menge: 1,000 St
Zuordnung: 431

**1.3.620 Rückschlagklappe DN 200**
Rohr-Verschlußklappe DN 200 mm Selbsttätige
Verschlussklappe zum Einstecken in den Rohrverlauf.
verhindert bei abgeschaltetem Ventilator das Ausströmen
warmer Raumluft und das Eindringen unerwünschter
Kaltluft. Automatische Funktion im Unter wie
Überdruck-Betrieb (Einbaulage drehbar) durch
Federzuhaltung. Bei horizontaler Strömung Drehachse
senkrecht stellen.
Bei vertikaler Strömung Funktion nur in aufsteigendem
Luftstrom. Gehäuse aus verzinktem Stahlblech, Klappen
aus Aluminium, Rückstellfeder aus rostfreiem Edelstahl

liefern und betriebsfertig montieren

Angeb. Fabrikat/Typ:
'....................................................'
  (vom Bieter
einzutragen)
Menge: 1,000 St
Zuordnung: 431

#### Abschnitt 1.4 Lüftungsauslässe

**1.4.10 Lüftungsgitter Gymnastikraum**
Lüftungsgitter für Gymnastikraum mit flachem
Rahmenprofil in rechteckiger Bauform für Zuluft und
Abluft. Flach auslaufender Frontrahmen. Für Wandeinbaue
geeignet Einbaufertige Komponente, bestehend aus
Frontrahmen, symmetrisch und strömungsgünstig
geformten, waagerechten Lamellen mit verdeckter
Kopplung zur gemeinsamen Einstellung der Lamellen.
Symmetrisches Lamellenprofil für beidseitige
Anströmung.
- Verdeckte Lamellenkopplung zur gemeinsamen
gleichläufigen
  Verstellung
- Gleitender Übergang zur Montagefläche durch flach
  auslaufenden Frontrahmen
- Frontrahmen aus verzinktem Stahlblech
- Lamellen aus Aluminium
- Frontrahmen und Lamellen pulverbeschichtet, RAL 9010,
  reinweiß
Länge:  ca. 625
Höhe:  ca. 225
Einbaurahmen:  Mit
Oberfläche:  Pulverbeschichtet reinweiß

Lüftungsgitter in bestehende Holzaussparung einsetzen.
Vor Bestellung sind die Lichten Aussparungsmaße nochmal
auf zumessen.

liefern und betriebsfertig montieren

Angeb. Fabrikat/Typ:
'....................................................'
  (vom Bieter
einzutragen)
Menge: 8,000 St

**1.4.20 Lüftungsgitter für Wickelfalzrohr im Bereich Sichtinstallation 1215 x 65mm**
Kompaktgitter (Zu- und Abluft), für Rohreinbau. Durch
die kompakte Bauweise, Gehäuse und Schlitzschieber
bestehen aus einem Bauteil, haben die Gitter eine sehr
hohe Stabilität und Verwindungssteifheit sowie eine
geringe Einbautiefe (56 mm). Dadurch werden geringe
Strömungsgeräusche und eine gleichmäßige Beaufschlagung
der Zuluft über die gesamte Gitterfläche erreicht. Im
Vergleich zu Gittern mit Luftdrosselklappen ist bei
gleichbleibender Schallleistung die Luftleistung um
mehr als 20% höher. Die schweißpunktfreie
Clinchfertigung bietet einen erhöhten Korrosionsschutz.

Bestehend Frontrahmen mit integriertem Schlitzschieber
raumseitig verstellbar, zur einfachen Luftmengen- und
Kanalnetzregulierung. Mit frontseitig waagrechten,
drehbar gelagerten Luftlenklamellen. mit frontseitig
senkrechten, drehbar gelagerten Luftlenklamellen. Inkl.
Montagematerial

Länge:  - 1215 mm (01215)
Höhe:  - 65 mm (065)
Material:  - Stahlblech verzinkt, ohne

  Lackierung
Einzel- / Bandausführung:  - Einzelausführung (-N)
Luftstrahlführung:  - Lamellenstellung gerade
  (- L000) (Standard)

Montage:
- mit Schraubmontage
- ohne Einbaurahmen
- ohne Blendrahmen
- ohne Blendrahmen

liefern und betriebsfertig montieren

Angeb. Fabrikat/Typ:
'....................................................'
  (vom Bieter
einzutragen)
Menge: 6,000 St

**1.4.30 Lüftungsgitter für Wickelfalzrohr im Bereich Sichtinstallation 615 x 65mm**
Wie Position vor, jedoch
Lüftungsgitter aus verzinktem Stahlblech 615 x 65 mm

liefern und betriebsfertig montieren

Angeb. Fabrikat/Typ:
'....................................................'
  (vom Bieter
einzutragen)
Menge: 82,000 St

**1.4.40 Lüftungsgitter Turnhalle Zuluft 825 x 225mm**
Ballsichere Gitter für Zu- und Abluft, zum Einbau in
Rechteckkanäle oder Anschlusskästen.
Anbauteile aus elektrolytisch verzinktem Stahlblech.
Incl. Montagematerial

Ausführung:
- mit frontseitig waagerechten, feststehenden
Profilstäben
- mit frontseitig senkrechten, feststehenden
Profilstäben und
  drehbar gelagerten waagerechten Luftlenklamellen

Lamellenabstand:
- Profilstab-Abstand Standard

Länge:
- Gitterlänge L= 825 mm

Höhe:
- Gitterhöhe H= 225 mm

Einzel- / Bandausführung:
- Einzelausführung

Material:
- Stahlblech (-SB)

Lackierung:
- Standard im Farbton RAL 9010 (weiß)

Montage:
- Schraubmontage
- ohne Mauerfahnen
- mit Schlitzschieber aus Stahlblech verzinkt
- ohne Anschlusskasten

liefern und betriebsfertig montieren

Angeb. Fabrikat/Typ:
'....................................................'
  (vom Bieter
einzutragen)
Menge: 6,000 St

**1.4.50 Lüftungsgitter Umkleide Zuluft 325 x 125mm**
Lüftungsgitter für Zu- und Abluft, zum Einbau in Kanäle
und Kästen, mit frontseitig waagrechten bzw.
senkrechten, drehbar gelagerten, einzeln verstellbaren
Luftlenklamellen.  aus elektrolytisch verzinktem
Stahlblech. Inkl Montagematerial

Ausführung:
- frontseitig waagrechte, drehbar gelagerte
Luftlenklamellen
- zusätzlich mit Schlitzschieber .

Länge:
- 325 mm

Höhe:
- 125 mm

Material / Lackierung (Rahmen und Lamellen):
- Stahlblech (-SB, Standard)
- lackiert im Farbton RAL 9010 (weiß)

Einzel- / Bandausführung:
- Einzelausführung (-N)

Luftstrahlführung:
- Lamellenstellung gerade (-L000) (Standard)

Montage:
- Schraubmontage

liefern und betriebsfertig montieren

Angeb. Fabrikat/Typ:
'....................................................'
  (vom Bieter
einzutragen)
Menge: 2,000 St

**1.4.60 Lüftungsgitter Rund DN 200**
Lüftungsgitter rund, als Abdeckung für Wickelfalzrohre
Nennweite DN 200 als Überströmöffnung im Überströmkanal
zur Nassbereich. Aus verzinkten Stahlblech,mit Stutzen
zum Aufstecken runder Rohre.

liefern und betriebsfertig montieren

Angeb. Fabrikat/Typ:
'....................................................'
  (vom Bieter
einzutragen)
Menge: 8,000 St

**1.4.70 Ausblassstutzenr Rund DN 200**
Ausblassstutzen mit Vogelschutzgitter, aus
Qualitätsblech, sendzimirverzinkt, nach DIN EN 1506
bzw. DIN EN 12237,mit Stutzen zum Aufstecken runder
Wickelfalzrohre.

liefern und betriebsfertig montieren

Angeb. Fabrikat/Typ:
'....................................................'
  (vom Bieter
einzutragen)
Menge: 8,000 St

**1.4.80 Gitterausschnitte**
Gitterausschnitte in der Lüftungsleitung der
vorgenannten Grundposition.
Menge: 88,000 St

**1.4.90 Tellerventil DN 100 ABL**
Tellerventile in runder Ausführung, als Abluftdurchlass
vorzugsweise für kleine Räume. Zum Einbau in Wände und
abgehängte Decken. Einbaufertige Komponente, bestehend
aus dem Ventilgehäuse mit Traverse, dem Ventilteller
mit Gewindespindel sowie einem Einbaurahmen.
Ventilteller zum Volumenstromabgleich drehbar.
Einstellung mit Kontermutter gesichert.
Anschlussstutzen, passend für Luftleitungen nach EN
1506 oder EN 13180. Schallleistungspegel des Strömungsgeräusches gemessen nach EN ISO 5135.
- Stufenloser Volumenstromabgleich durch Drehen des
  Ventiltellers
- Einfacher Einbau
- Ventilgehäuse und Ventilteller aus verzinktem
Stahlblech
- Einbaurahmen, Traverse, Gewindespindel und
Kontermutter
  aus verzinktem Stahl
- Dichtung aus Schaumstoff
- Ventilgehäuse und Ventilteller pulverbeschichtet, RAL
9010,
  reinweiß

liefern und betriebsfertig montieren

Angeb. Fabrikat/Typ:
'....................................................'
  (vom Bieter
einzutragen)
Menge: 31,000 St

**1.4.100 Tellerventil DN 125 ABL**
Wie Position vor, jedoch
Tellerventil DN 125 ABL.

liefern und betriebsfertig montieren

Angeb. Fabrikat/Typ:
'....................................................'
  (vom Bieter
einzutragen)
Menge: 3,000 St

**1.4.110 Tellerventil DN 160 ABL**
Wie Position vor, jedoch
Tellerventil DN 160 ABL.

liefern und betriebsfertig montieren

Angeb. Fabrikat/Typ:
'....................................................'
  (vom Bieter
einzutragen)
Menge: 7,000 St

**1.4.120 Tellerventil DN 100 ZUL**
Tellerventile in runder Ausführung, als Zuluftdurchlass
vorzugsweise für kleine Räume. Zum Einbau in Wände und
abgehängte Decken aller Art. Einbaufertige Komponente,
bestehend aus dem Ventilgehäuse mit Traverse,
Ventilteller mit Gewindespindel sowie einem
Einbaurahmen. Ventilteller zum Volumenstromabgleich
drehbar. Einstellung mit Kontermutter gesichert.
Anschlussstutzen, passend für Luftleitungen nach EN
1506 oder EN 13180. Schallleistungspegel des
Strömungsgeräusches gemessen nach EN ISO 5135.
- Stufenloser Volumenstromabgleich durch Drehen des
  Ventiltellers
- Einfacher Einbau
- Ventilgehäuse und Ventilteller aus verzinktem
Stahlblech
- Einbaurahmen, Traverse, Gewindespindel und
Kontermutter
  aus verzinktem Stahl
- Dichtung aus Schaumstoff
- Ventilgehäuse und Ventilteller pulverbeschichtet, RAL
9010, reinweiß

liefern und betriebsfertig montieren

Angeb. Fabrikat/Typ:
'....................................................'
  (vom Bieter
einzutragen)
Menge: 3,000 St

**1.4.130 Tellerventil DN 125 ZUL**
Wie Position vor, jedoch
Tellerventil DN 125 ZUL

liefern und betriebsfertig montieren

Angeb. Fabrikat/Typ:
'....................................................'
  (vom Bieter
einzutragen)
Menge: 9,000 St

**1.4.140 Tellerventil DN 160 ZUL**
Wie Position vor, jedoch
Tellerventil DN 160 ZUL

liefern und betriebsfertig montieren

Angeb. Fabrikat/Typ:
'....................................................'
  (vom Bieter
einzutragen)
Menge: 3,000 St

#### Abschnitt 1.5 Sonstige Leistungen

**1.5.10 Erstellen Kabelzugliste**
Erstellung von Kabelzuglisten der betriebstechnischen
Anlagen. Für das Gewerk Elektro sind rechtzeitig,
jedoch spätestens 6 Wochen nach Auftragserteilung die
kompletten Kabelzuglisten für die erforderlichen
Leitungen zu übergeben. Die Kabelliste muss folgende
Angaben aufweisen:
Kabelnummer, Kabeltyp, Kabeldimensionen, Ursprungsort
Kabelweg, Zielort Kabelweg. Der Kabellisten Ersteller
hat die im LV-Elektro verwendeten Kabeltypen zu
berücksichtigen.
Einweisung der Kabelzuglisten mit dem Gewerk ELT vor
Ort. Kabelzugliste in 3-Facher Ausfertigung.
Es sind dem Gewerk ELT die Sicherungsnenngrößen und
deren Auslösecharakteristik zu nennen.
Menge: 1,000 psch

**1.5.20 Elektroarbeiten**
Elektroanschluß aller im Leistungsverzeichnis
enthaltenen Geräte, Fühler, Stellmotoren, Ventilatoren,
Drehzahlsteller usw. Die erforderlichen Kabel werden
durch die Elektrofirma verlegt. Alle dazu notwendigen
Angaben sind vom Auftragsnehmer verbindlich und
rechtzeitig zu tätigen. Der ausführende Elektriker ist
über die Einbauorte auf der Baustelle einzuweisen. Es
ist eine Kabelliste 3-fach zu erstellen. Gemäß zuvor
genannter Position. Alle Kabel werden nur bis 0,5 Meter
zum Endgerät herangeführt. Die Leitungen müssen vom
jeweiligen Gewerk endverlegt und eingeführt werden.
Menge: 1,000 psch

**1.5.30 Einweisung Auftragnehmer Elektro in Kabel-/Leitungsmontage**
Einweisung des Auftragnehmers Gewerk Elektro zur
Durchführung der Kabel und Leitungsmontagen für die
Gebäudeautomation inklusive Raumautomation.
Erstellung und Übergabe der Label-/Leitungslisten mit
Angabe aller Endpunkte Kabelbezeichnungen, Kabelnr,
Leitungstypen und Querschnitte. Markierung der
Kabelendpunkte mittels beschrifteter Aufkleber vor Ort.
Einweisung des Montageleiters Gewerk Elektro vor Ort
einschlich Erstellung eines Einweisungsprotokolls. Nach
Vorleistung ELT ist eine Abnahme gemeinsam mit dem
Gewerk Lüftung durchzuführen.
Menge: 1,000 psch

**1.5.40 Schnittstellenabstimmungen**
Schnittstellenabstimmungen mit Folgegewerken.
Selbständiges
Abstimmen mit Fremdgewerken wie Heizung, Sanitär,
Elektro, MSR, Anlagenhersteller, Küchenbauer,
Trockenbau usw. bzw., Fachplaner, Architekten, etc. zur
Klärung von
Schnittstellen und Übergabepunkten, Abstimmung von
Kabellisten und Datenpunktlisten
Menge: 1,000 psch

**1.5.50 Beihilfe zur Inbetriebsetzung Geräte anderer Gewerke**
Beihilfe zur Inbetriebsetzung von Geräten, welche von
anderen Gewerken (Heizung Sanitär, Elektro) geliefert
und montiert wurden und welche an die Gebäudeautomation
angeschlossen werden. Dies sind zum Beispiel Pumpen,
Ventilatoren, Regelventile, Fühler, Schalter.
Die Beihilfe umfasst Terminliche Abstimmung mit den
betreffenden Gewerkefirmen. Manuelle Ausgabe von
Schalt- und stellbefehlen nach Vorgabe durch das
Gewerkepersonal. Koordinierung und Abstimmung von
Geräteparametern und Einstellungen. Überprüfung der
Gerätesteuerung.
Menge: 1,000 psch

**1.5.60 Einweisung Betriebspersonal vor Ort**
Einweisung des Betriebspersonals vor Ort einschließlich
und insbesondere die durchzuführenden Wartungsarbeiten
betreffen. Die Einweisung ist vor der Abnahme
durchzuführen und ist schriftlich festzuhalten.
Menge: 1,000 psch

**1.5.70 Einregulierung und Funktionsmessung**
Einregulierung und Funktionsmessungen der gesamten
errichteten. 2 RLT-Geräte sowie 2 KWL Kleingeräte in
den jeweiligen Technikzentralen und Technikflächen
einschließlich Protokollerstellung.
Menge: 1,000 psch

**1.5.80 Hydraulischer Abgleich**
Hydraulisch einregulieren durch Einmessen und
Einstellen der geplanten Durchflussvolumen und
Druckdifferenzen. Bei Beibehaltung der Planungsvorgaben
aus dem Leistungsverzeichnis können die Einstellwerte
aus dem Werkplan übernommen werden. Bei abweichenden
Werten der hydraulikbeeinflussenden Komponenten ist
eine aktualisierte Rohrnetzberechnung mit den
erforderlichen Einstellwerten vorzulegen. Zulässig ist
auch der Nachweis der geforderten Zustände mittels
spezieller Messgeräte. Über die Einregulierung ist ein
Protokoll zu erstellen, in dem die Durchflussmengen
bzw. Druckdifferenzen zumindest an allen Hauptstränge
sowie an dem jeweils ersten und letzten regulierten
Stranges festzustellen sind. Die Abnahme der Anlage
kann erst nach Vorlage des Messprotokolls erfolgen. Die
festgestellten Parameter werden bei der Schlussabnahme
in Stichproben überprüft.
Menge: 4,000 St

**1.5.90 Erstmalige Inbetriebnahme**
Erstmalige Inbetriebnahme der Lüftungsanlagen zzgl
Regelungen durch einen Sachkundigen, einschließlich
aller erforderlichen Prüfungen und
Hygiene-Erstinspektion. Einweisung des
Bedienungspersonal mit Übergabe von Betriebs- und
Wartungsanleitungen nach VOB! Über die Einweisung des
Bedienungspersonals ist der Schlussrechnung ein
Protokoll beizulegen.
Menge: 4,000 St

**1.5.100 Reinigung des bestehenden Abluftkanals Mehrzweckhalle**
Reinigen des Abluftkanals, in der Mehrzweckhalle im
Bestand. Der zu reinigende Kanal ist als Bodenkanall
ausgeführt ist. Die Zugänglichkeit ist großzügig
gegeben, Kanalreinigung via Bürstenmaschine gemäß VDI
6022. Kanalbefahrung mit Videodokumentation zur
Überprüfung auf Schäden vor Anschluss des neuen
Lüftungsgeräts Mehrzweckhalle. Ausführung durch
zertifiziertes Personal. Von der Befahrung und
Inspektion ist ein entsprechendes Protokoll
anzufertigen. Kanallänge gesamt: ca. 40m
Menge: 1,000 psch

**1.5.110 Bestandspläne anfertigen**
Anfertigen von Bestandsplänen, die die angelieferte
Anlage im endgültigen Zustand nach Montageende
ausweist. Dazu gehören auch solche Anlagenteile die
innerhalb dieses Auftrages als Stundenlohnarbeiten
ausgeführt wurden. Die Bestandspläne haben alle
Anlagenteile mit Dimensionen zu enthalten. In den
Bestandsplänen brauchen nur die Leitungen des
betreffenden Gewerkes mit Vermaßung auf das die Gebäude
und die Einbauten im Gebäude dargestellt werden.
Alle Höhenangaben sind auf den fertigen Fußboden des
Gebäudes zu beziehen. Bei Erweiterung bzw. Ergänzung
einer bestehenden Anlage ist die Gesamtanlage innerhalb
des Umbaubereiches zeichnerisch darzustellen.

Die Bestandspläne sind 3-fach als CD im
3D-microstation/tricad/plancal/AutoCad-
und pdf-Format gebrannt und 3-fach als farbig
geplottete Pläne
vorzulegen.

Jeder Ordner muss enthalten:
a)  das Inhaltsverzeichnis
b)  die Anlagen- und Funktionsbeschreibung
c)  das Anlagen- und Regelschema
d)  die Stückliste, durchpositioniert mit sämtl.
Einbauteilen mit
  Angaben der Herstellerfirma und jeweil.
Typenangabe,
  Bestell-Nr. und Lieferantenanschrift
e)  den Schaltplan mit der Geräteübersicht und den
  Einstellwerten für Bimetalle, Zeitrelais usw.
f)  die Inspektionsanleitung mit genauer Auflistung
aller
  notwendigen Arbeiten mit Zeitintervallangaben
g)  die Nachberechnung der Anlage
h)  die Bestandspläne auf Diskette mit Eintragung
aller
  Positionen
i)  Dokumentation von Betriebswerten und
Einstelldaten
j)  Druckprotokolle und behördl.
Abnahmebescheinigungen
k)  die bestätigte Liste der mitgelieferten
Ersatzteilausstattung
l)  Leistungsmessungen
m)  Betriebswerte
n)  Leistungen, Gerätedaten
Menge: 1,000 psch

**1.5.120 Staubschutz 20m²**
Folienschutzabdeckung zum Schutz bereits Installierter
Lüftungsisntallation vor Verschmutzung inkl.
Anbringung, verkleben und entsorgen.
Menge: 5,000 St

**1.5.130 Rohrleitungskennzeichnung Abluft**
Richtungspfeile Aufkleber nach DIN 2403, selbstklebend,
Temperaturbeständig von -40°C bis+120°C.
Höhe:  37 mm,
Breite:  179 mm
Aufschrift:  Abluft

liefern und betriebsfertig montieren

Angeb. Fabrikat/Typ:
'....................................................'
  (vom Bieter
einzutragen)
Menge: 30,000 St

**1.5.140 Rohrleitungskennzeichnung Zuluft**
Wie Position vor, jedoch
Rohrleitungskennzeichnung Zuluft

liefern und betriebsfertig montieren

Angeb. Fabrikat/Typ:
'....................................................'
  (vom Bieter
einzutragen)
Menge: 30,000 St

**1.5.150 Rohrleitungskennzeichnung Fortluft**
Wie Position vor, jedoch
Rohrleitungskennzeichnung Fortluft

liefern und montieren

Angeb. Fabrikat/Typ:
'......................................................
.............'
  (vom Bieter
einzutragen)
Menge: 10,000 St

**1.5.160 Rohrleitungskennzeichnung Außenluft**
Wie Position vor, jedoch
Rohrleitungskennzeichnung Außenluft

liefern und betriebsfertig montieren

Angeb. Fabrikat/Typ:
'....................................................'
  (vom Bieter
einzutragen)
Menge: 10,000 St

**1.5.170 Bezeichnungsschilder**
Kennzeichungsschilder graviert 110x42mm Beschriftung
schwarz auf weiß.
An markanten Stellen in der Lüftungszentrale montieren.

liefern und betriebsfertig montieren

Angeb. Fabrikat/Typ:
'....................................................'
  (vom Bieter
einzutragen)
Menge: 20,000 St

**1.5.180 Profilstahl bis 5kg Einzelgewicht**
Profilstahl bis 5kg Einzelgewicht
Die Lüftungsleitungen sind spannungsfrei zu verlegen.
Mögliche Ausdehnungen der Rohrleitungen sind bei der
Montage zu berücksichtigen.
Schrauben, Muttern, Sicherungsscheiben, Dübel usw. sind
mit den Einheitspreisen abgegolten.

Profilstahl:  Sonderkonstruktion für Rohrhalterung -
  verzinkt für Stütz-, Hänge-, Trag- und
Sonderbefestigungen, einschl.
Befestigungsmaterial, Dübel, Schrauben  etc.
Material:  ST 37-2 oder höherwertig
Oberfläche:  feuerverzinkt
Ausführung:  gefertigt aus schwarzen Stahlprofilen
und  anschließend feuerverzinkt, Schnitt- und
 Schweißstellen nachverzinkt, Ausführung  je nach
Bedarf und örtlichem Aufmaß.  Abrechnung nach den
Einheitsgewichten
  der zutreffenden DIN Normen.  Einschließlich
aller Zuschläge für  Verzinkungen und
Kleinmaterial.
  Einschließlich aller erforderlichen,
statischen und dynamischen  Berechnungen und
Nachweisen der
  Tragfähigkeit.

liefern und betriebsfertig montieren

Angeb. Fabrikat/Typ:
'....................................................'
  (vom Bieter
einzutragen)
Menge: 200,000 kg

**1.5.190 Trassenträger, mit Befestigungsfüße**
2x Füße 320x320mm, 2 Befestigungswinkel für Rohre und
Leitungen. Passend für zuvor genannte Position zur
Herstellung von Aufständerungen.

liefern und betriebsfertig montieren

Angeb. Fabrikat/Typ:
'....................................................'
  (vom Bieter
einzutragen)
Menge: 35,000 St

**1.5.200 Installationsschienen**
Installationsschienen für die Befestigung der
Lüftungskanäle an
Geschossdecken und Wänden (Montagehöhe bis 3 m!)
bestehend aus:
Installationsschienen, verzinkt, Profil 38 x 40 mm
einschl. der dazu benötigten Schrauben und Dübel für
die Befestigung an der Betondecke bzw. Betonwand,
einschl. erforderlicher Bohrungen, Bohrlöcher, einschl.
"Hammerkopfbefestiger", verzinkt, mit Anschlussgewinde
für Profil 38x40 mm, M8 / 100, Abrechnung nach m.

liefern und betriebsfertig montieren

Angeb. Fabrikat/Typ:
'....................................................'
  (vom Bieter
einzutragen)
Menge: 50,000 m

**1.5.210 Zuschlag für vorstehende Installationsschienen**
Zuschlag für vorstehende Installationsschienen für: -
Schienenverbinder, verz.- Sattelflansch, verz.-
Konsolenwinkel, verz.- Stütz- und Montagewinkel, verz.
einschl. der dazu benötigten Schrauben, Beilagscheiben
u. Dübel! Abrechnung in kg!!

liefern und betriebsfertig montieren

Angeb. Fabrikat/Typ:
'....................................................'
  (vom Bieter
einzutragen)
Menge: 50,000 kg

**1.5.220 Kernbohrungen DN 100 bis DN 300**
Herstellen von Kernbohrungen DN 100 bis DN 300
einschließlich des Einmessens und Anzeichnen der
Bohrstelle, der Stellung von Wasser und Strom,
erforderliche Gerüste, Einrichten und Abbauen des
Bohrgerätes sowie Sauberbohrungen. Durchmesser bis 300
mm, durch Mauerwerk, Ziegel und (Betonwände ohne Eisen)
Bohrlochdurchmesser bis 300 mm. Einschl. aller
Nebenleistungen wie Absaugen des Bohrwassers, Entsorgen
des Bohrkernes usw. Bei allen Stemm- und Bohrarbeiten
ist der anfallende Bauschutt umgehend zu entsorgen.
Menge: 20,000 St

*Hinweis*
Hinweis

Bei allen Stemm- und Bohrarbeiten in Bereichen, welche
in Betrieb sind, sind die umliegenden
Einrichtungsgegenstände mit Folien abzudecken. Der
anfallende Staub muss mit einem geeigneten Staubsauger
sofort abgesaugt werden.

**1.5.230 Durchbruchsöffnung vergrößern -0,05m2**
Durchbruchsöffnung vergrößern -0,05m2
Vorhanden Durchbruchsöffnung je nach Grad der Belegung
vergrößern. Dafür Benötigtes Gerät ist mit dem
Einheitspreis mit abgegolten. Umfassendes Bauteil Beton
oder Mauerwerk.
Menge: 4,000 St

**1.5.240 Durchbruchsöffnung vergrößern -0,10m2**
Wie Position vor, jedoch
Durchbruchsöffnung vergrößern -0,10m2
Menge: 4,000 St

**1.5.250 Schlitz herstellen waagrecht Mauerwerk Mauerziegel B 5-10cm T5-10cm**
Schlitz herstellen in waagerechter Fläche aus Mauerwerk
aus Mauerziegel, Schlitzbreite über 5 bis 10 cm,
Schlitztiefe über 5 bis 10 cm, Wichte des
Abbruchstoffes DIN EN 1991-1-1 5,5 kN/m3, Abbruch von
Hand/mit handgeführten Kleingeräten, max. Gesamtgewicht
der Geräte ohne Beschränkung, Ausführung in allen
Geschossen, Arbeitshöhe bis 3 m,  aufgenommene Stoffe
sammeln, und fachgerecht entsorgen. Stoffe sind nicht
gefährlich, nicht schadstoffbelastet
Menge: 5,000 m

**1.5.260 Schlitz herstellen senkrecht Mauerwerk Mauerziegel B 5-10cm T5-10cm**
Wie Position vor, jedoch
Schlitz herstellen senkrecht Mauerwerk Mauerziegel B
5-10cm T5-10cm
Menge: 5,000 m

**1.5.270 Anschluss an Wetterschutzgitter Bestand herstellen**
Herstellen einer Luftdichtenverbindung zwischen Kanal
und Wetterschutzgitter in der Fassade von der
Lüftungszentrale im EG. Turnhalle Incl. aller für den
Anschluss erforderlichen Hilfsmittel und
Montagematerialien.
Menge: 2,000 St

**1.5.280 Anschluss an bestehendes Lüftungskanalnetz herstellen**
Luftdichten Anschluss an bestehendes Luftkanalnetz
herstellen in der Mehrzweckhalle.  Inkl. aller für den
Anschluss erforderlichen Hilfsmittel und
Montagematerialien.
Menge: 1,000 St

**1.5.290 Anschluss an Deflektorhaube herstellen**
Herstellen einer Luftdichtenverbindung zwischen Kanal
und Wetterschutzgitter in der Gaube. Wetterschutzgitter
in Gaube einsetzen und eine dauerhafte
Witterungsbeständige Verbindung zur Gaube herstellen.
Incl. aller für den Anschluss erforderlichen
Hilfsmittel und Montagematerialien.
Menge: 2,000 St

**1.5.300 Wetterschutzgitter in Fassade einsetzen und Anschließen**
Herstellen einer Luftdichtenverbindung zwischen Kanal
und Wetterschutzgitter in der Fassade.
Wetterschutzgitter in Fassade einsetzen und eine
dauerhafte Witterungsbeständige Verbindung zwischen
Fassade und Wetterschutzgitter herstellen. Incl. aller
für den Anschluss erforderlichen Hilfsmittel und
Montagematerialien.
Menge: 2,000 St

**1.5.310 Abnahme der Brandschutzklappen**
Abnahme der Brandschutzklappen durch einen
Prüfsachverständigen, vor Erstinbetriebnahme der
Lüftungsanlage, auf normgerechten Einbau und Anschluss
der Brandschutzklappen ist zu achten.
Die Terminierung ist durch den AN in Abstimmung mit der
Objektüberwachung eigenständig zu Terminieren. Eine
mehrfache Anfahrt ist mit dem Einheitspreis abgegolten.
Menge: 1,000 psch

**1.5.320 Mitwirken am Blower door Test**
Das Mitwirken am Blower door Test beinhaltet das
Abdecken und luftdichte zukleben von Lüftungsauslässen.
Das Abschalten aller im Gebäude befindlichen
RLT-Geräte, KWL-Geräte, Einzelraumlüfter usw. Die
Überprüfung, ob die zugehörigen Jalousie und
Rückschlagklappen geschlossen sind. Mit dem
Einheitspreis ist der der personelle Aufwand, An und
Abfahrt sowie das Abdeckmaterial mit abgegolten.
Menge: 1,000 psch

*Hinweis*
Hinweis

Arbeiten gegen Nachweis
Ergänzend zu Paragraph 15 VOB/B und Nr. 15 der
zusätzlichen Vertragsbedingungen für die Ausführung von
Bauleistungen im Hochbau (ZVH) wird vereinbart:
Stundenlohnarbeiten werden nur nach Erteilung
gesonderter schriftlicher Aufträge ausgeführt und
vergütet. Die Abrechnung
erfolgt nach Verrechnungssätzen (_/h= Euro pro Stunde)
gegen Nachweis der tatsächlichen geleisteten Stunden
und des Materialverbrauchs.
Die Stundenverrechnungssätze enthalten:
- den tatsächlichen Lohn (einschließlich
vermögenswirksamer
  Leistungen),
- die Zuschläge für Gemeinkosten, Sozialkassenbeiträge,
  Winterbauumlage sowie
- Lohn- bzw. Gehaltsnebenkosten
- die Zuschläge für Überstunden, Nacht-, Sonntags- und
  Feiertagsarbeit.
Die Verrechnungssätze sind unter Beachtung der
preisrechtlichen Vorschriften ermittelt.

Achtung:
Stundenlohnarbeiten sind vor Ausführung anzumelden.
Stundenlohnberichte sind innerhalb einer Woche zur
Unterzeichnung vorzulegen. Verspätet vorgelegte
Berichte werden nicht mehr anerkannt. Unterschriebene
Regiearbeiten
werden auch im Nachhinein nicht anerkannt, wenn die
Arbeiten Regeleistungen oder Nebenleistungen lt. LV
darstellen.

Wenn bei Regiearbeiten Material benötigt wird und
hierfür im Leistungsverzeichnis Ansätze gegeben sind,
wird der Materialpreis für die Abrechnung angesetzt.
Sofern im Zusammenhang mit Regiearbeiten neue Teile
benötigt werden, die im vorstehenden Leistungsbeschrieb
nicht erfaßt wurden, erfolgt die Abrechnung nach zum
Zeitpunkt der Arbeitsausführung gültigen Preislisten
der einschlägigen Hersteller- oder Lieferfirmen
Grundlage der Abrechnung sind Nettopreise, die vom
Unternehmer eindeutig durch Vorlage der entsprechenden
Rechnungen nachzuweisen sind.

**1.5.330 Meister und Obermonteurstunden**
Bauleitende Monteurstunde für unvorhergesehene
Arbeiten, welche nur mit ausdrücklicher Genehmigung der
Bauleitung geleistet werden, darf und von dieser
bescheinigt sein muss, einschl. aller erforderlichen
Zulagen wie Auslösung, Fahrgelder, Gestellung von
Werkzeugen etc. Ein derartiger Stundenlohn wird nur für
einen Mitarbeiter des Auftragnehmers anerkannt, d.h.
nur für den Mitarbeiter, der gemäß ZTV, als
verantwortlicher Ober- monteur benannt und
Auftraggeberseits anerkannt worden ist.
Menge: 40,000 St

**1.5.340 A-Monteurstunden**
Stunden, welche nur mit ausdrücklicher Genehmigung der
Bauleitung geleistet werden dürfen und von dieser
bescheinigt sein müssen (Regiezettel), einschl. aller
erforderlichen Zulagen wie Auslösung, Fahrgelder,
Gestellung von Werkzeugen etc. A-Monteurstunden für
unvorhergesehene Arbeiten.
Menge: 40,000 St

**1.5.350 B-Monteurstunden**
Wie Position vor, jedoch
B-Monteurstunden
Menge: 20,000 St

**1.5.360 Helfer bzw. Lehrlingsstunden**
Wie Position vor, jedoch
Helfer bzw. Lehrlingsstunden
Menge: 20,000 St

**1.5.370 Insgemeinkosten**
Für alle Insgemeinkosten wie An- und Abfuhr der
Materialien und Werkzeuge, Vorhalten derselben,
Frachten und Versicherungen, Bausicherungsmaßnahmen,
Montageüberwachung, Bezug von
Strom, Einweisung des Bedienungspersonals, Aufmaße im
bei sein des Ingenieurs usw.
Menge: 1,000 psch

**1.5.380 Erstellen von Werkstatt- und Montageplänen**
Erstellen von Werkstatt- und Montageplänen als
Fortschreibung der Ausführungsplanung, der Bauleitung
rechtzeitig ca. zwei Wochen vor Montagebeginn zur
Genehmigung vorzulegen und gemäß dem Baufortgang
fortlaufend zu ergänzen. Die Montageplanung ist als
Nebenleistung nach VOB nicht gesondert
vergütungsberechtigt, Abweichend von der VOB sollen die
Kosten nicht auf die Einheitspreise umgelegt werden,
sondern als Position gesondert angeboten werden, um die
Schnittstellen zwischen der Ausführungsplanung und der
Montageplanung zu definieren.
Der Auftragnehmer erhält vom Fachplaner des
Auftraggebers:
- Brandschutzgutachten
- Entwurfsbericht
- Architektenpläne mit Angaben zum Schallschutz und zu
  Brandschutz
- Genehmigungsunterlagen
- Anlagenschemata
- Ausführungspläne (Grundrisse im DWG-Format
- Schlitz- und Durchbruchspläne

Die Montageplanung beinhaltet gemäß VDI 6026 folgende
Punkte
Zielvorgabe:
Die vom Auftraggeber übergebene koordinierte
Ausführungs- planung, in Papierform und auf
Datenträger, ist zu überprüfen. Die Unterlagen der
Montageplanung dienen als Information für Auftraggeber,
Objektplaner, andere Auftragnehmer und
Objektüberwachung. Montageplanung ist die Ergänzung der
übergebenen Ausführungsplanung um die für die Montage
notwendigen Angaben. Sie ist mit dem Auftraggeber
abzustimmen und von diesem freizugeben. Prüfung der
Berechnung und Dimensionierung gem. ATV DIN 18389,
Abschn. 3.1.3 ff.

Schnittstellenangaben:
Angaben für die zur Montage vorgesehenen Einbauteile,
z.B. Stromaufnahme, Gewichte der Einbauteile,
Fundamentangaben, relevante Befestigungsteile,
Abdichtungen zum Gebäude, Angaben zu Datenpunkten

Schemata:
Vervollständigen der Funktions-, Regel- und
Strangschemata für die Montage Stromlaufpläne allpolig
der Schaltschränke, Verteilungen und Unterverteilungen
sowie Schaltungsunterlagen und Klemmenlisten Anpassung
der Funktionsbeschreibung und Konfiguration der
Software-Parameter für die Montage.

Zeichnungen:
Darstellung aller Anlagen mit allen Einbauteilen, die
zur Montage der Anlage erforderlich sind. Hierbei ist
der Platzbedarf für Reparaturen und Instandhaltung zu
berücksichtigen. Erstellen der Montageplanung auf Basis
der Ausführungsplanung um die für die Montage
relevanten Angaben, insbesondere auch
Werkstattzeichnungen für Komponenten Angaben zur
Umsetzung brandschutztechnischer Maßnahmen (Darstellung
und Kennzeichnung)

Grundrisse:
- Maßstab 1:50 bis 1:10
- Luftleitungen mit  Positionsbezeichnungen gemäß
Stücklisten
- Angaben zu Leitungsverbindungen
- genaue Typbezeichnungen und techn. Daten der
  Einbaukomponenten.
- Darstellung von Halte- und Befestigungskonstruktionen

- Anordnung und Bemaßung
- Kennzeichnung der versch. Medienströme nach
EN/DIN/VDI
- 1 Satz Grundrisspläne mit den ausgeführten Einbauten
als
  Weißpausen farbig angelegt
- 1 Satz Strang- und Regelschemata mit den ausgeführten
  Einbauten als Weißpausen farbig angelegt
- 1 Satz Kopien der Komponentendatenblätter der
Teilersteller
- 1 Satz komplett auf Datenträger (CD oder DVD),
Zeichnungen
  im Format AutoCAD 2002 und Plottdateien im HPGL
  Format(plt), Berechnungen, Datenblätter, Auslegungen
als
  Word, Excel oder PDF einschl. Erstellen der
Kabelzuglisten für
  alle elektrischen Anschlüsse, bei denen von dem
Gewerk
  Elektro Leitungen herangeführt werden sollen, mit
Angabe von
  Leistung, Anlaufstrom usw.
- Es ist das AutoCAD DWG oder DXF Format zu verwenden
  und der Objektüberwachung vor der Ausführung eine
Kopie zu
  übersenden.
  Änderungen im Zuge der Ausführung sind vom
Unternehmer
  bis zur erfolgreichen VOB-Abnahme in dessen
  Montageplanung
  fortzuführen. Der Aufwand ist mit der Pauschale in
der Position
  abgegolten.
- Grundlage der Leistungserbringung sind die
freigegebenen
  Montagepläne des Unternehmers. Diese sind auf der
Baustelle
  jeweils in der neuesten freigegebenen Version
auszuhängen
  und dem Bauherrn (1xPapier, 1x DWG/DXF) zu übergeben.
Menge: 1,000 psch

USt %: 19,00
